# Rotonda a la intersecció de la carretera TV-7048 i l'accés a la urbanització Castellmoster. Castellvell del Camp.

- Propietat de l'arxiu: RIB Spain
- Format: FIEBDC-3/2020
- Programa: Presto 22.03
- Data: 21/07/2025
- Tipus: pressupost
- Data dels preus: 23/07/1998
- Divisa: EUR
- Despeses generals: 13 %
- Benefici industrial: 6 %
- IVA: 21 %
Import: 353587.48

## 01 TREBALLS PREVIS I ENDERROCS (07/12/1994)
Import: 25282.46

**E0201** m3 Enderroc fonament formigó en massa, inclòs transport a abocador
12.83 m3 × 57.22 = 734.13
Enderroc de fonament de formigó en massa, inclòs transport dels materials a l'abocador, cànon i condicionament del mateix

| Codi | Ut | Descripció | Rendiment | Preu | Import |
|---|---|---|---|---|---|
| O0102 | h | Oficial 1ª (mà d'obra) | 0.2 | 24.56 | 4.91 |
| O0110 | h | Peó (mà d'obra) | 1 | 20.41 | 20.41 |
| M0207B | h | Retroexcavadora amb martell trencador (maquinària) | 0.3 | 68.89 | 20.67 |
| M0212B | h | Camió de trabuc 16 m³ (maquinària) | 0.125 | 45.4 | 5.68 |
| P1613 | u | Cànon d'abocador (15/01/2025) | 1.2 | 1.8 | 2.16 |
| vg | % | Despeses indirectes (15/01/2025) | 0.471 | 7.2 | 3.39 |
|  |  | Total |  |  | 57.22 |

| Amidament | Uts. | Llarg | Parcial |
|---|---|---|---|
| Baixant existent | 1 | 9.58 | 9.58 |
| Connexió baixant existent | 1 | 1.65 | 1.65 |
|  | 1 | 1.6 | 1.60 |
| Subtotal |  |  | 12.83 |
| Total |  |  | 12.83 |

**E0202** m3 Enderroc fonament formigó armat, inclòs transport a abocador
3 m3 × 66.39 = 199.17
Enderroc de fonament de formigó armat, inclòs transport dels materials a l'abocador, cànon i condicionament del mateix.

| Codi | Ut | Descripció | Rendiment | Preu | Import |
|---|---|---|---|---|---|
| O0102 | h | Oficial 1ª | 0.2 | 24.56 | 4.91 |
| O0110 | h | Peó | 1 | 20.41 | 20.41 |
| M0207B | h | Retroexcavadora amb martell trencador | 0.38 | 68.89 | 26.18 |
| M0229 | h | Compressor d'aire de gasoil 3m³ (maquinària; 12/01/2009) | 0.4 | 7.06 | 2.82 |
| M0212B | h | Camió de trabuc 16 m³ | 0.13 | 45.4 | 5.90 |
| P1613 | u | Cànon d'abocador | 1.2 | 1.8 | 2.16 |
| vg | % | Despeses indirectes | 0.557 | 7.2 | 4.01 |
|  |  | Total |  |  | 66.39 |

| Amidament | Uts. | Llarg | Ample | Alt | Parcial |
|---|---|---|---|---|---|
| Interceptor aigües pluvials | 1 | 5 | 0.5 | 1 | 2.50 |
| Arqueta | 1 | 1 | 1 | 0.5 | 0.50 |
| Subtotal |  |  |  |  | 3.00 |
| Total |  |  |  |  | 3 |

**E02085** m3 Enderroc estructures formigó armat, inclòs transport a abocador
1 m3 × 49.71 = 49.71
Enderroc d'estructures de formigó armat, inclòs transport a l'abocador, cànon i condicionament del mateix.

| Codi | Ut | Descripció | Rendiment | Preu | Import |
|---|---|---|---|---|---|
| O0102 | h | Oficial 1ª | 0.14 | 24.56 | 3.44 |
| O0110 | h | Peó | 0.7 | 20.41 | 14.29 |
| M0207B | h | Retroexcavadora amb martell trencador | 0.25 | 68.89 | 17.22 |
| M0229 | h | Compressor d'aire de gasoil 3m³ | 0.4 | 7.06 | 2.82 |
| M0212B | h | Camió de trabuc 16 m³ | 0.15 | 45.4 | 6.81 |
| P1613 | u | Cànon d'abocador | 1.2 | 1.8 | 2.16 |
| vg | % | Despeses indirectes | 0.412 | 7.2 | 2.97 |
|  |  | Total |  |  | 49.71 |

| Amidament | Uts. | Llarg | Ample | Alt | Parcial |
|---|---|---|---|---|---|
| Imposta O.D. | 1 | 2 | 0.5 | 1 | 1.00 |
| Total |  |  |  |  | 1 |

**E0334** m Tall serra disc paviment mescles bituminoses, formigó o panot, fins 25 cm
717.71 m × 2 = 1435.42
Tall amb serra de disc de paviment de mescles bituminoses, formigó o panot, fins a una fondària de 25 cm.

| Codi | Ut | Descripció | Rendiment | Preu | Import |
|---|---|---|---|---|---|
| O0101 | h | Cap de colla (mà d'obra) | 0.01 | 26.02 | 0.26 |
| O0110 | h | Peó | 0.05 | 20.41 | 1.02 |
| M0334 | h | Serra de disc (maquinària; 10/07/2006) | 0.05 | 12 | 0.60 |
| vg | % | Despeses indirectes | 0.017 | 7.2 | 0.12 |
|  |  | Total |  |  | 2 |

| Amidament | Uts. | Llarg | Parcial |
|---|---|---|---|
|  | 1 | 18.5 | 18.50 |
|  | 1 | 33.37 | 33.37 |
|  | 1 | 52.97 | 52.97 |
|  | 1 | 14.52 | 14.52 |
|  | 1 | 23.11 | 23.11 |
|  | 1 | 17.76 | 17.76 |
|  | 1 | 7.63 | 7.63 |
|  | 1 | 18.74 | 18.74 |
|  | 1 | 52.62 | 52.62 |
|  | 1 | 0.67 | 0.67 |
|  | 1 | 7.37 | 7.37 |
|  | 1 | 22.51 | 22.51 |
|  | 1 | 51.72 | 51.72 |
|  | 1 | 154.6 | 154.60 |
|  | 1 | 11.4 | 11.40 |
|  | 1 | 37.61 | 37.61 |
|  | 1 | 52.04 | 52.04 |
|  | 1 | 6.27 | 6.27 |
| Enllumenat: |  |  |  |
| Connexió A01 | 2 | 3.17 | 6.34 |
| A02-A03 | 2 | 12.29 | 24.58 |
| A04-A05 | 2 | 18.2 | 36.40 |
| A06-A07 | 2 | 12.49 | 24.98 |
| Xarxa reg: |  |  |  |
| A01 - A02 | 2 | 9 | 18.00 |
| A04 - A05 | 2 | 12 | 24.00 |
| Subtotal |  |  | 717.71 |
| Total |  |  | 717.71 |

**E0213** m2 Demolició paviment de mescla bituminosa, mitjans mecànics, fondària 25 cm
907.49 m2 × 5.53 = 5018.42
Demolició de paviment de mescla bituminosa,amb mitjans mecànics, fins a una profunditat de 25 cm., inclòs transport dels materials de runa a l'abocador, cànon i condicionament del mateix.

| Codi | Ut | Descripció | Rendiment | Preu | Import |
|---|---|---|---|---|---|
| O0110 | h | Peó | 0.02 | 20.41 | 0.41 |
| M0201 | h | Compressor aire gasoil 13,3 m³/h (maquinària; 12/01/2009) | 0.008 | 21.09 | 0.17 |
| M0204 | h | Pala carregadora pneumàtics (maquinària; 12/01/2009) | 0.01 | 58.27 | 0.58 |
| M0207B | h | Retroexcavadora amb martell trencador | 0.01 | 68.89 | 0.69 |
| M0212B | h | Camió de trabuc 16 m³ | 0.012 | 45.4 | 0.54 |
| P1613 | u | Cànon d'abocador | 1.5 | 1.8 | 2.70 |
| vg | % | Despeses indirectes | 0.061 | 7.2 | 0.44 |
|  |  | Total |  |  | 5.53 |

| Amidament | Uts. | Llarg | Ample | Parcial |
|---|---|---|---|---|
|  | 1 | 7.56 |  | 7.56 |
|  | 1 | 75.12 |  | 75.12 |
|  | 1 | 179.95 |  | 179.95 |
|  | 1 | 10.14 |  | 10.14 |
|  | 1 | 179.99 |  | 179.99 |
|  | 1 | 15.64 |  | 15.64 |
|  | 1 | 92.35 |  | 92.35 |
|  | 1 | 70.99 |  | 70.99 |
|  | 1 | 162.49 |  | 162.49 |
|  | 1 | 7.11 |  | 7.11 |
|  | 1 | 0.16 |  | 0.16 |
|  | 1 | 76.09 |  | 76.09 |
| Enllumenat: |  |  |  |  |
| A02-A03 | 1 | 12.29 | 0.5 | 6.15 |
| A04-A05 | 1 | 18.2 | 0.5 | 9.10 |
| A06-A07 | 1 | 12.49 | 0.5 | 6.25 |
| Xarxa reg: |  |  |  |  |
| A01 - A02 | 1 | 9 | 0.4 | 3.60 |
| A04 - A05 | 1 | 12 | 0.4 | 4.80 |
| Subtotal |  |  |  | 907.49 |
| Total |  |  |  | 907.49 |

**E02110** m2 Demolició de paviment de formigó, transport abocador
44.33 m2 × 6.26 = 277.51
Demolició de paviment de formigó, inclòs transport dels materials de runa a l'abocador, cànon i condicionament del mateix.

| Codi | Ut | Descripció | Rendiment | Preu | Import |
|---|---|---|---|---|---|
| O0110 | h | Peó | 0.05 | 20.41 | 1.02 |
| M0207B | h | Retroexcavadora amb martell trencador | 0.016 | 68.89 | 1.10 |
| M0212B | h | Camió de trabuc 16 m³ | 0.016 | 45.4 | 0.73 |
| M0204 | h | Pala carregadora pneumàtics | 0.016 | 58.27 | 0.93 |
| P1613 | u | Cànon d'abocador | 1.2 | 1.8 | 2.16 |
| vg | % | Despeses indirectes | 0.044 | 7.2 | 0.32 |
|  |  | Total |  |  | 6.26 |

| Amidament | Uts. | Llarg | Ample | Parcial |
|---|---|---|---|---|
|  | 1 | 17.55 |  | 17.55 |
|  | 1 | 1.25 |  | 1.25 |
|  | 1 | 17.3 |  | 17.30 |
|  | 1 | 6.64 |  | 6.64 |
| Enllumenat: |  |  |  |  |
| Connexió A01 | 1 | 3.17 | 0.5 | 1.59 |
| Subtotal |  |  |  | 44.33 |
| Total |  |  |  | 44.33 |

**E0633** m2 Fresat paviment asfàltic fins a 15 cm (07/12/1994)
3309.43 m2 × 2.89 = 9564.25
Fresat mecànic de paviment asfàltic fins una profunditat màxima de 15 cm amb fresadora de càrrega automàtica, inclòs encaixos laterals i finals, talls i entregues a tapes i reixes amb compressor, càrrega i transport de runes a l'abocador, cànon d'abocament i escombrat i neteja de la superfície fresada.

| Codi | Ut | Descripció | Rendiment | Preu | Import |
|---|---|---|---|---|---|
| O0101 | h | Cap de colla | 0.006 | 26.02 | 0.16 |
| O0110 | h | Peó | 0.015 | 20.41 | 0.31 |
| M0242 | h | Fresadora (maquinària) | 0.009 | 133.01 | 1.20 |
| M0212B | h | Camió de trabuc 16 m³ | 0.009 | 45.4 | 0.41 |
| M0220 | h | Escombradora autopropulsada (maquinària) | 0.009 | 42.15 | 0.38 |
| P1613 | u | Cànon d'abocador | 0.15 | 1.8 | 0.27 |
| %16130 | % | Despeses indirectes (07/12/1994) | 6 % | 2.73 | 0.16 |
|  |  | Total |  |  | 2.89 |

**E0210** m Demolició de vorada i rigola, inclosa la fonamentació, i transport
340.63 m × 7.68 = 2616.04
Demolició de vorada i rigola, inclosa la fonamentació, transport a abocador, cànon i condicionament del mateix.

| Codi | Ut | Descripció | Rendiment | Preu | Import |
|---|---|---|---|---|---|
| O0110 | h | Peó | 0.2 | 20.41 | 4.08 |
| M0207 | h | Retroexcavadora 100 hp (maquinària) | 0.02 | 59.41 | 1.19 |
| M0212B | h | Camió de trabuc 16 m³ | 0.02 | 45.4 | 0.91 |
| P1613 | u | Cànon d'abocador | 0.6 | 1.8 | 1.08 |
| vg | % | Despeses indirectes | 0.058 | 7.2 | 0.42 |
|  |  | Total |  |  | 7.68 |

| Amidament | Uts. | Llarg | Parcial |
|---|---|---|---|
|  | 1 | 10.37 | 10.37 |
|  | 1 | 7.16 | 7.16 |
|  | 1 | 6.43 | 6.43 |
|  | 1 | 7.17 | 7.17 |
|  | 1 | 41.41 | 41.41 |
|  | 1 | 33.41 | 33.41 |
|  | 1 | 16.33 | 16.33 |
|  | 1 | 68.79 | 68.79 |
|  | 1 | 18.84 | 18.84 |
|  | 1 | 13.18 | 13.18 |
|  | 1 | 42.64 | 42.64 |
|  | 1 | 48.34 | 48.34 |
|  | 1 | 25.5 | 25.50 |
|  | 1 | 1.06 | 1.06 |
| Subtotal |  |  | 340.63 |
| Total |  |  | 340.63 |

**E0212** m2 Demolició de paviment de panots de morter de ciment, transport abocador
26.64 m2 × 6.77 = 180.35
Demolició de paviment de panots de morter de ciment col·locats sobre formigó, inclosa la base de formigó i transport dels materials de runa a l'abocador, cànon i condicionament del mateix.

| Codi | Ut | Descripció | Rendiment | Preu | Import |
|---|---|---|---|---|---|
| O0110 | h | Peó | 0.06 | 20.41 | 1.22 |
| M0207B | h | Retroexcavadora amb martell trencador | 0.02 | 68.89 | 1.38 |
| M0212B | h | Camió de trabuc 16 m³ | 0.016 | 45.4 | 0.73 |
| M0204 | h | Pala carregadora pneumàtics | 0.016 | 58.27 | 0.93 |
| P1613 | u | Cànon d'abocador | 1.2 | 1.8 | 2.16 |
| vg | % | Despeses indirectes | 0.049 | 7.2 | 0.35 |
|  |  | Total |  |  | 6.77 |

| Amidament | Uts. | Llarg | Parcial |
|---|---|---|---|
|  | 1 | 6.12 | 6.12 |
|  | 1 | 6.69 | 6.69 |
|  | 1 | 13.83 | 13.83 |
| Subtotal |  |  | 26.64 |
| Total |  |  | 26.64 |

**E0215** u Desmuntatge de senyal de trànsit i demolició ancoratges
11 u × 17.38 = 191.18
Desmuntatge de senyal de trànsit i demolició d'ancoratges amb base de formigó, inclòs càrrega i transport al magatzem de Diputació, inclòs cànon d'abocador.

| Codi | Ut | Descripció | Rendiment | Preu | Import |
|---|---|---|---|---|---|
| O0102 | h | Oficial 1ª | 0.05 | 24.56 | 1.23 |
| O0110 | h | Peó | 0.3 | 20.41 | 6.12 |
| M0201 | h | Compressor aire gasoil 13,3 m³/h | 0.025 | 21.09 | 0.53 |
| M0207 | h | Retroexcavadora 100 hp | 0.01 | 59.41 | 0.59 |
| M0229 | h | Compressor d'aire de gasoil 3m³ | 0.1 | 7.06 | 0.71 |
| M0212B | h | Camió de trabuc 16 m³ | 0.12 | 45.4 | 5.45 |
| P1613 | u | Cànon d'abocador | 1 | 1.8 | 1.80 |
| vg | % | Despeses indirectes | 0.132 | 7.2 | 0.95 |
|  |  | Total |  |  | 17.38 |

| Amidament | Uts. | Parcial |
|---|---|---|
| P-15a + R-301 | 1 | 1.00 |
| R-01 | 2 | 2.00 |
| Senyal orientació | 1 | 1.00 |
| R-02 | 1 | 1.00 |
| Mirall seguretat convex | 2 | 2.00 |
| P-15a + R-301 | 2 | 2.00 |
| S-572 | 1 | 1.00 |
| R-301 | 1 | 1.00 |
| Subtotal |  | 11.00 |
| Total |  | 11 |

**E0214** m Desmuntatge barrera de seguretat flexible i demolició ancoratges
380 m × 8.6 = 3268.00
Desmuntatge de barrera de seguretat flexible i demolició d'ancoratges amb base de formigó,inclòs p.p. de suports i transport a abocador o magatzem, i cànon.

| Codi | Ut | Descripció | Rendiment | Preu | Import |
|---|---|---|---|---|---|
| O0102 | h | Oficial 1ª | 0.05 | 24.56 | 1.23 |
| O0110 | h | Peó | 0.1 | 20.41 | 2.04 |
| M0201 | h | Compressor aire gasoil 13,3 m³/h | 0.02 | 21.09 | 0.42 |
| M0207 | h | Retroexcavadora 100 hp | 0.01 | 59.41 | 0.59 |
| M0229 | h | Compressor d'aire de gasoil 3m³ | 0.1 | 7.06 | 0.71 |
| M0212B | h | Camió de trabuc 16 m³ | 0.03 | 45.4 | 1.36 |
| P1613 | u | Cànon d'abocador | 1 | 1.8 | 1.80 |
| vg | % | Despeses indirectes | 0.063 | 7.2 | 0.45 |
|  |  | Total |  |  | 8.6 |

| Amidament | Uts. | Llarg | Parcial |
|---|---|---|---|
|  | 1 | 28.35 | 28.35 |
|  | 1 | 234.16 | 234.16 |
|  | 1 | 10 | 10.00 |
|  | 1 | 107.49 | 107.49 |
| Subtotal |  |  | 380.00 |
| Total |  |  | 380 |

**E0223** m Demolició de col·lector existent de fins a 800 mm de diàmetre
5 m × 8.68 = 43.40
Demolició de col·lector existent de fins a 800 mm de diàmetre de qualsevol material, amb mitjans mecànics i càrrega sobre camió, inclòs transport a abocador, cànon i condicionament del mateix.

| Codi | Ut | Descripció | Rendiment | Preu | Import |
|---|---|---|---|---|---|
| O0102 | h | Oficial 1ª | 0.04 | 24.56 | 0.98 |
| O0110 | h | Peó | 0.08 | 20.41 | 1.63 |
| M0201 | h | Compressor aire gasoil 13,3 m³/h | 0.06 | 21.09 | 1.27 |
| M0204 | h | Pala carregadora pneumàtics | 0.02 | 58.27 | 1.17 |
| M0212B | h | Camió de trabuc 16 m³ | 0.03 | 45.4 | 1.36 |
| P1613 | u | Cànon d'abocador | 1 | 1.8 | 1.80 |
| vg | % | Despeses indirectes | 0.065 | 7.2 | 0.47 |
|  |  | Total |  |  | 8.68 |

**E0225** m Desmuntatge canalitzacions, conduccions i tubs de servei de qualsevol diàmetre
67 m × 3.13 = 209.71
Desmuntatge de canalitzacions, conduccions i tubs de servei de qualsevol tipus i diàmetre, inclòs part proporcional d'accessoris i arquetes de la instal·lació superficial o soterrada, amb mitjans mecànics i manuals, inclòs càrrega i transport a abocador, cànon i condicionament del mateix.

| Codi | Ut | Descripció | Rendiment | Preu | Import |
|---|---|---|---|---|---|
| O0102 | h | Oficial 1ª | 0.001 | 24.56 | 0.02 |
| O0110 | h | Peó | 0.02 | 20.41 | 0.41 |
| M0207 | h | Retroexcavadora 100 hp | 0.005 | 59.41 | 0.30 |
| M0212B | h | Camió de trabuc 16 m³ | 0.005 | 45.4 | 0.23 |
| P1613 | u | Cànon d'abocador | 1 | 1.8 | 1.80 |
| vg | % | Despeses indirectes | 0.051 | 7.2 | 0.37 |
|  |  | Total |  |  | 3.13 |

| Amidament | Uts. | Llarg | Parcial |
|---|---|---|---|
| Enllumenat | 1 | 10 | 10.00 |
|  | 1 | 57 | 57.00 |
| Subtotal |  |  | 67.00 |
| Total |  |  | 67 |

**E02111** m2 Demolició de cuneta de formigó, transport abocador (07/12/1994)
81.45 m2 × 6.11 = 497.66
Demolició de cuneta revestida de formigó de qualsevol tipus i gruix, inclòs cànon i transport dels materials de runa a l'abocador.

| Codi | Ut | Descripció | Rendiment | Preu | Import |
|---|---|---|---|---|---|
| O0110 | h | Peó | 0.05 | 20.41 | 1.02 |
| M0207B | h | Retroexcavadora amb martell trencador | 0.015 | 68.89 | 1.03 |
| M0212B | h | Camió de trabuc 16 m³ | 0.015 | 45.4 | 0.68 |
| M0204 | h | Pala carregadora pneumàtics | 0.015 | 58.27 | 0.87 |
| P1613 | u | Cànon d'abocador | 1.2 | 1.8 | 2.16 |
| %16130 | % | Despeses indirectes | 6 % | 5.76 | 0.35 |
|  |  | Total |  |  | 6.11 |

**E10215** u Retirada llumenera, inclòs columna, demolició de la fonamentació
3 u × 110.89 = 332.67
Retirada de llumenera, inclòs columna, demolició de la fonamentació, rebliment del forat, càrrega i transport de les runes, fanal, cablejat i de tots els elements a l'abocador controlat, inclòs cànons.

| Codi | Ut | Descripció | Rendiment | Preu | Import |
|---|---|---|---|---|---|
| O0101 | h | Cap de colla | 0.02 | 26.02 | 0.52 |
| O0102 | h | Oficial 1ª | 0.2 | 24.56 | 4.91 |
| O0110 | h | Peó | 0.8 | 20.41 | 16.33 |
| P0502 | m3 | Formigó HL-150 posat a l'obra (material; 15/01/2025) | 0.6 | 74.35 | 44.61 |
| P1609 | m3 | Excavació de terres | 0.6 | 11.12 | 6.67 |
| M0214 | h | Camió grua 12 tn (maquinària) | 0.8 | 42.07 | 33.66 |
| vg | % | Despeses indirectes | 0.582 | 7.2 | 4.19 |
|  |  | Total |  |  | 110.89 |

**E02212** u Tall d'arbre de diàmetre superior a 25 cm. i extracció de la soca
2 u × 217.94 = 435.88
Tall d'arbre de diàmetre superior a 25 cm.i extracció de la soca i retirada de branques, inclòs càrrega i transport a planta de compostatge, i tapat del forat.

| Codi | Ut | Descripció | Rendiment | Preu | Import |
|---|---|---|---|---|---|
| O0101 | h | Cap de colla | 0.1 | 26.02 | 2.60 |
| O0102 | h | Oficial 1ª | 0.8 | 24.56 | 19.65 |
| O0110 | h | Peó | 1.6 | 20.41 | 32.66 |
| M0214 | h | Camió grua 12 tn | 1.6 | 42.07 | 67.31 |
| M0335 | h | Equip de tala i poda (maquinària; 17/05/2012) | 1.6 | 50 | 80.00 |
| P1613 | u | Cànon d'abocador | 1 | 1.8 | 1.80 |
| vg | % | Despeses indirectes | 1.933 | 7.2 | 13.92 |
|  |  | Total |  |  | 217.94 |

**E0787** m2 Eliminació marques viàries sobre paviment amb qualsevol procediment
18 m2 × 12.72 = 228.96
Eliminació de les marques viàries sobre paviment amb qualsevol dels següents procediments a determinar per la Direcció d'Obra: aigua a presió, projecció d'abrasius o fresat, mitjançant utilització de sistemes fixos rotatoris o flotants horitzontals.

| Codi | Ut | Descripció | Rendiment | Preu | Import |
|---|---|---|---|---|---|
| O0101 | h | Cap de colla | 0.01 | 26.02 | 0.26 |
| O0102 | h | Oficial 1ª | 0.05 | 24.56 | 1.23 |
| O0110 | h | Peó | 0.1 | 20.41 | 2.04 |
| M0242 | h | Fresadora | 0.052 | 133.01 | 6.92 |
| %1616 | % | Eines i mitjans auxiliars (02/09/2009) | 5 % | 10.45 | 0.52 |
| vg | % | Despeses indirectes | 0.241 | 7.2 | 1.74 |
|  |  | Total |  |  | 12.72 |

| Amidament | Uts. | Llarg | Ample | Parcial |
|---|---|---|---|---|
|  | 12 | 10 | 0.15 | 18.00 |
| Total |  |  |  | 18 |

## 02 MOVIMENT DE TERRES
Import: 1738.14

**E0313** m2 Esbrossada del terreny, inclòs càrrega i transport.
285.04 m2 × 0.77 = 219.48
Esbrossada del terreny de qualsevol tipus, excepte zones boscoses, càrrega i transport.a l'interior d'obra o abocador controlat inclòs canon d'abocador i condicionament del mateix

| Codi | Ut | Descripció | Rendiment | Preu | Import |
|---|---|---|---|---|---|
| O0101 | h | Cap de colla | 0.001 | 26.02 | 0.03 |
| O0110 | h | Peó | 0.004 | 20.41 | 0.08 |
| M0207 | h | Retroexcavadora 100 hp | 0.001 | 59.41 | 0.06 |
| M0205 | h | Pala carregadora sobre orugues (maquinària) | 0.002 | 73.35 | 0.15 |
| M0212B | h | Camió de trabuc 16 m³ | 0.001 | 45.4 | 0.05 |
| P1613 | u | Cànon d'abocador | 0.2 | 1.8 | 0.36 |
| vg | % | Despeses indirectes | 0.005 | 7.2 | 0.04 |
|  |  | Total |  |  | 0.77 |

| Amidament | Uts. | Llarg | Parcial |
|---|---|---|---|
|  | 1 | 6.85 | 6.85 |
|  | 1 | 8.25 | 8.25 |
|  | 1 | 14.82 | 14.82 |
|  | 1 | 61.75 | 61.75 |
|  | 1 | 2.82 | 2.82 |
|  | 1 | 1.63 | 1.63 |
|  | 1 | 18.13 | 18.13 |
|  | 1 | 16.09 | 16.09 |
|  | 1 | 1.97 | 1.97 |
|  | 1 | 12.8 | 12.80 |
|  | 1 | 136.22 | 136.22 |
|  | 1 | 3.71 | 3.71 |
| Subtotal |  |  | 285.04 |
| Total |  |  | 285.04 |

**E0314** m3 Excavació de terra vegetal, càrrega i transport.
85.54 m3 × 4.64 = 396.91
Excavació de terra vegetal, inclosa càrrega, transport a l'abocador, aplec o lloc d'ús i manteniment fins la seva utilització, inclòs cànon d'abocament i manteniment de l'abocador

| Codi | Ut | Descripció | Rendiment | Preu | Import |
|---|---|---|---|---|---|
| O0101 | h | Cap de colla | 0.008 | 26.02 | 0.21 |
| O0110 | h | Peó | 0.02 | 20.41 | 0.41 |
| M0207 | h | Retroexcavadora 100 hp | 0.01 | 59.41 | 0.59 |
| M0212B | h | Camió de trabuc 16 m³ | 0.02 | 45.4 | 0.91 |
| P1613 | u | Cànon d'abocador | 1 | 1.8 | 1.80 |
| P1615 | u | Condicionament de l'abocador (05/07/2010) | 1 | 0.5 | 0.50 |
| vg | % | Despeses indirectes | 0.031 | 7.2 | 0.22 |
|  |  | Total |  |  | 4.64 |

| Amidament | Uts. | Llarg | Alt | Parcial |
|---|---|---|---|---|
|  | 1 | 6.85 | 0.3 | 2.06 |
|  | 1 | 8.25 | 0.3 | 2.48 |
|  | 1 | 14.82 | 0.3 | 4.45 |
|  | 1 | 61.75 | 0.3 | 18.53 |
|  | 1 | 2.82 | 0.3 | 0.85 |
|  | 1 | 1.63 | 0.3 | 0.49 |
|  | 1 | 18.13 | 0.3 | 5.44 |
|  | 1 | 16.09 | 0.3 | 4.83 |
|  | 1 | 1.97 | 0.3 | 0.59 |
|  | 1 | 12.8 | 0.3 | 3.84 |
|  | 1 | 136.22 | 0.3 | 40.87 |
|  | 1 | 3.71 | 0.3 | 1.11 |
| Subtotal |  |  |  | 85.54 |
| Total |  |  |  | 85.54 |

**E0303** m3 Excavació en desmunt en qualsevol tipus de terreny, abocador i condicionament
16.07 m3 × 7.84 = 125.99
Excavació en desmunt en qualsevol tipus de terreny, amb càrrega i transport a l'interior d'obra o abocador controlat inclòs canon d'abocador i condicionament del mateix.

| Codi | Ut | Descripció | Rendiment | Preu | Import |
|---|---|---|---|---|---|
| O0101 | h | Cap de colla | 0.015 | 26.02 | 0.39 |
| O0110 | h | Peó | 0.03 | 20.41 | 0.61 |
| P1603 | pp | Sistema detonació no elèctric (material) | 0.012 | 4.57 | 0.05 |
| M0275 | h | Maquinària perforació (maquinària; 12/01/2009) | 0.02 | 14.15 | 0.28 |
| M0207B | h | Retroexcavadora amb martell trencador | 0.03 | 68.89 | 2.07 |
| M0212B | h | Camió de trabuc 16 m³ | 0.03 | 45.4 | 1.36 |
| P1613 | u | Cànon d'abocador | 1.2 | 1.8 | 2.16 |
| P1615 | u | Condicionament de l'abocador | 1 | 0.5 | 0.50 |
| vg | % | Despeses indirectes | 0.058 | 7.2 | 0.42 |
|  |  | Total |  |  | 7.84 |

| Amidament | Uts. | Llarg | Ample | Alt | Parcial |
|---|---|---|---|---|---|
|  | 1 | 19.5 |  | 0.25 | 4.88 |
|  | 1 | 14.12 | 0.2 | 0.3 | 0.85 |
|  | 1 | 31.18 |  | 0.25 | 7.80 |
|  | 1 | 26.86 | 0.2 | 0.3 | 1.61 |
|  | 1 | 3.71 |  | 0.25 | 0.93 |
| Subtotal |  |  |  |  | 16.07 |
| Total |  |  |  |  | 16.07 |

**E0331** m3 Terraplè amb compactació, material seleccionat, inclòs càrrega i transport
13.69 m3 × 24.92 = 341.15
Terraplenat i piconatge amb material seleccionat procedent de préstec, en tongades de més de 25 cm i fins a 50 cm amb un grau de compactació segons capa i amb base l'assaig de referència, inclòs cànon d'extracció i transport.

| Codi | Ut | Descripció | Rendiment | Preu | Import |
|---|---|---|---|---|---|
| O0101 | h | Cap de colla | 0.006 | 26.02 | 0.16 |
| O0102 | h | Oficial 1ª | 0.012 | 24.56 | 0.29 |
| O0110 | h | Peó | 0.027 | 20.41 | 0.55 |
| P0311 | m3 | Sòl seleccionat tipus 2 (material; 15/01/2025) | 1 | 18.5 | 18.50 |
| M0208 | h | Motoanivelladora (maquinària; 12/01/2009) | 0.013 | 73.35 | 0.95 |
| M0213 | h | Camió cisterna de 8 m³ (maquinària) | 0.013 | 48 | 0.62 |
| M0209 | h | Corró vibratori autop. 8 a 10 t (maquinària; 12/01/2009) | 0.018 | 46.26 | 0.83 |
| M0204 | h | Pala carregadora pneumàtics | 0.018 | 58.27 | 1.05 |
| M0212B | h | Camió de trabuc 16 m³ | 0.027 | 45.4 | 1.23 |
| vg | % | Despeses indirectes | 0.103 | 7.2 | 0.74 |
|  |  | Total |  |  | 24.92 |

| Amidament | Uts. | Llarg | Alt | Parcial |
|---|---|---|---|---|
|  | 1 | 27.38 | 0.5 | 13.69 |
| Total |  |  |  | 13.69 |

**E0344** m2 Repàs i piconatge de la base del terraplè i del fons de la caixa
312.51 m2 × 0.66 = 206.26
Repàs i piconatge de la base del terraplens i dels fons de caixa amb mitjans mecànics i compactació amb base l'assaig de referència.

| Codi | Ut | Descripció | Rendiment | Preu | Import |
|---|---|---|---|---|---|
| O0101 | h | Cap de colla | 0.001 | 26.02 | 0.03 |
| O0102 | h | Oficial 1ª | 0.001 | 24.56 | 0.02 |
| O0110 | h | Peó | 0.01 | 20.41 | 0.20 |
| M0209 | h | Corró vibratori autop. 8 a 10 t | 0.001 | 46.26 | 0.05 |
| M0213 | h | Camió cisterna de 8 m³ | 0.001 | 48 | 0.05 |
| M0208 | h | Motoanivelladora | 0.002 | 73.35 | 0.15 |
| M0204 | h | Pala carregadora pneumàtics | 0.001 | 58.27 | 0.06 |
| M0212B | h | Camió de trabuc 16 m³ | 0.001 | 45.4 | 0.05 |
| vg | % | Despeses indirectes | 0.007 | 7.2 | 0.05 |
|  |  | Total |  |  | 0.66 |

| Amidament | Uts. | Llarg | Parcial |
|---|---|---|---|
|  | 1 | 285.13 | 285.13 |
|  | 1 | 27.38 | 27.38 |
| Subtotal |  |  | 312.51 |
| Total |  |  | 312.51 |

**E0333** m2 Reperfilat de talussos
183.75 m2 × 2.44 = 448.35
Reperfilat de talús, amidat sobre perfil

| Codi | Ut | Descripció | Rendiment | Preu | Import |
|---|---|---|---|---|---|
| O0101 | h | Cap de colla | 0.02 | 26.02 | 0.52 |
| O0110 | h | Peó | 0.05 | 20.41 | 1.02 |
| M0207 | h | Retroexcavadora 100 hp | 0.005 | 59.41 | 0.30 |
| M0208 | h | Motoanivelladora | 0.005 | 73.35 | 0.37 |
| M0212B | h | Camió de trabuc 16 m³ | 0.002 | 45.4 | 0.09 |
| vg | % | Despeses indirectes | 0.02 | 7.2 | 0.14 |
|  |  | Total |  |  | 2.44 |

| Amidament | Uts. | Llarg | Ample | Parcial |
|---|---|---|---|---|
| Baixants |  |  |  |  |
| Eix 1 PK 0+125 MD | 1 | 8 | 5 | 40.00 |
| Eix 1 PK 0+150 MD | 1 | 15 | 5 | 75.00 |
| Eix 2 PK 0+020 MD | 1 | 10 | 5 | 50.00 |
| Eix 3 PK 0+050 MD | 1 | 3.75 | 5 | 18.75 |
| Subtotal |  |  |  | 183.75 |
| Total |  |  |  | 183.75 |

## 03 FERMS I PAVIMENTS (07/12/1994)
Import: 176596.84

**E0601** m3 Base granular de tot-u artificial, amb motoanivelladora
306.59 m3 × 29.35 = 8998.42
Base granular de tot-u artificial ZA 0/32 o ZA 0/20, SE>35, LA<35, no plàstica, estesa i col·locada amb motoanivelladora, humectada i compactada en 2 tongades amb base l'assaig de referència.

| Codi | Ut | Descripció | Rendiment | Preu | Import |
|---|---|---|---|---|---|
| O0101 | h | Cap de colla | 0.003 | 26.02 | 0.08 |
| O0102 | h | Oficial 1ª | 0.008 | 24.56 | 0.20 |
| O0110 | h | Peó | 0.016 | 20.41 | 0.33 |
| P1601 | m3 | Aigua (material; 15/01/2025) | 0.13 | 1.95 | 0.25 |
| P03061 | m3 | Tot-u artificial SE>35 NP ZA20 ZA32 (material; 15/01/2025) | 1.15 | 21.4 | 24.61 |
| M0208 | h | Motoanivelladora | 0.016 | 73.35 | 1.17 |
| M0213 | h | Camió cisterna de 8 m³ | 0.016 | 48 | 0.77 |
| M0210 | h | Corró vibratori autop. 10 a 12 t (maquinària; 12/01/2009) | 0.012 | 51.54 | 0.62 |
| vg | % | Despeses indirectes | 0.184 | 7.2 | 1.32 |
|  |  | Total |  |  | 29.35 |

| Amidament | Uts. | Llarg | Alt | Parcial |
|---|---|---|---|---|
| Eix 1 | 1 | 145.89 |  | 145.89 |
| Eix 2 | 1 | 44.97 |  | 44.97 |
| Eix 3 | 1 | 86.93 |  | 86.93 |
| Accés Eix 1 PK 0+055 ME | 1 | 3.71 | 0.25 | 0.93 |
| Imprevistos | 0.1 | 278.71 |  | 27.87 |
| Subtotal |  |  |  | 306.59 |
| Total |  |  |  | 306.59 |

**E0604** t Paviment de MBC tipus AC16 surf S 50/70 GR R5% material reciclat
457.16 t × 90.07 = 41176.40
Paviment de mescla bituminosa en calent tipus formigó bituminós AC16 surf 50/70 S amb granulat granític per a capa de trànsit, amb 5% de material reciclat, estesa i compactada.

| Codi | Ut | Descripció | Rendiment | Preu | Import |
|---|---|---|---|---|---|
| O0101 | h | Cap de colla | 0.014 | 26.02 | 0.36 |
| O0110 | h | Peó | 0.063 | 20.41 | 1.29 |
| P04140 | t | M.B.C. tipus AC16 surf S en obra amb 5% de material reciclat (material; 15/01/2025) | 1 | 82.64 | 82.64 |
| M0236 | h | Estenedora per a mescles (maquinària) | 0.009 | 70.66 | 0.64 |
| M0239 | h | Corró de llanda metàl·lica (maquinària) | 0.009 | 41.57 | 0.37 |
| M0237 | h | Piconadora de pneumàtics 15 tn (maquinària) | 0.009 | 62.36 | 0.56 |
| M0220 | h | Escombradora autopropulsada | 0.009 | 42.15 | 0.38 |
| M0213 | h | Camió cisterna de 8 m³ | 0.009 | 48 | 0.43 |
| vg | % | Despeses indirectes | 0.472 | 7.2 | 3.40 |
|  |  | Total |  |  | 90.07 |

| Amidament | Uts. | Llarg | Parcial |
|---|---|---|---|
| Eix1 | 203.5 |  | 203.50 |
| Eix2 | 63.19 |  | 63.19 |
| Eix3 | 84.79 |  | 84.79 |
| Eix4 | 52.09 |  | 52.09 |
| Av. Eucaliptos | 29.65 |  | 29.65 |
| Accés Eix 1 PK 0+055 ME | 2.17 |  | 2.17 |
| Imprevistos | 0.05 | 435.39 | 21.77 |
| Subtotal |  |  | 457.16 |
| Total |  |  | 457.16 |

**E0606A** t Paviment de MBC tipus AC22 base G 50/70 CA R10% material reciclat
1097.51 t × 86.85 = 95318.74
Paviment de mescla bituminosa en calent tipus formigó bituminós AC22 base 50/70 G amb granulat calcari, estesa en capa base, intermitja, saneigs, apedaçats i/o regularitzacions, amb un 10% d'àrid reciclat, estesa i compactada

| Codi | Ut | Descripció | Rendiment | Preu | Import |
|---|---|---|---|---|---|
| O0101 | h | Cap de colla | 0.012 | 26.02 | 0.31 |
| O0110 | h | Peó | 0.055 | 20.41 | 1.12 |
| P0417A | t | M.B.C. tipus AC22 base G en obra amb 10% de material reciclat (material; 15/01/2025) | 1 | 80.18 | 80.18 |
| M0236 | h | Estenedora per a mescles | 0.008 | 70.66 | 0.57 |
| M0239 | h | Corró de llanda metàl·lica | 0.008 | 41.57 | 0.33 |
| M0237 | h | Piconadora de pneumàtics 15 tn | 0.008 | 62.36 | 0.50 |
| M0220 | h | Escombradora autopropulsada | 0.008 | 42.15 | 0.34 |
| M0213 | h | Camió cisterna de 8 m³ | 0.008 | 48 | 0.38 |
| vg | % | Despeses indirectes | 0.434 | 7.2 | 3.12 |
|  |  | Total |  |  | 86.85 |

| Amidament | Uts. | Llarg | Parcial |
|---|---|---|---|
| Eix 1 | 278.54 |  | 278.54 |
| Eix 2 | 88.45 |  | 88.45 |
| Eix 3 | 113.48 |  | 113.48 |
| Eix 4 | 65.34 |  | 65.34 |
| Av. Eucaliptos | 29.65 |  | 29.65 |
| Regularització base: |  |  |  |
| Eix 1 | 121.42 |  | 121.42 |
| Eix 2 | 154.64 |  | 154.64 |
| Eix 3 | 19.11 |  | 19.11 |
| Eix 4 | 127.11 |  | 127.11 |
| Imprevistos | 0.1 | 997.74 | 99.77 |
| Subtotal |  |  | 1097.51 |
| Total |  |  | 1097.51 |

**E0611** m2 Reg emprimació tipus C50BF4 IMP (dotació 1,5 kg/m2)
712.2 m2 × 0.38 = 270.64
Reg d'emprimació amb emulsió bituminosa catiònica tipus C50BF4 IMP (dotació 1,50 kg/m2) i protecció del reg, si s'escau i segons indicacions de la Direcció d'Obra amb àrid de cobertura rentat triturat de 2-4 mm o sorra matxucada, inclòs preparació de la superfície existent.

| Codi | Ut | Descripció | Rendiment | Preu | Import |
|---|---|---|---|---|---|
| O0102 | h | Oficial 1ª | 0.001 | 24.56 | 0.02 |
| O0110 | h | Peó | 0.001 | 20.41 | 0.02 |
| P0412 | kg | Emulsió bituminosa tipus C50BF4 IMP (material) | 1.4 | 0.19 | 0.27 |
| M0217 | h | Camió cisterna reg asfàltic (maquinària; 12/01/2009) | 0.001 | 50.69 | 0.05 |
| vg | % | Despeses indirectes | 0.003 | 7.2 | 0.02 |
|  |  | Total |  |  | 0.38 |

| Amidament | Uts. | Llarg | Parcial |
|---|---|---|---|
| Zona tot-ú: |  |  |  |
| Eix 1 | 1 | 364.72 | 364.72 |
| Eix 2 | 1 | 112.42 | 112.42 |
| Eix 3 | 1 | 217.32 | 217.32 |
| Accés Eix 1 PK 0+055 ME | 1 | 17.74 | 17.74 |
| Subtotal |  |  | 712.20 |
| Total |  |  | 712.2 |

**E0612** m2 Reg d'adherència termoadherent C60B3 TER (dotació 0,5 kg/m2)
6378.34 m2 × 0.32 = 2041.07
Reg d'adherència amb emulsió bituminosa catiònica termoadherent tipus C60B3 TER (dotació 0,50 kg/m2), aplicada de forma uniforme, inclòs preparació de la superfície existent.

| Codi | Ut | Descripció | Rendiment | Preu | Import |
|---|---|---|---|---|---|
| O0102 | h | Oficial 1ª | 0.001 | 24.56 | 0.02 |
| O0110 | h | Peó | 0.001 | 20.41 | 0.02 |
| P0406 | kg | Emulsió bituminosa termoadherent C60B3 TER (material) | 0.4 | 0.43 | 0.17 |
| M0217 | h | Camió cisterna reg asfàltic | 0.001 | 50.69 | 0.05 |
| M0220 | h | Escombradora autopropulsada | 0.001 | 42.15 | 0.04 |
| vg | % | Despeses indirectes | 0.003 | 7.2 | 0.02 |
|  |  | Total |  |  | 0.32 |

| Amidament | Uts. | Llarg | Parcial |
|---|---|---|---|
| AC16: |  |  |  |
| Eix1 | 1 | 1661.2 | 1661.20 |
| Eix2 | 1 | 515.8 | 515.80 |
| Eix3 | 1 | 692.2 | 692.20 |
| Eix4 | 1 | 425.2 | 425.20 |
| Av. Eucaliptos | 1 | 242 | 242.00 |
| AC22: |  |  |  |
| Eix1 | 1 | 1661.2 | 1661.20 |
| Eix2 | 1 | 515.8 | 515.80 |
| Eix3 | 1 | 692.2 | 692.20 |
| Eix4 | 1 | 425.2 | 425.20 |
| Av. Eucaliptos | 1 | 242 | 242.00 |
| Deduir zona tot-ú | -1 | 694.46 | -694.46 |
| Subtotal |  |  | 6378.34 |
| Total |  |  | 6378.34 |

**E06310** m2 Paviment de llambordins de formigó de 20x10x8 cm (gris)
43.85 m2 × 58.52 = 2566.10
Paviment de llambordins de formigó prefabricat bicapa de 20x10x8 cm de color gris, col·locats sobre llit de morter de ciment de 2 cm de gruix amb rebliment de junts amb sorra fina i compactació del paviment acabat, inclòs solera de formigó tipus HA-25 de 25 cm de gruix.

| Codi | Ut | Descripció | Rendiment | Preu | Import |
|---|---|---|---|---|---|
| O0101 | h | Cap de colla | 0.1 | 26.02 | 2.60 |
| O0102 | h | Oficial 1ª | 0.2 | 24.56 | 4.91 |
| O0110 | h | Peó | 0.35 | 20.41 | 7.14 |
| M0211 | h | Corró de llança 650 kg (maquinària; 12/01/2009) | 0.15 | 9.61 | 1.44 |
| P0320 | m3 | Sorra de pedrera (material; 12/01/2009) | 0.005 | 9.59 | 0.05 |
| P10250 | u | Llambordí de formigó 20x10x8 cm. (material; 15/01/2025) | 50 | 0.45 | 22.50 |
| E0108 | m3 | Morter de ciment elaborat a l'obra | 0.05 | 81.17 | 4.06 |
| P0505 | m3 | Formigó HA-25 posat a l'obra (material; 15/01/2025) | 0.15 | 87.25 | 13.09 |
| vg | % | Despeses indirectes | 0.379 | 7.2 | 2.73 |
|  |  | Total |  |  | 58.52 |

| Amidament | Uts. | Llarg | Parcial |
|---|---|---|---|
| Vorera resguard rotonda | 1 | 43.85 | 43.85 |
| Total |  |  | 43.85 |

**E06311** m2 Paviment de llambordins de formigó de 20x10x8 cm (vermell)
58.47 m2 × 61.13 = 3574.27
Paviment de llambordins de formigó prefabricat bicapa de 20x10x8 cm de color vermell, col·locats sobre llit de morter de ciment de 2 cm de gruix amb rebliment de junts amb sorra fina i compactació del paviment acabat, inclòs solera de formigó tipus HA-25 de 25 cm de gruix.

| Codi | Ut | Descripció | Rendiment | Preu | Import |
|---|---|---|---|---|---|
| O0101 | h | Cap de colla | 0.1 | 26.02 | 2.60 |
| O0102 | h | Oficial 1ª | 0.2 | 24.56 | 4.91 |
| O0110 | h | Peó | 0.35 | 20.41 | 7.14 |
| M0211 | h | Corró de llança 650 kg | 0.15 | 9.61 | 1.44 |
| P0320 | m3 | Sorra de pedrera | 0.005 | 9.59 | 0.05 |
| P10251 | u | Llambordí de formigó 20x10x8 cm. de color (material; 15/01/2025) | 50 | 0.5 | 25.00 |
| E0108 | m3 | Morter de ciment elaborat a l'obra | 0.05 | 81.17 | 4.06 |
| P0505 | m3 | Formigó HA-25 posat a l'obra | 0.15 | 87.25 | 13.09 |
| vg | % | Despeses indirectes | 0.394 | 7.2 | 2.84 |
|  |  | Total |  |  | 61.13 |

| Amidament | Uts. | Llarg | Parcial |
|---|---|---|---|
| Gorguera rotonda | 1 | 36.19 | 36.19 |
| Illetes | 1 | 6.66 | 6.66 |
|  | 1 | 11.15 | 11.15 |
|  | 1 | 4.47 | 4.47 |
| Subtotal |  |  | 58.47 |
| Total |  |  | 58.47 |

**E05172** m2 Malla electrosoldada en acer corrugat B500T 15x15 cm Ø 8 mm (07/12/1994)
56.35 m2 × 4.31 = 242.87
Subministrament i col·locació de malla electrosoldada en acer corrugat B 500 T de 15x15 cm i 8 mm de diàmetre.

| Codi | Ut | Descripció | Rendiment | Preu | Import |
|---|---|---|---|---|---|
| O0101 | h | Cap de colla | 0.001 | 26.02 | 0.03 |
| O0102 | h | Oficial 1ª | 0.003 | 24.56 | 0.07 |
| O0110 | h | Peó | 0.003 | 20.41 | 0.06 |
| P0602 | kg | Filferro recuit (material; 12/01/2009) | 0.008 | 1.57 | 0.01 |
| P06102 | m2 | Malla electrosoldada en acer corrugat B500T, de 15x15 cm i 8 mm de diàmetre (material; 18/10/2021) | 1 | 3.87 | 3.87 |
| M0245 | h | Cisalla elèctrica (maquinària; 12/01/2009) | 0.002 | 3.73 | 0.01 |
| M0246 | h | Màquina de doblegar rodó d'acer (maquinària; 12/01/2009) | 0.002 | 3 | 0.01 |
| %16130 | % | Despeses indirectes | 6 % | 4.06 | 0.24 |
|  |  | Total |  |  | 4.31 |

| Amidament | Uts. | Llarg | Parcial |
|---|---|---|---|
| Gorguera rotonda | 1 | 56.35 | 56.35 |
| Total |  |  | 56.35 |

**E0624** m2 Paviment de panot gris de 20x20x4 cm.
246.12 m2 × 33.95 = 8355.77
Paviment de panot per a vorera gris de 20x20x4 cm.sobre suport de 3 cm de morter, col·locat a truc de maceta i beurada de ciment pòrtland. Inclou solera de formigó HM-20 de 15cm .

| Codi | Ut | Descripció | Rendiment | Preu | Import |
|---|---|---|---|---|---|
| O0101 | h | Cap de colla | 0.08 | 26.02 | 2.08 |
| O0102 | h | Oficial 1ª | 0.1 | 24.56 | 2.46 |
| O0110 | h | Peó | 0.2 | 20.41 | 4.08 |
| P0503 | m3 | Formigó HM-20 posat a l'obra (material; 15/01/2025) | 0.15 | 82.6 | 12.39 |
| E0108 | m3 | Morter de ciment elaborat a l'obra | 0.031 | 81.17 | 2.52 |
| P0813 | m2 | Rajola hidràulica color 20x20x4 cm. (material) | 1 | 8.79 | 8.79 |
| vg | % | Despeses indirectes | 0.226 | 7.2 | 1.63 |
|  |  | Total |  |  | 33.95 |

| Amidament | Uts. | Llarg | Parcial |
|---|---|---|---|
| Eix 4 PK 0+000 al 0+020 ME | 1 | 29 | 29.00 |
| Eix 4 PK 0+005 al 0+010 MD | 1 | 5.16 | 5.16 |
| Eix 4 PK 0+025 al 0+045 ME | 1 | 35.14 | 35.14 |
| Av. Eucaliptus ME | 1 | 5.62 | 5.62 |
| Eix 1 PK 0+130 ME - Eix 4 0+020 MD | 1 | 165.38 | 165.38 |
| Eix 1 PK 0+130 al 0+150 MD | 1 | 35.38 | 35.38 |
| Deduir lloseta tàctil advertència | -1 | 21.32 | -21.32 |
| Deduir lloseta tàctil direccional | -1 | 8.24 | -8.24 |
| Subtotal |  |  | 246.12 |
| Total |  |  | 246.12 |

**E0673** m2 Paviment lloseta tàctil indicador d'advertència o proximitat de perill
21.32 m2 × 43.34 = 924.01
Paviment de lloseta tàctil indicador d'advertència o proximitat de perill, prefabricada de formigó 20x20 cm. amb botons de 2,5 cm. de diàmetre exterior, 0,5 cm. d'alçada i separats 5 cm. entre els seus centres, de color diferenciat de la resta del paviment, col·locat sobre solera de formigó (inclosa), totalment acabat.

| Codi | Ut | Descripció | Rendiment | Preu | Import |
|---|---|---|---|---|---|
| O0102 | h | Oficial 1ª | 0.4 | 24.56 | 9.82 |
| O0110 | h | Peó | 0.4 | 20.41 | 8.16 |
| E0108 | m3 | Morter de ciment elaborat a l'obra | 0.031 | 81.17 | 2.52 |
| E0199 | kg | Ciment Portland, a peu d'obra (material; 03/02/2006) | 3 | 0.11 | 0.33 |
| P1601 | m3 | Aigua | 0.01 | 1.95 | 0.02 |
| P0503 | m3 | Formigó HM-20 posat a l'obra | 0.15 | 82.6 | 12.39 |
| P0673 | m2 | Lloseta tàctil de botons (material) | 1 | 8 | 8.00 |
| vg | % | Despeses indirectes | 0.292 | 7.2 | 2.10 |
|  |  | Total |  |  | 43.34 |

| Amidament | Uts. | Llarg | Ample | Parcial |
|---|---|---|---|---|
| Eix 1 PK 0+150 | 2 | 4 | 0.6 | 4.80 |
| Eix 4 PK 0+005 | 2 | 4 | 0.6 | 4.80 |
| Eix 4 PK 0+020 ME | 1 | 1.77 | 0.6 | 1.06 |
| Av. Eucaliptus | 2 | 4 | 0.6 | 4.80 |
| Eix 4 PK 0+025 ME | 1 | 1.77 | 0.6 | 1.06 |
| Eix 4 PK 0+040 | 2 | 4 | 0.6 | 4.80 |
| Subtotal |  |  |  | 21.32 |
| Total |  |  |  | 21.32 |

**E0674** m2 Paviment lloseta tàctil indicador direccional
8.24 m2 × 42.81 = 352.75
Paviment de lloseta tàctil indicador direccional, prefabricada de formigó de 20x20 cm. amb 4 línies de 2,5 cm. d'ample i 0,5 cm. de ressalt , de color diferenciat de la resta del paviment, col·locat sobre solera de formigó (inclosa), totalment acabat.

| Codi | Ut | Descripció | Rendiment | Preu | Import |
|---|---|---|---|---|---|
| O0102 | h | Oficial 1ª | 0.4 | 24.56 | 9.82 |
| O0110 | h | Peó | 0.4 | 20.41 | 8.16 |
| E0108 | m3 | Morter de ciment elaborat a l'obra | 0.031 | 81.17 | 2.52 |
| E0199 | kg | Ciment Portland, a peu d'obra | 3 | 0.11 | 0.33 |
| P1601 | m3 | Aigua | 0.01 | 1.95 | 0.02 |
| P0503 | m3 | Formigó HM-20 posat a l'obra | 0.15 | 82.6 | 12.39 |
| P0674 | m2 | Lloseta tàctil de línies (material) | 1 | 7.5 | 7.50 |
| vg | % | Despeses indirectes | 0.287 | 7.2 | 2.07 |
|  |  | Total |  |  | 42.81 |

| Amidament | Uts. | Llarg | Ample | Parcial |
|---|---|---|---|---|
| Eix 1 PK 0+150 | 2 | 1.17 | 0.8 | 1.87 |
| Eix 4 PK 0+005 | 1 | 1.17 | 0.8 | 0.94 |
|  | 1 | 0.22 | 0.8 | 0.18 |
| Av. Eucaliptus | 2 | 0.22 | 0.8 | 0.35 |
| Eix 4 PK 0+040 | 1 | 4.94 | 0.8 | 3.95 |
|  | 1 | 1.19 | 0.8 | 0.95 |
| Subtotal |  |  |  | 8.24 |
| Total |  |  |  | 8.24 |

**E0621** m Vorada de peces de formigó 17x28 cm (tipus T-3)
106.68 m × 25.35 = 2704.34
Vorada prefabricada de peces de formigó bicapa de 17x28 cm tipus T-3, col·locada, inclòs l'excavació, talls, base de formigó tipus HM-20 i rejuntada amb morter de ciment.

| Codi | Ut | Descripció | Rendiment | Preu | Import |
|---|---|---|---|---|---|
| O0101 | h | Cap de colla | 0.05 | 26.02 | 1.30 |
| O0102 | h | Oficial 1ª | 0.1 | 24.56 | 2.46 |
| O0110 | h | Peó | 0.12 | 20.41 | 2.45 |
| P1609 | m3 | Excavació de terres | 0.09 | 11.12 | 1.00 |
| P0503 | m3 | Formigó HM-20 posat a l'obra | 0.08 | 82.6 | 6.61 |
| E0108 | m3 | Morter de ciment elaborat a l'obra | 0.023 | 81.17 | 1.87 |
| P10091 | m | Vorada pref. form. 17x28cm. (material) | 1 | 8.24 | 8.24 |
| vg | % | Despeses indirectes | 0.197 | 7.2 | 1.42 |
|  |  | Total |  |  | 25.35 |

| Amidament | Uts. | Llarg | Parcial |
|---|---|---|---|
| Eix 4 PK 0+000 al 0+020 ME | 1 | 19.5 | 19.50 |
| Eix 4 PK 0+005 al 0+010 MD | 1 | 6.43 | 6.43 |
| Av. Eucaliptus ME | 1 | 7.17 | 7.17 |
| Eix 4 PK 0+025 al 0+045 ME | 1 | 24.43 | 24.43 |
| Eix 1 PK 0+130 ME - Av. Eucaliptus MD | 1 | 90.62 | 90.62 |
| Eix 1 PK 0+130 al 0+150 MD | 1 | 20.15 | 20.15 |
| Deduir gual rebaixat | -1 | 61.62 | -61.62 |
| Subtotal |  |  | 106.68 |
| Total |  |  | 106.68 |

**E0638** m Gual rebaixat PMR o vehicles amb vorada de peces de formigó
61.62 m × 30.86 = 1901.59
Gual rebaixat amb peces de formigó per a persones amb mobilitat reduïda o per a vehicles, inclòs l'excavació, vorada sobre base de formigó HM-20, talls de les peces de vorada, abatiments i adpatació a l'accés i rampes, rejuntat amb morter de ciment, totalment acabat.

| Codi | Ut | Descripció | Rendiment | Preu | Import |
|---|---|---|---|---|---|
| O0101 | h | Cap de colla | 0.05 | 26.02 | 1.30 |
| O0102 | h | Oficial 1ª | 0.12 | 24.56 | 2.95 |
| O0110 | h | Peó | 0.3 | 20.41 | 6.12 |
| P1609 | m3 | Excavació de terres | 0.09 | 11.12 | 1.00 |
| P10091 | m | Vorada pref. form. 17x28cm. | 1.1 | 8.24 | 9.06 |
| E0108 | m3 | Morter de ciment elaborat a l'obra | 0.023 | 81.17 | 1.87 |
| P0503 | m3 | Formigó HM-20 posat a l'obra | 0.08 | 82.6 | 6.61 |
| M0225 | h | Vibrador (maquinària; 12/01/2009) | 0.1 | 2.09 | 0.21 |
| vg | % | Despeses indirectes | 0.241 | 7.2 | 1.74 |
|  |  | Total |  |  | 30.86 |

| Amidament | Uts. | Llarg | Parcial |
|---|---|---|---|
| Eix 1 PK 0+150 | 1 | 6 | 6.00 |
|  | 1 | 5.9 | 5.90 |
| Eix 4 PK 0+005 | 1 | 6.8 | 6.80 |
|  | 1 | 6.43 | 6.43 |
| Eix 4 PK 0+020 ME | 1 | 3.55 | 3.55 |
| Eix 4 PK 0+025 ME | 1 | 3.55 | 3.55 |
| Eix 4 PK 0+040 | 1 | 8.37 | 8.37 |
|  | 1 | 7.05 | 7.05 |
| Av. Eucaliptus | 1 | 7.17 | 7.17 |
|  | 1 | 6.8 | 6.80 |
| Subtotal |  |  | 61.62 |
| Total |  |  | 61.62 |

**E0626** m Vorada remuntable de formigó de 25x13 cm estriada (tipus americà illots/rotondes)
87.38 m × 22.86 = 1997.51
Vorada muntable prefabricada de formigó bicapa de 25x13 cm amb la superfície estriada, tipus americà, per illots i rotondes, col·locada, inclòs l'excavació, talls, base de formigó tipus HM-20 i rejuntada amb morter de ciment.

| Codi | Ut | Descripció | Rendiment | Preu | Import |
|---|---|---|---|---|---|
| O0101 | h | Cap de colla | 0.033 | 26.02 | 0.86 |
| O0102 | h | Oficial 1ª | 0.07 | 24.56 | 1.72 |
| O0110 | h | Peó | 0.14 | 20.41 | 2.86 |
| P1609 | m3 | Excavació de terres | 0.052 | 11.12 | 0.58 |
| P0503 | m3 | Formigó HM-20 posat a l'obra | 0.08 | 82.6 | 6.61 |
| E0108 | m3 | Morter de ciment elaborat a l'obra | 0.003 | 81.17 | 0.24 |
| P10200 | m | Vorada munta. form. 25x13 cm. (material; 01/04/2009) | 1 | 8.84 | 8.84 |
| vg | % | Despeses indirectes | 0.16 | 7.2 | 1.15 |
|  |  | Total |  |  | 22.86 |

| Amidament | Uts. | Llarg | Parcial |
|---|---|---|---|
| Rotonda | 1 | 42.72 | 42.72 |
| Illetes | 1 | 14.52 | 14.52 |
|  | 1 | 18.74 | 18.74 |
|  | 1 | 11.4 | 11.40 |
| Subtotal |  |  | 87.38 |
| Total |  |  | 87.38 |

**E0629** m Rigola blanca de 20x20x8 cm.
154.7 m × 19.38 = 2998.09
Rigola blanca prefabricada de formigó de 20x20x8 cm, inclòs l'excavació, la base de formigó HM-20 i la beurada, totalment col·locada.

| Codi | Ut | Descripció | Rendiment | Preu | Import |
|---|---|---|---|---|---|
| O0101 | h | Cap de colla | 0.005 | 26.02 | 0.13 |
| O0102 | h | Oficial 1ª | 0.06 | 24.56 | 1.47 |
| O0110 | h | Peó | 0.25 | 20.41 | 5.10 |
| P19020 | u | Rigola blanca 20x20x8 cm (material; 15/01/2025) | 5 | 1.45 | 7.25 |
| E0108 | m3 | Morter de ciment elaborat a l'obra | 0.005 | 81.17 | 0.41 |
| P0503 | m3 | Formigó HM-20 posat a l'obra | 0.05 | 82.6 | 4.13 |
| vg | % | Despeses indirectes | 0.124 | 7.2 | 0.89 |
|  |  | Total |  |  | 19.38 |

| Amidament | Uts. | Llarg | Parcial |
|---|---|---|---|
| Eix 4 PK 0+000 al 0+020 ME | 1 | 19.5 | 19.50 |
| Eix 4 PK 0+025 al 0+045 ME | 1 | 24.43 | 24.43 |
| Eix 1 PK 0+130 ME - Av. Eucaliptus MD | 1 | 90.62 | 90.62 |
| Eix 1 PK 0+130 al 0+150 MD | 1 | 20.15 | 20.15 |
| Subtotal |  |  | 154.70 |
| Total |  |  | 154.7 |

**E1107** m Vorada de peces de formigó de 8x20 cm tipus tauló
53.9 m × 20.47 = 1103.33
Vorada prefabricada de peces de formigó bicapa de 8x20 cm tipus tauló, col·locada, inclòs l'excavació, base de formigó tipus HM-20 i rejuntat amb morter de ciment.

| Codi | Ut | Descripció | Rendiment | Preu | Import |
|---|---|---|---|---|---|
| O0101 | h | Cap de colla | 0.03 | 26.02 | 0.78 |
| O0102 | h | Oficial 1ª | 0.06 | 24.56 | 1.47 |
| O0110 | h | Peó | 0.18 | 20.41 | 3.67 |
| P1609 | m3 | Excavació de terres | 0.06 | 11.12 | 0.67 |
| P1006 | m | Vorada pref. form. 8x20 cm. tipus tauló (material) | 1 | 3.03 | 3.03 |
| P0503 | m3 | Formigó HM-20 posat a l'obra | 0.04 | 82.6 | 3.30 |
| E0108 | m3 | Morter de ciment elaborat a l'obra | 0.08 | 81.17 | 6.49 |
| vg | % | Despeses indirectes | 0.147 | 7.2 | 1.06 |
|  |  | Total |  |  | 20.47 |

| Amidament | Uts. | Llarg | Parcial |
|---|---|---|---|
| Eix 1 PK 0+130 ME - Eix 4 0+020 MD | 1 | 32.78 | 32.78 |
|  | 1 | 21.12 | 21.12 |
| Subtotal |  |  | 53.90 |
| Total |  |  | 53.9 |

**E1108** m Vorada de peces de formigó de 8x20 cm tipus jardí
100.58 m × 20.59 = 2070.94
Vorada prefabricada de peces de formigó bicapa de 8x20 cm tipus tauló, col·locada, inclòs l'excavació, base de formigó tipus HM-20 i rejuntat amb morter de ciment.

| Codi | Ut | Descripció | Rendiment | Preu | Import |
|---|---|---|---|---|---|
| O0101 | h | Cap de colla | 0.03 | 26.02 | 0.78 |
| O0102 | h | Oficial 1ª | 0.06 | 24.56 | 1.47 |
| O0110 | h | Peó | 0.18 | 20.41 | 3.67 |
| P1609 | m3 | Excavació de terres | 0.06 | 11.12 | 0.67 |
| P1007 | m | Vorada pref. form. 8x20 cm. tipus jardí (material) | 1 | 3.14 | 3.14 |
| P0503 | m3 | Formigó HM-20 posat a l'obra | 0.04 | 82.6 | 3.30 |
| E0108 | m3 | Morter de ciment elaborat a l'obra | 0.08 | 81.17 | 6.49 |
| vg | % | Despeses indirectes | 0.148 | 7.2 | 1.07 |
|  |  | Total |  |  | 20.59 |

| Amidament | Uts. | Llarg | Parcial |
|---|---|---|---|
| Eix 4 PK 0+000 al 0+020 ME | 1 | 17.49 | 17.49 |
| Eix 4 PK 0+025 al 0+045 ME | 1 | 19.66 | 19.66 |
| Eix 1 PK 0+130 ME - Av. Eucaliptus | 1 | 39.58 | 39.58 |
| Eix 1 PK 0+130 al 0+150 MD | 1 | 23.85 | 23.85 |
| Subtotal |  |  | 100.58 |
| Total |  |  | 100.58 |

## 04 DRENATGE (07/12/1994)
Import: 14357.8

**E03291** m Neteja de cunetes existents, inclòs càrrega i transport (07/12/1994)
12 m × 5.38 = 64.56
Neteja de cunetes existents, inclòs càrrega i transport dels materials de runa a l'abocador.

| Codi | Ut | Descripció | Rendiment | Preu | Import |
|---|---|---|---|---|---|
| O0101 | h | Cap de colla | 0.005 | 26.02 | 0.13 |
| O0110 | h | Peó | 0.025 | 20.41 | 0.51 |
| M0208 | h | Motoanivelladora | 0.025 | 73.35 | 1.83 |
| M0204 | h | Pala carregadora pneumàtics | 0.025 | 58.27 | 1.46 |
| M0212B | h | Camió de trabuc 16 m³ | 0.025 | 45.4 | 1.14 |
| %16130 | % | Despeses indirectes | 6 % | 5.07 | 0.30 |
|  |  | Total |  |  | 5.38 |

| Amidament | Uts. | Llarg | Parcial |
|---|---|---|---|
| Cuneta existent Eix 3 PK 0+050 MD | 1 | 12 | 12.00 |
| Total |  |  | 12 |

**E03251** m Formació i reperfilat de cunetes en qualsevol tipus de terreny
55 m × 2.5 = 137.50

| Codi | Ut | Descripció | Rendiment | Preu | Import |
|---|---|---|---|---|---|
| O0101 | h | Cap de colla | 0.01 | 26.02 | 0.26 |
| O0110 | h | Peó | 0.02 | 20.41 | 0.41 |
| M0204 | h | Pala carregadora pneumàtics | 0.004 | 58.27 | 0.23 |
| M0208 | h | Motoanivelladora | 0.017 | 73.35 | 1.25 |
| M0212B | h | Camió de trabuc 16 m³ | 0.004 | 45.4 | 0.18 |
| vg | % | Despeses indirectes | 0.023 | 7.2 | 0.17 |
|  |  | Total |  |  | 2.5 |

| Amidament | Uts. | Llarg | Parcial |
|---|---|---|---|
| Eix 3 0-015 al 0+040 MD | 1 | 55 | 55.00 |
| Total |  |  | 55 |

**E0880** m3 Formigó en revestiment de cunetes (actuacions <2000 m) (07/12/1994)
19.862 m3 × 119.11 = 2365.76
Formigó en revestiment de cunetes amb formigó tipus HM-20-P-12-I-AI (amb un 5% d'àrids reciclats), àrid 12 mm i additiu airejant, executada amb mitjans mecànics o de forma manual, inclòs vibrat, motlles, regles i guies, entroncaments, remolinat, reg de curat del formigó, totalment acabada.

| Codi | Ut | Descripció | Rendiment | Preu | Import |
|---|---|---|---|---|---|
| O0101 | h | Cap de colla | 0.025 | 26.02 | 0.65 |
| O0102 | h | Oficial 1ª | 0.06 | 24.56 | 1.47 |
| O0110 | h | Peó | 0.1 | 20.41 | 2.04 |
| P0508 | m3 | Formigó HM-20-P-12-I-AI, posat a l'obra en revest. cunetes (material; 18/10/2021) | 1.02 | 85.71 | 87.42 |
| M0225 | h | Vibrador | 0.1 | 2.09 | 0.21 |
| E0515 | m2 | Encofrat de fusta per a fonaments i/o formigó ocult | 0.8 | 25.73 | 20.58 |
| %16130 | % | Despeses indirectes | 6 % | 112.37 | 6.74 |
|  |  | Total |  |  | 119.11 |

| Amidament | Uts. | Llarg | Alt | Parcial |
|---|---|---|---|---|
| Eix 3 -0+015 al 0+040 MD | 1 | 123.26 | 0.15 | 18.489 |
| Reparació cuneta existent Eix 3 PK 0+050 MD | 1 | 9.15 | 0.15 | 1.373 |
| Subtotal |  |  |  | 19.862 |
| Total |  |  |  | 19.862 |

**E05172** m2 Malla electrosoldada en acer corrugat B500T 15x15 cm Ø 8 mm
31.5 m2 × 4.31 = 135.77

| Amidament | Uts. | Llarg | Ample | Parcial |
|---|---|---|---|---|
| Gual vehicles PK 0+035 MD | 1 | 7 | 4.5 | 31.50 |
| Total |  |  |  | 31.5 |

**E0822** m Baixant aigües pluvials talús peça U 60x31,5 cm interiors
33 m × 55.54 = 1832.82
Baixant de desguàs de peces de formigó prefabricat bicapa amb secció en forma d'U, de dimensions interiors mínimes de 60x31,5 cm i 105 cm de longitud, resistència a compressió 275 kg/cm², col·locada en talussos, inclòs l'excavació en qualsevol tipus de terreny, recalçada amb formigó tipus HM-20, inclòs rastrells, totalment acabada.

| Codi | Ut | Descripció | Rendiment | Preu | Import |
|---|---|---|---|---|---|
| O0101 | h | Cap de colla | 0.05 | 26.02 | 1.30 |
| O0102 | h | Oficial 1ª | 0.15 | 24.56 | 3.68 |
| O0110 | h | Peó | 0.2 | 20.41 | 4.08 |
| P0503 | m3 | Formigó HM-20 posat a l'obra | 0.1 | 82.6 | 8.26 |
| P10190 | m | Baixant prefabricat en forma d'U 60x31,5 cm (material) | 1.05 | 33.14 | 34.80 |
| vg | % | Despeses indirectes | 0.475 | 7.2 | 3.42 |
|  |  | Total |  |  | 55.54 |

| Amidament | Uts. | Llarg | Parcial |
|---|---|---|---|
| Eix 1 PK 0+125 MD | 1 | 8 | 8.00 |
| Eix 1 PK 0+150 MD | 1 | 15 | 15.00 |
| Eix 2 PK 0+020 MD | 1 | 10 | 10.00 |
| Subtotal |  |  | 33.00 |
| Total |  |  | 33 |

**E0823** m Baixant aigües pluvials talús peça U 41x15 cm interiors
3.75 m × 40.9 = 153.38
Baixant de desguàs de peces de formigó prefabricat bicapa amb secció en forma d'U, de dimensions interiors mínimes de 41x15 cm i 70 cm de longitud, resistència a compressió 275 kg/cm², col·locada en talussos, inclòs l'excavació en qualsevol tipus de terreny, recalçada amb formigó tipus HM-20, inclòs rastrells, totalment acabada.

| Codi | Ut | Descripció | Rendiment | Preu | Import |
|---|---|---|---|---|---|
| O0101 | h | Cap de colla | 0.05 | 26.02 | 1.30 |
| O0102 | h | Oficial 1ª | 0.12 | 24.56 | 2.95 |
| O0110 | h | Peó | 0.15 | 20.41 | 3.06 |
| P0503 | m3 | Formigó HM-20 posat a l'obra | 0.1 | 82.6 | 8.26 |
| P10191 | m | Baixant prefabricat en forma d'U 41x15 cm (material) | 1.05 | 21.78 | 22.87 |
| vg | % | Despeses indirectes | 0.341 | 7.2 | 2.46 |
|  |  | Total |  |  | 40.9 |

| Amidament | Uts. | Llarg | Parcial |
|---|---|---|---|
| Eix 3 PK 0+050 MD | 1 | 3.75 | 3.75 |
| Total |  |  | 3.75 |

**E0414** m2 Emmacat de pedra travada acabat rústic
22 m2 × 63.4 = 1394.80
Emmacat de pedra de la zona, col.locada de forma irregular i travada sobre base de formigó tipus HM-20 de 10 cm de gruix, inclòs l'excavació, rebaix i encaixonat de les terres, totalment col.locada.

| Codi | Ut | Descripció | Rendiment | Preu | Import |
|---|---|---|---|---|---|
| O0101 | h | Cap de colla | 0.1 | 26.02 | 2.60 |
| O0102 | h | Oficial 1ª | 0.6 | 24.56 | 14.74 |
| O0110 | h | Peó | 1.2 | 20.41 | 24.49 |
| P0327 | m3 | Matacà de pedra gran. fonaments (material; 12/01/2009) | 0.242 | 13.98 | 3.38 |
| E0108 | m3 | Morter de ciment elaborat a l'obra | 0.05 | 81.17 | 4.06 |
| P0503 | m3 | Formigó HM-20 posat a l'obra | 0.13 | 82.6 | 10.74 |
| vg | % | Despeses indirectes | 0.471 | 7.2 | 3.39 |
|  |  | Total |  |  | 63.4 |

| Amidament | Uts. | Llarg | Ample | Parcial |
|---|---|---|---|---|
| Eix 1 PK 0+125 MD | 1 | 2 | 2 | 4.00 |
| Eix 1 PK 0+150 MD | 1 | 2 | 2 | 4.00 |
| Eix 2 PK 0+020 MD | 1 | 2 | 2 | 4.00 |
| Eix 4 PK 0+035 ME | 1 | 2.5 | 2.5 | 6.25 |
|  | 1 | 2.5 | 1.5 | 3.75 |
| Subtotal |  |  |  | 22.00 |
| Total |  |  |  | 22 |

**E0830** u Connexió de cuneta de cap de talús a baixant
8 u × 92.69 = 741.52
Connexió de cuneta de cap de talús a baixant, totalment acabada.

| Codi | Ut | Descripció | Rendiment | Preu | Import |
|---|---|---|---|---|---|
| O0102 | h | Oficial 1ª | 1 | 24.56 | 24.56 |
| O0110 | h | Peó | 1 | 20.41 | 20.41 |
| P0503 | m3 | Formigó HM-20 posat a l'obra | 0.2 | 82.6 | 16.52 |
| E0516 | m2 | Encofrat de fusta per a formigó vist | 0.8 | 32.52 | 26.02 |
| vg | % | Despeses indirectes | 0.72 | 7.2 | 5.18 |
|  |  | Total |  |  | 92.69 |

| Amidament | Uts. | Parcial |
|---|---|---|
| Cuneta - cuneta existent Eix 3 PK 0+040 MD | 1 | 1.00 |
| Eix 1 PK 0+015 MD | 1 | 1.00 |
| Eix 1 PK 0+040 MD | 1 | 1.00 |
| Eix 1 PK 0+090 MD | 1 | 1.00 |
| Eix 1 PK 0+125 MD | 1 | 1.00 |
| Eix 1 PK 0+150 MD | 1 | 1.00 |
| Eix 2 PK 0+020 MD | 1 | 1.00 |
| Eix 3 PK 0+050 MD | 1 | 1.00 |
| Subtotal |  | 8.00 |
| Total |  | 8 |

**E1108** m Vorada de peces de formigó de 8x20 cm tipus jardí
167.82 m × 20.59 = 3455.41

| Amidament | Uts. | Llarg | Parcial |
|---|---|---|---|
| Eix 3 PK 0+040 MD | 1 | 1.52 | 1.52 |
| Eix 4 PK 0+045 ME al Eix 2 PK 0+050 MD | 1 | 11.1 | 11.10 |
| Eix 1 PK 0+000 al 0+130 MD | 1 | 25.25 | 25.25 |
|  | 1 | 48.25 | 48.25 |
|  | 1 | 31.32 | 31.32 |
|  | 1 | 1 | 1.00 |
| Eix 1 PK 0+150 MD al Eix 3 PK 0+040 ME | 1 | 1 | 1.00 |
|  | 1 | 12.59 | 12.59 |
|  | 1 | 35.79 | 35.79 |
| Subtotal |  |  | 167.82 |
| Total |  |  | 167.82 |

**E0306** m3 Excavació rases i pous, mitjans mecànics, cànon abocador
31.8 m3 × 21.97 = 698.65
Excavació en rases, pous o fonaments, amb mitjans mecànics i manuals en qualsevol tipus tipus de terreny, inclòs càrrega i transport a l'interior d'obra o abocador controlat, inclòs el seu cànon.

| Codi | Ut | Descripció | Rendiment | Preu | Import |
|---|---|---|---|---|---|
| O0101 | h | Cap de colla | 0.025 | 26.02 | 0.65 |
| O0102 | h | Oficial 1ª | 0.07 | 24.56 | 1.72 |
| O0110 | h | Peó | 0.25 | 20.41 | 5.10 |
| M0207B | h | Retroexcavadora amb martell trencador | 0.12 | 68.89 | 8.27 |
| M0228 | h | Electrobomba sumergible 20 kW (maquinària; 12/01/2009) | 0.02 | 3.8 | 0.08 |
| M0212B | h | Camió de trabuc 16 m³ | 0.06 | 45.4 | 2.72 |
| P1613 | u | Cànon d'abocador | 1.2 | 1.8 | 2.16 |
| vg | % | Despeses indirectes | 0.177 | 7.2 | 1.27 |
|  |  | Total |  |  | 21.97 |

| Amidament | Uts. | Llarg | Ample | Alt | Parcial |
|---|---|---|---|---|---|
| Eix 4 PK 0+035 | 1 | 7 | 0.8 | 1 | 5.60 |
|  | 1 | 11 | 0.8 | 1 | 8.80 |
| baixants |  |  |  |  |  |
| Eix 1 PK 0+125 MD | 1 | 8 | 1 | 0.5 | 4.00 |
| Eix 1 PK 0+150 MD | 1 | 15 | 1 | 0.5 | 7.50 |
| Eix 2 PK 0+020 MD | 1 | 10 | 1 | 0.5 | 5.00 |
| Eix 3 PK 0+050 MD | 1 | 3.75 | 0.8 | 0.3 | 0.90 |
| Subtotal |  |  |  |  | 31.80 |
| Total |  |  |  |  | 31.8 |

**E0317** m3 Rebliment i piconatge rasa, material pròpia obra, inclòs càrrega i transport
3.52 m3 × 4.69 = 16.51
Rebliment i piconatge de rasa amb compactació amb base a l'assaig de referència amb material apte procedent de la pròpia obra, inclòs càrrega i transport.

| Codi | Ut | Descripció | Rendiment | Preu | Import |
|---|---|---|---|---|---|
| O0101 | h | Cap de colla | 0.01 | 26.02 | 0.26 |
| O0102 | h | Oficial 1ª | 0.03 | 24.56 | 0.74 |
| O0110 | h | Peó | 0.07 | 20.41 | 1.43 |
| M0207 | h | Retroexcavadora 100 hp | 0.025 | 59.41 | 1.49 |
| M0211 | h | Corró de llança 650 kg | 0.05 | 9.61 | 0.48 |
| vg | % | Despeses indirectes | 0.04 | 7.2 | 0.29 |
|  |  | Total |  |  | 4.69 |

| Amidament | Uts. | Llarg | Ample | Alt | Parcial |
|---|---|---|---|---|---|
| Eix 4 PK 0+035 | 1 | 11 | 0.8 | 0.4 | 3.52 |
| Total |  |  |  |  | 3.52 |

**E03221** m3 Arena natural rentada 0/2 (07/12/1994)
5.28 m3 × 34.46 = 181.95
Arena natural rentada 0/2 mm en recobriment de canalitzacions i conduccions elèctriques, inclòs càrrega, transport i estesa en rasa amb mitjans mecànics i manuals.

| Codi | Ut | Descripció | Rendiment | Preu | Import |
|---|---|---|---|---|---|
| O0101 | h | Cap de colla | 0.05 | 26.02 | 1.30 |
| O0110 | h | Peó | 0.16 | 20.41 | 3.27 |
| P03151 | m3 | Arena rentada 0/2 mm (material; 11/11/2019) | 1 | 26.45 | 26.45 |
| M0207 | h | Retroexcavadora 100 hp | 0.025 | 59.41 | 1.49 |
| %16130 | % | Despeses indirectes | 6 % | 32.51 | 1.95 |
|  |  | Total |  |  | 34.46 |

| Amidament | Uts. | Llarg | Ample | Alt | Parcial |
|---|---|---|---|---|---|
| Eix 4 PK 0+035 | 1 | 11 | 0.8 | 0.6 | 5.28 |
| Total |  |  |  |  | 5.28 |

**E0500** m3 Formigó HNE-15 no estructural
3.36 m3 × 71.98 = 241.85
Formigó no estructural tipus HNE-15 (amb un 5% d'àrids reciclats), elaborat en planta,col·locat.

| Codi | Ut | Descripció | Rendiment | Preu | Import |
|---|---|---|---|---|---|
| O0101 | h | Cap de colla | 0.02 | 26.02 | 0.52 |
| O0102 | h | Oficial 1ª | 0.09 | 24.56 | 2.21 |
| O0110 | h | Peó | 0.16 | 20.41 | 3.27 |
| P0501 | m3 | Formigó HNE-15 posat a l'obra (material) | 1.02 | 60.5 | 61.71 |
| M0225 | h | Vibrador | 0.09 | 2.09 | 0.19 |
| vg | % | Despeses indirectes | 0.566 | 7.2 | 4.08 |
|  |  | Total |  |  | 71.98 |

| Amidament | Uts. | Llarg | Ample | Alt | Parcial |
|---|---|---|---|---|---|
| Eix 4 PK 0+035 | 1 | 7 | 0.8 | 0.6 | 3.36 |
| Total |  |  |  |  | 3.36 |

**E0320PN** m3 Rebliment i piconatge rasa, material granular o seleccionat, inclòs càrrega i transport
2.24 m3 × 23.42 = 52.46
Rebliment i piconatge de rasa amb material granular o seleccionat procedent de préstec, estès amb tongades de 25 cms de gruix com a màxim, humectat i compactat amb base l'assaig de referència, inclòs càrrega i transport.

| Codi | Ut | Descripció | Rendiment | Preu | Import |
|---|---|---|---|---|---|
| O0101 | h | Cap de colla | 0.05 | 26.02 | 1.30 |
| O0110 | h | Peó | 0.1 | 20.41 | 2.04 |
| P0309 | m3 | Material granular seleccionat (material; 12/01/2009) | 1 | 17 | 17.00 |
| M0213 | h | Camió cisterna de 8 m³ | 0.01 | 48 | 0.48 |
| M0207 | h | Retroexcavadora 100 hp | 0.01 | 59.41 | 0.59 |
| M0211 | h | Corró de llança 650 kg | 0.05 | 9.61 | 0.48 |
| vg | % | Despeses indirectes | 0.213 | 7.2 | 1.53 |
|  |  | Total |  |  | 23.42 |

| Amidament | Uts. | Llarg | Ample | Alt | Parcial |
|---|---|---|---|---|---|
| Eix 4 PK 0+035 | 1 | 7 | 0.8 | 0.4 | 2.24 |
| Total |  |  |  |  | 2.24 |

**E0875** m Tub de PP corrugat doble capa Ø400 mm
18 m × 26.1 = 469.80
Tub de PP corrugat doble capa de 400 mm. de diàmetre nominal i SN 8 kN/m2, inclòs pp de peces especials i accessoris, col·locat.

| Codi | Ut | Descripció | Rendiment | Preu | Import |
|---|---|---|---|---|---|
| O0101 | h | Cap de colla | 0.03 | 26.02 | 0.78 |
| O0102 | h | Oficial 1ª | 0.16 | 24.56 | 3.93 |
| O0110 | h | Peó | 0.16 | 20.41 | 3.27 |
| P1242 | m | Tub de pp DN400 mm., SN 8 kN/m2 (material) | 1 | 12.65 | 12.65 |
| P%1615 | % | Part proporcional accessoris (10/08/1999) | 30 % | 12.65 | 3.80 |
| vg | % | Despeses indirectes | 0.23 | 7.2 | 1.66 |
|  |  | Total |  |  | 26.1 |

| Amidament | Uts. | Llarg | Parcial |
|---|---|---|---|
| Eix 4 PK 0+035 | 1 | 7 | 7.00 |
|  | 1 | 11 | 11.00 |
| Subtotal |  |  | 18.00 |
| Total |  |  | 18 |

**E0843** u Embocadura prefabricada D 400 mm
1 u × 227.44 = 227.44
Embocadura armada prefabricada diàmetre 400 mm, inclou tots els treballs d'adequació, anivellament, excavació i rebliments, totalment col·locada i en servei.

| Codi | Ut | Descripció | Rendiment | Preu | Import |
|---|---|---|---|---|---|
| O0101 | h | Cap de colla | 0.02 | 26.02 | 0.52 |
| O0102 | h | Oficial 1ª | 1.5 | 24.56 | 36.84 |
| O0110 | h | Peó | 2 | 20.41 | 40.82 |
| P1609 | m3 | Excavació de terres | 1.5 | 11.12 | 16.68 |
| P0503 | m3 | Formigó HM-20 posat a l'obra | 0.2 | 82.6 | 16.52 |
| P0307 | m3 | Terra de préstec (material) | 1 | 5 | 5.00 |
| E02082 | u | Embocadura armada tub Ø 400 mm (material) | 1 | 85 | 85.00 |
| M0207 | h | Retroexcavadora 100 hp | 0.2 | 59.41 | 11.88 |
| vg | % | Despeses indirectes | 1.97 | 7.2 | 14.18 |
|  |  | Total |  |  | 227.44 |

| Amidament | Uts. | Parcial |
|---|---|---|
| Eix 4 PK 0+040 ME | 1 | 1.00 |
| Total |  | 1 |

**E0833** u Pou registre quadrat PR, tapa Ø650 i pates, Hmax=2,20m (amb tapa)
1 u × 1073.54 = 1073.54
Pou de registre PR de 850x850 mm de dimensions interiors, fins 2,20 m d'alçada, inclòs excavació i tapa de fosa de Ø650 mm exterior, estanca i insonora, marc de 850x850 mm, amb bastiment de fosa grisa, fins 1 bar de pressió d'aigua i graons d'acer revestits de polipropilè.

| Codi | Ut | Descripció | Rendiment | Preu | Import |
|---|---|---|---|---|---|
| O0101 | h | Cap de colla | 0.028 | 26.02 | 0.73 |
| O0102 | h | Oficial 1ª | 2.5 | 24.56 | 61.40 |
| O0110 | h | Peó | 2.8 | 20.41 | 57.15 |
| P1609 | m3 | Excavació de terres | 8.2 | 11.12 | 91.18 |
| P0503 | m3 | Formigó HM-20 posat a l'obra | 1.466 | 82.6 | 121.09 |
| E05051 | m3 | Formigó prefabricat HA-25, tapes | 0.326 | 294.99 | 96.17 |
| M0225 | h | Vibrador | 0.1 | 2.09 | 0.21 |
| E0515 | m2 | Encofrat de fusta per a fonaments i/o formigó ocult | 8.96 | 25.73 | 230.54 |
| E0516 | m2 | Encofrat de fusta per a formigó vist | 5.6 | 32.52 | 182.11 |
| P0619 | u | Tapa fosa Ø650 mm. exterior, marc 850x850 mm.,classe D-400 (material) | 1 | 146.3 | 146.30 |
| P0651 | u | Graó d'acer revestit de polipropilè, 40 cm d'amplada (material) | 4 | 5.48 | 21.92 |
| vg | % | Despeses indirectes | 8.991 | 7.2 | 64.74 |
|  |  | Total |  |  | 1073.54 |

| Amidament | Uts. | Parcial |
|---|---|---|
| Eix 4 PK 0+035 | 1 | 1.00 |
| Total |  | 1 |

**E08205** u Embornal amb bústia i reixa talla-aigües de fosa 985x495x70 mm D-400
4 u × 278.52 = 1114.08
Embornal amb vorada tipus bústia i reixa de fosa dúctil de 985x495x70 mm amb marc angular, classe D-400, acabat amb pintura negra asfàltica, inclou excavació, totalment acabada.

| Codi | Ut | Descripció | Rendiment | Preu | Import |
|---|---|---|---|---|---|
| O0110 | h | Peó | 1.85 | 20.41 | 37.76 |
| O0101 | h | Cap de colla | 0.1 | 26.02 | 2.60 |
| O0102 | h | Oficial 1ª | 1.85 | 24.56 | 45.44 |
| P1609 | m3 | Excavació de terres | 1 | 11.12 | 11.12 |
| P0617 | u | Reixa i bastiment 985x495x70 mm D-400 (material) | 1 | 132 | 132.00 |
| P1005 | m | Vorada pref. form. tipus bústia. (material; 01/04/2009) | 1 | 9.82 | 9.82 |
| E0502 | m3 | Formigó HM-20 fonaments | 0.25 | 96.04 | 24.01 |
| %16131 | % | Despeses indirectes (23/09/2020) | 6 % | 262.75 | 15.77 |
|  |  | Total |  |  | 278.52 |

| Amidament | Uts. | Parcial |
|---|---|---|
| Eix 4 PK 0+035 | 4 | 4.00 |
| Total |  | 4 |

## 05 REPOSICIÓ DE SERVEIS AFECTATS
Import: 7096.21

**E08211** u Recreixement i anivellació pou de registre
1 u × 175.52 = 175.52
Recreixement i anivellació de pou de registre, totalment acabat.

| Codi | Ut | Descripció | Rendiment | Preu | Import |
|---|---|---|---|---|---|
| O0101 | h | Cap de colla | 0.12 | 26.02 | 3.12 |
| O0102 | h | Oficial 1ª | 1.61 | 24.56 | 39.54 |
| O0110 | h | Peó | 1.61 | 20.41 | 32.86 |
| P0503 | m3 | Formigó HM-20 posat a l'obra | 0.65 | 82.6 | 53.69 |
| P0602 | kg | Filferro recuit | 0.4 | 1.57 | 0.63 |
| P0604 | kg | Claus d'acer zincats (material; 12/01/2009) | 0.3 | 1.71 | 0.51 |
| P0701 | m | Tauló de fusta de pi (material; 12/01/2009) | 2 | 0.42 | 0.84 |
| P0702 | m3 | Llata de fusta de pi (material; 12/01/2009) | 0.015 | 288.46 | 4.33 |
| P0704 | m2 | Tauler de fusta de pi 22 mm. (material; 01/04/2009) | 1.25 | 15.05 | 18.81 |
| P0706 | u | Puntal telescòpic. (material; 12/01/2009) | 0.5 | 11.29 | 5.65 |
| P0707 | l | Desencofrant (material; 12/01/2009) | 0.2 | 1.6 | 0.32 |
| M0214 | h | Camió grua 12 tn | 0.075 | 42.07 | 3.16 |
| vg | % | Despeses indirectes | 1.675 | 7.2 | 12.06 |
|  |  | Total |  |  | 175.52 |

| Amidament | Uts. | Parcial |
|---|---|---|
| Clavegueram Av. Eucaliptus | 1 | 1.00 |
| Total |  | 1 |

**E0821** u Recreixement i anivellació pericó o bunera
2 u × 67.92 = 135.84
Repicat de xapa de morter, neteja, recreixement i anivellació de pericó, pou de registre, o bunera existent de qualsevol tipus a nova cota d'acabat, totalment acabat.

| Codi | Ut | Descripció | Rendiment | Preu | Import |
|---|---|---|---|---|---|
| O0101 | h | Cap de colla | 0.08 | 26.02 | 2.08 |
| O0102 | h | Oficial 1ª | 0.7 | 24.56 | 17.19 |
| O0110 | h | Peó | 0.7 | 20.41 | 14.29 |
| P0503 | m3 | Formigó HM-20 posat a l'obra | 0.1 | 82.6 | 8.26 |
| P0602 | kg | Filferro recuit | 0.3 | 1.57 | 0.47 |
| P0604 | kg | Claus d'acer zincats | 0.15 | 1.71 | 0.26 |
| P0701 | m | Tauló de fusta de pi | 2 | 0.42 | 0.84 |
| P0702 | m3 | Llata de fusta de pi | 0.001 | 288.46 | 0.29 |
| P0704 | m2 | Tauler de fusta de pi 22 mm. | 1 | 15.05 | 15.05 |
| P0706 | u | Puntal telescòpic. | 0.05 | 11.29 | 0.56 |
| P0707 | l | Desencofrant | 0.05 | 1.6 | 0.08 |
| M0214 | h | Camió grua 12 tn | 0.025 | 42.07 | 1.05 |
| vg | % | Despeses indirectes | 1.041 | 7.2 | 7.50 |
|  |  | Total |  |  | 67.92 |

| Amidament | Uts. | Parcial |
|---|---|---|
| Connexió reg Av. Eucaliptus ME | 2 | 2.00 |
| Total |  | 2 |

**E0341** u Cales per a localització serveis
18 u × 60.25 = 1084.50
Cales pera a la localització dels serveis existents.

| Codi | Ut | Descripció | Rendiment | Preu | Import |
|---|---|---|---|---|---|
| O0101 | h | Cap de colla | 0.1 | 26.02 | 2.60 |
| O0102 | h | Oficial 1ª | 0.4 | 24.56 | 9.82 |
| O0110 | h | Peó | 1 | 20.41 | 20.41 |
| M0207 | h | Retroexcavadora 100 hp | 0.4 | 59.41 | 23.76 |
| vg | % | Despeses indirectes | 0.508 | 7.2 | 3.66 |
|  |  | Total |  |  | 60.25 |

| Amidament | Uts. | Parcial |
|---|---|---|
| ENLLUMENAT: |  |  |
| Nova vorera Av. Eucaliptus MD (Telefònica) | 1 | 1.00 |
| Eix 4 PK 0+030 ME (Clavegueram) | 1 | 1.00 |
| Eix 4 PK 0+045 ME (Clavegueram) | 1 | 1.00 |
| Eix 4 PK 0+050 ME i MD (Telefònica) | 2 | 2.00 |
| Eix 2 PK 0+050 MD (Telefònica) | 1 | 1.00 |
| REG: |  |  |
| Creuament Av. Eucaliptus (Telefònica) | 1 | 1.00 |
| Creuament Av. Eucaliptus (Clavegueram) | 1 | 1.00 |
| Creuament Av. Eucaliptus (Gas) | 1 | 1.00 |
| Nova vorera Av. Eucaliptus MD (Telefònica) | 1 | 1.00 |
| Eix 4 PK 0+050 MD (Telefònica) | 1 | 1.00 |
| DRENATGE: |  |  |
| Eix 4 PK 0+035 (Clavegueram) | 1 | 1.00 |
| Eix 4 PK 0+035 ME (Telefònica) | 1 | 1.00 |
| Eix 4 PK 0+035 ME (Clavegueram) | 1 | 1.00 |
| Eix 3 PK 0-015 al 0+040 MD (Telefònica) | 2 | 2.00 |
| Eix 3 PK 0+055 MD (Telefònica) | 1 | 1.00 |
| MUR CONTENCIÓ: |  |  |
| Eix 3 PK 0+060 MD (Telefònica) | 1 | 1.00 |
| Subtotal |  | 18.00 |
| Total |  | 18 |

**E0342** m3 Excavació manual en rases, pous o fonaments, inclòs tranport
10 m3 × 52.04 = 520.40
Excavació manual en rases, pous o fonaments, inclòs càrrega i transport.

| Codi | Ut | Descripció | Rendiment | Preu | Import |
|---|---|---|---|---|---|
| O0101 | h | Cap de colla | 0.05 | 26.02 | 1.30 |
| O0102 | h | Oficial 1ª | 0.2 | 24.56 | 4.91 |
| O0110 | h | Peó | 2 | 20.41 | 40.82 |
| P1613 | u | Cànon d'abocador | 1.2 | 1.8 | 2.16 |
| vg | % | Despeses indirectes | 0.396 | 7.2 | 2.85 |
|  |  | Total |  |  | 52.04 |

| Amidament | Uts. | Llarg | Ample | Alt | Parcial |
|---|---|---|---|---|---|
| MUR CONTENCIÓ: |  |  |  |  |  |
| Eix 3 PK 0+060 MD (Telefònica) | 1 | 10 | 1 | 1 | 10.00 |
| Subtotal |  |  |  |  | 10.00 |
| Total |  |  |  |  | 10 |

**E0500** m3 Formigó HNE-15 no estructural
2.5 m3 × 71.98 = 179.95

| Amidament | Uts. | Llarg | Ample | Alt | Parcial |
|---|---|---|---|---|---|
| MUR CONTENCIÓ: |  |  |  |  |  |
| Eix 3 PK 0+060 MD (Telefònica) | 1 | 10 | 0.5 | 0.5 | 2.50 |
| Subtotal |  |  |  |  | 2.50 |
| Total |  |  |  |  | 2.5 |

**E1606** pa A justificar desviament de serveis existents (15/01/2025)
1 pa × 5000 = 5000.00
Partida alçada a justificar per desviament de serveis existents.

## 06 OBRES COMPLEMENTARIES (07/12/1994)
Import: 69151.75

### 0801 ENLLUMENAT PÚBLIC (07/12/1994)
Import: 28186.57

**E0306** m3 Excavació rases i pous, mitjans mecànics, cànon abocador
59.2 m3 × 21.97 = 1300.62

| Amidament | Uts. | Llarg | Ample | Alt | Parcial |
|---|---|---|---|---|---|
| A01-A02 | 1 | 49.01 | 0.5 | 0.6 | 14.70 |
| A02-A03 | 1 | 12.29 | 0.5 | 1 | 6.15 |
| C04-C08 | 1 | 50.15 | 0.4 | 0.6 | 12.04 |
| A04-A05 | 1 | 18.2 | 0.5 | 1 | 9.10 |
| A05-C10 | 1 | 12.79 | 0.4 | 0.6 | 3.07 |
| A02-A06 | 1 | 9.22 | 0.4 | 0.6 | 2.21 |
| A06-A07 | 1 | 12.49 | 0.5 | 1 | 6.25 |
| A07-C11 | 1 | 4.86 | 0.4 | 0.6 | 1.17 |
| A08-C13 | 1 | 18.79 | 0.4 | 0.6 | 4.51 |
| Subtotal |  |  |  |  | 59.20 |
| Total |  |  |  |  | 59.2 |

**E0317** m3 Rebliment i piconatge rasa, material pròpia obra, inclòs càrrega i transport
18.84 m3 × 4.69 = 88.36

| Amidament | Uts. | Llarg | Ample | Alt | Parcial |
|---|---|---|---|---|---|
| A01-A02 | 1 | 49.01 | 0.5 | 0.3 | 7.35 |
| C04-C08 | 1 | 50.15 | 0.4 | 0.3 | 6.02 |
| A05-C10 | 1 | 12.79 | 0.4 | 0.3 | 1.53 |
| A02-A06 | 1 | 9.22 | 0.4 | 0.3 | 1.11 |
| A07-C11 | 1 | 4.86 | 0.4 | 0.3 | 0.58 |
| A08-C13 | 1 | 18.79 | 0.4 | 0.3 | 2.25 |
| Subtotal |  |  |  |  | 18.84 |
| Total |  |  |  |  | 18.84 |

**E03221** m3 Arena natural rentada 0/2
18.84 m3 × 34.46 = 649.23

| Amidament | Uts. | Llarg | Ample | Alt | Parcial |
|---|---|---|---|---|---|
| A01-A02 | 1 | 49.01 | 0.5 | 0.3 | 7.35 |
| C04-C08 | 1 | 50.15 | 0.4 | 0.3 | 6.02 |
| A05-C10 | 1 | 12.79 | 0.4 | 0.3 | 1.53 |
| A02-A06 | 1 | 9.22 | 0.4 | 0.3 | 1.11 |
| A07-C11 | 1 | 4.86 | 0.4 | 0.3 | 0.58 |
| A08-C13 | 1 | 18.79 | 0.4 | 0.3 | 2.25 |
| Subtotal |  |  |  |  | 18.84 |
| Total |  |  |  |  | 18.84 |

**E0500** m3 Formigó HNE-15 no estructural
6.44 m3 × 71.98 = 463.55

| Amidament | Uts. | Llarg | Ample | Alt | Parcial |
|---|---|---|---|---|---|
| A02-A03 | 1 | 12.29 | 0.5 | 0.3 | 1.84 |
| A04-A05 | 1 | 18.2 | 0.5 | 0.3 | 2.73 |
| A06-A07 | 1 | 12.49 | 0.5 | 0.3 | 1.87 |
| Subtotal |  |  |  |  | 6.44 |
| Total |  |  |  |  | 6.44 |

**E0320PN** m3 Rebliment i piconatge rasa, material granular o seleccionat, inclòs càrrega i transport
15.04 m3 × 23.42 = 352.24

| Amidament | Uts. | Llarg | Ample | Alt | Parcial |
|---|---|---|---|---|---|
| A02-A03 | 1 | 12.29 | 0.5 | 0.7 | 4.30 |
| A04-A05 | 1 | 18.2 | 0.5 | 0.7 | 6.37 |
| A06-A07 | 1 | 12.49 | 0.5 | 0.7 | 4.37 |
| Total |  |  |  |  | 15.04 |

**E101002** m Tub de PEAD corrugat de Ø 90 mm doble paret
193.83 m × 3.49 = 676.47
Tub corbable de PEAD de doble paret vermell de 90 mm. de diàmetre nominal, interior llis i exterior corrugat, per a canalització soterrada amb fil guia incorporat, resistència a la compressió 450 N, grau de protecció segons normativa vigent, inclòs part proporcional de maneguets d'unió, col·locat en rasa.

| Codi | Ut | Descripció | Rendiment | Preu | Import |
|---|---|---|---|---|---|
| O0102 | h | Oficial 1ª | 0.012 | 24.56 | 0.29 |
| O0110 | h | Peó | 0.012 | 20.41 | 0.24 |
| P091272 | m | Tub PEAD corrugat ext. llis int. DN90 mm. (material; 17/06/2019) | 1.05 | 2.49 | 2.61 |
| P10209 | pp | Petit material (material; 12/01/2009) | 0.005 | 29.83 | 0.15 |
| % | % | Despeses generals | 6 % | 3.29 | 0.20 |
|  |  | Total |  |  | 3.49 |

| Amidament | Uts. | Llarg | Parcial |
|---|---|---|---|
| A01-A02 | 2 | 49.01 | 98.02 |
| C04-C08 | 1 | 50.15 | 50.15 |
| A05-C10 | 1 | 12.79 | 12.79 |
| A02-A06 | 1 | 9.22 | 9.22 |
| A07-C11 | 1 | 4.86 | 4.86 |
| A08-C13 | 1 | 18.79 | 18.79 |
| Total |  |  | 193.83 |

**E101003** m Tub de PEAD corrugat de Ø 110 mm doble paret
85.96 m × 3.33 = 286.25
Tub corbable de PEAD de doble paret vermell de 110 mm. de diàmetre nominal, interior llis i exterior corrugat, per a canalització soterrada amb fil guia incorporat, resistència a la compressió 450 N, grau de protecció segons normativa vigent, inclòs part proporcional de maneguets d'unió, col·locat en rasa.

| Codi | Ut | Descripció | Rendiment | Preu | Import |
|---|---|---|---|---|---|
| O0102 | h | Oficial 1ª | 0.012 | 24.56 | 0.29 |
| O0110 | h | Peó | 0.012 | 20.41 | 0.24 |
| P091270 | m | Tub PEAD corrugat ext. llis int. DN110 mm. (material) | 1.05 | 2.49 | 2.61 |
| %DG0601 | % | Despeses generals (29/06/2020) | 6 % | 3.14 | 0.19 |
|  |  | Total |  |  | 3.33 |

| Amidament | Uts. | Llarg | Parcial |
|---|---|---|---|
| A02-A03 | 2 | 12.29 | 24.58 |
| A04-A05 | 2 | 18.2 | 36.40 |
| A06-A07 | 2 | 12.49 | 24.98 |
| Subtotal |  |  | 85.96 |
| Total |  |  | 85.96 |

**E101311** m Subministrament i col·locació de cinta senyalitzadora elèctric (07/12/1994)
187.8 m × 1.27 = 238.51
i sortint a punts de llum, compresa la part proporcional de tub protector dels sortints i soldadures als punts met_'e0l_'b7lics o a les derivacions._par
}

| Codi | Ut | Descripció | Rendiment | Preu | Import |
|---|---|---|---|---|---|
| O0101 | h | Cap de colla | 0.015 | 26.02 | 0.39 |
| O0110 | h | Peó | 0.02 | 20.41 | 0.41 |
| P0101 | m | Cinta senyalitzadora PVC 150 mm color groc (material; 17/06/2019) | 1.05 | 0.38 | 0.40 |
| %16130 | % | Despeses indirectes | 6 % | 1.20 | 0.07 |
|  |  | Total |  |  | 1.27 |

| Amidament | Uts. | Llarg | Parcial |
|---|---|---|---|
| A01-A02 | 1 | 49.01 | 49.01 |
| A02-A03 | 1 | 12.29 | 12.29 |
| C04-C08 | 1 | 50.15 | 50.15 |
| A04-A05 | 1 | 18.2 | 18.20 |
| A05-C10 | 1 | 12.79 | 12.79 |
| A02-A06 | 1 | 9.22 | 9.22 |
| A06-A07 | 1 | 12.49 | 12.49 |
| A07-C11 | 1 | 4.86 | 4.86 |
| A08-C13 | 1 | 18.79 | 18.79 |
| Subtotal |  |  | 187.80 |
| Total |  |  | 187.8 |

**E12101** u Pericó registre 45x45x60 cm, amb tapa (semàf i enllum, s/base formigó)
8 u × 97.53 = 780.24
Pericó de registre de dimensions de 45x45x60 cm interiors mínims, per a instal·lacions semafòriques o d'enllumenat, inclòs marc i tapa de fosa dúctil classe B-125 , de tipus prefabricat o elaborat in siut amb parets de maó calat "gero" arrebossat i acabat lliscat interior, col·locat sobre solera de graves.

| Codi | Ut | Descripció | Rendiment | Preu | Import |
|---|---|---|---|---|---|
| O0101 | h | Cap de colla | 0.09 | 26.02 | 2.34 |
| O0102 | h | Oficial 1ª | 0.45 | 24.56 | 11.05 |
| O0110 | h | Peó | 0.9 | 20.41 | 18.37 |
| P0805 | u | Maó massís 29x14x5 cm. a rev. (material) | 100 | 0.12 | 12.00 |
| E0108 | m3 | Morter de ciment elaborat a l'obra | 0.1 | 81.17 | 8.12 |
| P0841 | m2 | EnlluÏment parets exteriors (material; 12/01/2009) | 1.08 | 20.01 | 21.61 |
| P06207 | u | Tapa fosa 480x480x30, marc 500x500, classe B-125 (material) | 1 | 18.07 | 18.07 |
| vg | % | Despeses indirectes | 0.829 | 7.2 | 5.97 |
|  |  | Total |  |  | 97.53 |

| Amidament | Uts. | Parcial |
|---|---|---|
| A01 - A08 | 8 | 8.00 |
| Total |  | 8 |

**E10104** m Conductor coure tetrapolar 4x6 mm2 soterrada
299 m × 6.05 = 1808.95
Conductor de coure tetrapolar 4x6 mm2, de designació UNE RV 0,6/1 kV, col·locat en línia d'enllumenat soterrada, allotjat en tub corrugat.

| Codi | Ut | Descripció | Rendiment | Preu | Import |
|---|---|---|---|---|---|
| O0101 | h | Cap de colla | 0.01 | 26.02 | 0.26 |
| O0102 | h | Oficial 1ª | 0.04 | 24.56 | 0.98 |
| O0110 | h | Peó | 0.04 | 20.41 | 0.82 |
| P10104 | m | Conductor Cu tetrapolar 4x6 rv 0,6/1 kV (material) | 1.05 | 3.48 | 3.65 |
| % | % | Despeses generals | 6 % | 5.71 | 0.34 |
|  |  | Total |  |  | 6.05 |

| Amidament | Uts. | Llarg | Parcial |
|---|---|---|---|
| L1 rotonda (c/ Llevant) | 1 | 45 | 45.00 |
|  | 1 | 76 | 76.00 |
| L2 (c/ Llevant) | 1 | 157 | 157.00 |
| L3 (Av. Eucaliptus) | 1 | 21 | 21.00 |
| Subtotal |  |  | 299.00 |
| Total |  |  | 299 |

**E10121** m Conductor coure nu de 35 mm2, unipolar soterrada
187.8 m × 4.1 = 769.98
Conductor de coure nu de 35 mm2, unipolar, col·locat al fons de la rasa i sortint a punts de llum, compresa la part proporcional de tub protector dels sortints i soldadures als punts metàl·lics o a les derivacions.

| Codi | Ut | Descripció | Rendiment | Preu | Import |
|---|---|---|---|---|---|
| O0101 | h | Cap de colla | 0.01 | 26.02 | 0.26 |
| O0102 | h | Oficial 1ª | 0.03 | 24.56 | 0.74 |
| O0110 | h | Peó | 0.03 | 20.41 | 0.61 |
| P101102 | m | Conductor Cu nu unipolar d'1x35 mm2 (material) | 1.05 | 1.29 | 1.35 |
| P10207 | pp | Soldadures a xarxa i petit mat. (12/01/2009) | 1 | 0.91 | 0.91 |
| % | % | Despeses generals | 6 % | 3.87 | 0.23 |
|  |  | Total |  |  | 4.1 |

| Amidament | Uts. | Llarg | Parcial |
|---|---|---|---|
| A01-A02 | 1 | 49.01 | 49.01 |
| A02-A03 | 1 | 12.29 | 12.29 |
| C04-C08 | 1 | 50.15 | 50.15 |
| A04-A05 | 1 | 18.2 | 18.20 |
| A05-C10 | 1 | 12.79 | 12.79 |
| A02-A06 | 1 | 9.22 | 9.22 |
| A06-A07 | 1 | 12.49 | 12.49 |
| A07-C11 | 1 | 4.86 | 4.86 |
| A08-C13 | 1 | 18.79 | 18.79 |
| Subtotal |  |  | 187.80 |
| Total |  |  | 187.8 |

**E10122** u Piqueta connexió a terra 17,3x500 mm
13 u × 20.44 = 265.72
Piqueta connexió a terra, clavetejada verticalment i connexionada la línia amb soldadura aluminotèrmica.

| Codi | Ut | Descripció | Rendiment | Preu | Import |
|---|---|---|---|---|---|
| O0101 | h | Cap de colla | 0.002 | 26.02 | 0.05 |
| O0102 | h | Oficial 1ª | 0.04 | 24.56 | 0.98 |
| O0110 | h | Peó | 0.08 | 20.41 | 1.63 |
| P10112 | u | Piqueta courejada 17,3x500 mm (material; 09/10/2009) | 1 | 12.12 | 12.12 |
| P10208 | pp | Soldadures pica i llums (09/10/2009) | 1 | 4.5 | 4.50 |
| % | % | Despeses generals | 6 % | 19.28 | 1.16 |
|  |  | Total |  |  | 20.44 |

| Amidament | Uts. | Parcial |
|---|---|---|
| C01 - C13 | 13 | 13.00 |
| Total |  | 13 |

**E10128** u Fonamentació fanal columna h<5m alçada
12 u × 121.38 = 1456.56
Fonamentació de fanal amb columna de 5 m d'alçada com a màxim, inclòs excavació, formigó HA-25 i placa amb perns d'ancoratge, totalment acabada.

| Codi | Ut | Descripció | Rendiment | Preu | Import |
|---|---|---|---|---|---|
| O0101 | h | Cap de colla | 0.12 | 26.02 | 3.12 |
| O0110 | h | Peó | 0.48 | 20.41 | 9.80 |
| P1609 | m3 | Excavació de terres | 1 | 11.12 | 11.12 |
| P0505 | m3 | Formigó HA-25 posat a l'obra | 1 | 87.25 | 87.25 |
| P1680 | u | Placa d'ancoratge per a barreres metàl.liques (material; 12/01/2009) | 1 | 7.51 | 7.51 |
| vg | % | Despeses indirectes | 0.358 | 7.2 | 2.58 |
|  |  | Total |  |  | 121.38 |

| Amidament | Uts. | Parcial |
|---|---|---|
| C01 - C12 | 12 | 12.00 |
| Total |  | 12 |

**E10129** u Fonamentació fanal columna h>5m alçada
1 u × 221.88 = 221.88
Fonamentació de fanal amb columna de més de 5 m d'alçada, inclòs excavació, formigó HA-25 abocat i vibrat, motlle, passatubs, placa i perns d'ancoratge d'acer galvanitzat amb forma de gaiata, totalment acabada.

| Codi | Ut | Descripció | Rendiment | Preu | Import |
|---|---|---|---|---|---|
| O0101 | h | Cap de colla | 0.12 | 26.02 | 3.12 |
| O0110 | h | Peó | 0.48 | 20.41 | 9.80 |
| P1609 | m3 | Excavació de terres | 2 | 11.12 | 22.24 |
| P0505 | m3 | Formigó HA-25 posat a l'obra | 2 | 87.25 | 174.50 |
| P1680 | u | Placa d'ancoratge per a barreres metàl.liques | 1 | 7.51 | 7.51 |
| vg | % | Despeses indirectes | 0.654 | 7.2 | 4.71 |
|  |  | Total |  |  | 221.88 |

| Amidament | Uts. | Parcial |
|---|---|---|
| C13 | 1 | 1.00 |
| Total |  | 1 |

**E1113221** u Columna per a llumenera fins h=5 m a determinar
12 u × 431.99 = 5183.88
Columna per a llumenera de fins a 5 m d'alçària, d'acer galvanitzat pintat en color, tot a determinar per la Direcció d'Obra, inclòs el fust, braç de subjecció, perns d'ancoratge i plantilla, caixes estanques, fusibles, cablejat i connexions, totalment instal·lada i connexionada, hissada, aplomada i fixada sobre dau de formigó.

| Codi | Ut | Descripció | Rendiment | Preu | Import |
|---|---|---|---|---|---|
| O0101 | h | Cap de colla | 0.1 | 26.02 | 2.60 |
| O0102 | h | Oficial 1ª | 0.7 | 24.56 | 17.19 |
| O0110 | h | Peó | 0.7 | 20.41 | 14.29 |
| P990131 | u | Columna acer galvanitzat 5 m d'alçària pintada (material; 18/10/2021) | 1 | 326.1 | 326.10 |
| P10109 | m | Conductor Cu tripolar 3x2,5 rv 0,6/1 kV (material) | 4 | 1.3 | 5.20 |
| P101101 | m | Conductor Cu bipolar 2x2,5 rv 0,6/1 kV (material) | 4 | 0.98 | 3.92 |
| P10209 | pp | Petit material | 1 | 29.83 | 29.83 |
| M0214 | h | Camió grua 12 tn | 0.2 | 42.07 | 8.41 |
| % | % | Despeses generals | 6 % | 407.54 | 24.45 |
|  |  | Total |  |  | 431.99 |

| Amidament | Uts. | Parcial |
|---|---|---|
| C01 - C12 | 12 | 12.00 |
| Total |  | 12 |

**E1113211** u Columna troncocònica de fins a 12 m alçària a determinar
1 u × 1850.03 = 1850.03
Columna troncocònica de planxa d'acer galvanitzat de fins a 12,00 m d'alçària, de secció cilíndrica d'un sol tram i acabat galvanitzat en calent a determinar per la Direcció d'Obra, inclosos els perns d'ancoratge, coronació superior per fixar múltiples lluminàries, caixes de fusibles, cable 3x2,5 mm2 instal·lat i connexionat en caixa a l'interior i altres elements auxiliars, hissada, aplomada i fixada sobre dau de formigó, totalment instal·lada.

| Codi | Ut | Descripció | Rendiment | Preu | Import |
|---|---|---|---|---|---|
| M0214 | h | Camió grua 12 tn | 2 | 42.07 | 84.14 |
| O0101 | h | Cap de colla | 0.5 | 26.02 | 13.01 |
| O0110 | h | Peó | 3 | 20.41 | 61.23 |
| O0102 | h | Oficial 1ª | 2 | 24.56 | 49.12 |
| P990161 | u | Columna troncocònica 12 m (material; 18/10/2021) | 1 | 1457.63 | 1457.63 |
| P10109 | m | Conductor Cu tripolar 3x2,5 rv 0,6/1 kV | 9 | 1.3 | 11.70 |
| P101101 | m | Conductor Cu bipolar 2x2,5 rv 0,6/1 kV | 9 | 0.98 | 8.82 |
| P10209 | pp | Petit material | 2 | 29.83 | 59.66 |
| %DG0601 | % | Despeses generals | 6 % | 1745.31 | 104.72 |
|  |  | Total |  |  | 1850.03 |

| Amidament | Uts. | Parcial |
|---|---|---|
| C13 | 1 | 1.00 |
| Total |  | 1 |

**E111502PN** u Lluminària model VKA.1.S.CC.005.3.024G.AMA1 37,9W de Carandini o equivalent
6 u × 525.33 = 3151.98
Subministrament i instal·lació de lluminària model VKA.1.S.CC.005.3.024G.AMA1 37,9W de Carandini o equivalent.

| Codi | Ut | Descripció | Rendiment | Preu | Import |
|---|---|---|---|---|---|
| O0102 | h | Oficial 1ª | 0.35 | 24.56 | 8.60 |
| O0110 | h | Peó | 0.35 | 20.41 | 7.14 |
| MN01 | u | Lluminària model VKA.1.S.CC.005.3.024G.AMA1 37,9W Carandini o equivalent (material; 15/01/2025) | 1 | 435.3 | 435.30 |
| P10209 | pp | Petit material | 1 | 29.83 | 29.83 |
| M0214 | h | Camió grua 12 tn | 0.35 | 42.07 | 14.72 |
| % | % | Despeses generals | 6 % | 495.59 | 29.74 |
|  |  | Total |  |  | 525.33 |

| Amidament | Uts. | Parcial |
|---|---|---|
| C02 | 1 | 1.00 |
| C05 | 1 | 1.00 |
| C06 | 1 | 1.00 |
| C08 | 1 | 1.00 |
| C10 | 1 | 1.00 |
| C12 | 1 | 1.00 |
| Subtotal |  | 6.00 |
| Total |  | 6 |

**E111503PN** u Lluminària model VKA.1.S.CC.006.3.036E.PCE1 44,7W de Carandini o equivalent
5 u × 546.95 = 2734.75
Subministrament i instal·lació de lluminària model VKA.1.S.CC.006.3.036E.PCE1 44,7W de Carandini o equivalent.

| Codi | Ut | Descripció | Rendiment | Preu | Import |
|---|---|---|---|---|---|
| O0102 | h | Oficial 1ª | 0.35 | 24.56 | 8.60 |
| O0110 | h | Peó | 0.35 | 20.41 | 7.14 |
| MN02 | u | Lluminària model VKA.1.S.CC.006.3.036E.PCE1 44,7W Carandini o equivalent (material; 15/01/2025) | 1 | 455.7 | 455.70 |
| P10209 | pp | Petit material | 1 | 29.83 | 29.83 |
| M0214 | h | Camió grua 12 tn | 0.35 | 42.07 | 14.72 |
| % | % | Despeses generals | 6 % | 515.99 | 30.96 |
|  |  | Total |  |  | 546.95 |

| Amidament | Uts. | Parcial |
|---|---|---|
| C01 | 1 | 1.00 |
| C03 | 1 | 1.00 |
| C04 | 1 | 1.00 |
| C07 | 1 | 1.00 |
| C11 | 1 | 1.00 |
| Subtotal |  | 5.00 |
| Total |  | 5 |

**E111504PN** u Lluminària model VKA.1.S.CC.006.3.036E.PCE2 44,7W de Carandini o equivalent
1 u × 546.95 = 546.95
Subministrament i instal·lació de lluminària model VKA.1.S.CC.006.3.036E.PCE2 44,7W de Carandini o equivalent.

| Codi | Ut | Descripció | Rendiment | Preu | Import |
|---|---|---|---|---|---|
| O0102 | h | Oficial 1ª | 0.35 | 24.56 | 8.60 |
| O0110 | h | Peó | 0.35 | 20.41 | 7.14 |
| MN03 | u | Lluminària model VKA.1.S.CC.006.3.036E.PCE2 44,7W Carandini o equivalent (material; 15/01/2025) | 1 | 455.7 | 455.70 |
| P10209 | pp | Petit material | 1 | 29.83 | 29.83 |
| M0214 | h | Camió grua 12 tn | 0.35 | 42.07 | 14.72 |
| % | % | Despeses generals | 6 % | 515.99 | 30.96 |
|  |  | Total |  |  | 546.95 |

| Amidament | Uts. | Parcial |
|---|---|---|
| C09 | 1 | 1.00 |
| Total |  | 1 |

**E111505PN** u Lluminària model VKA.1.S.CC.006.3.048C.AMA1 44,4W de Carandini o equivalent
6 u × 552.04 = 3312.24
Subministrament i instal·lació de lluminària model VKA.1.S.CC.006.3.048C.AMA1 44,4W de Carandini o equivalent.

| Codi | Ut | Descripció | Rendiment | Preu | Import |
|---|---|---|---|---|---|
| O0102 | h | Oficial 1ª | 0.35 | 24.56 | 8.60 |
| O0110 | h | Peó | 0.35 | 20.41 | 7.14 |
| MN04 | u | Lluminària model VKA.1.S.CC.006.3.048C.AMA1 44,4W Carandini o equivalent (material; 15/01/2025) | 1 | 460.5 | 460.50 |
| P10209 | pp | Petit material | 1 | 29.83 | 29.83 |
| M0214 | h | Camió grua 12 tn | 0.35 | 42.07 | 14.72 |
| % | % | Despeses generals | 6 % | 520.79 | 31.25 |
|  |  | Total |  |  | 552.04 |

| Amidament | Uts. | Parcial |
|---|---|---|
| C13 | 6 | 6.00 |
| Total |  | 6 |

**E10224** u Treballs d'ampliació del quadre d'enllumenat públic existent per adaptar-lo a les noves línies projectades
2 u × 724.09 = 1448.18
Condicionament de quadre de control i maniobra de l'enllumenat públic existent, per adaptar-lo a les noves línies d'enllumenat projectades, inclòs materials i connexions deixant l'instal·lació totalment acabada i provada.

| Codi | Ut | Descripció | Rendiment | Preu | Import |
|---|---|---|---|---|---|
| O0101 | h | Cap de colla | 1 | 26.02 | 26.02 |
| O0102 | h | Oficial 1ª | 5 | 24.56 | 122.80 |
| O0110 | h | Peó | 5 | 20.41 | 102.05 |
| P10240 | u | Cablejat connexions a llumeneres i terra (material; 12/01/2009) | 1 | 133.93 | 133.93 |
| P10209 | pp | Petit material | 10 | 29.83 | 298.30 |
| % | % | Despeses generals | 6 % | 683.10 | 40.99 |
|  |  | Total |  |  | 724.09 |

| Amidament | Uts. | Parcial |
|---|---|---|
| L1 rotonda i L2 (c/ Llevant) | 1 | 1.00 |
| L3 (Av. Eucaliptus) | 1 | 1.00 |
| Subtotal |  | 2.00 |
| Total |  | 2 |

**E1626** u Legalització del nou enllumenat públic (15/01/2025)
2 u × 300 = 600.00
Redacció i disseny de les memòries o projecte d'enllumenat públic visat i legalització de les instal·lacions, inclòs permisos, declaració responsable per la posada en servei, certificats de la instal·lació, inscripció RITSIC, càlculs i butlletins.

| Amidament | Uts. | Parcial |
|---|---|---|
| L1 rotonda i L2 (c/ Llevant) | 1 | 1.00 |
| L3 (Av. Eucaliptus) | 1 | 1.00 |
| Total |  | 2 |

### 0802 JARDINERIA I REG (07/12/1994)
Import: 7878.03

#### 080201 JARDINERIA (07/12/1994)
Import: 5176.91

**E1188** m2 Malla antiherba gramatge de 140 g/m2
162.8 m2 × 3.94 = 641.43
Subministrament i col·locació de malla antiherba de 140 gr/m2 de gramatge, inclou transport.

| Codi | Ut | Descripció | Rendiment | Preu | Import |
|---|---|---|---|---|---|
| O0102 | h | Oficial 1ª | 0.04 | 24.56 | 0.98 |
| O0110 | h | Peó | 0.06 | 20.41 | 1.22 |
| P5016 | m2 | Malla antiherba gramatge de 140 g/m2 (material) | 1 | 1.5 | 1.50 |
| vg | % | Despeses indirectes | 0.033 | 7.2 | 0.24 |
|  |  | Total |  |  | 3.94 |

| Amidament | Uts. | Llarg | Parcial |
|---|---|---|---|
|  | 1 | 52.32 | 52.32 |
|  | 1 | 7.1 | 7.10 |
|  | 1 | 21.56 | 21.56 |
|  | 1 | 8.14 | 8.14 |
|  | 1 | 73.68 | 73.68 |
| Subtotal |  |  | 162.80 |
| Total |  |  | 162.8 |

**E11831** m2 Grava decorativa o equivalent estesa i anivellada. (07/12/1994)
162.8 m2 × 10.31 = 1678.47
Subministrament de grava decorativa o altre àrid decoratiu a determinar per la Direcció d'Obra, estès i anivellat amb un gruix de fins a 10 cm, a l'interior de la rotonda o espais destinats a l'enjardiment.

| Codi | Ut | Descripció | Rendiment | Preu | Import |
|---|---|---|---|---|---|
| O0101 | h | Cap de colla | 0.05 | 26.02 | 1.30 |
| O0110 | h | Peó | 0.15 | 20.41 | 3.06 |
| P03301 | m3 | Grava decorativa (material; 12/01/2009) | 0.1 | 53.71 | 5.37 |
| %16130 | % | Despeses indirectes | 6 % | 9.73 | 0.58 |
|  |  | Total |  |  | 10.31 |

| Amidament | Uts. | Llarg | Parcial |
|---|---|---|---|
|  | 1 | 52.32 | 52.32 |
|  | 1 | 7.1 | 7.10 |
|  | 1 | 21.56 | 21.56 |
|  | 1 | 8.14 | 8.14 |
|  | 1 | 73.68 | 73.68 |
| Subtotal |  |  | 162.80 |
| Total |  |  | 162.8 |

**E1186** m3 Aportació i estesa de terra vegetal per jardineria vegetal adobada
4.02 m3 × 62.46 = 251.09
Aportació i incorporació de terra per a jardineria vegetal adobada, a granel, amb mitjans manuals i mecànics.

| Codi | Ut | Descripció | Rendiment | Preu | Import |
|---|---|---|---|---|---|
| O0101 | h | Cap de colla | 0.05 | 26.02 | 1.30 |
| O0102 | h | Oficial 1ª | 0.15 | 24.56 | 3.68 |
| O0110 | h | Peó | 0.6 | 20.41 | 12.25 |
| M0212B | h | Camió de trabuc 16 m³ | 0.2 | 45.4 | 9.08 |
| P0332 | m3 | Terra vegetal adobada i garbellada (material; 12/01/2009) | 1.15 | 28.06 | 32.27 |
| vg | % | Despeses indirectes | 0.539 | 7.2 | 3.88 |
|  |  | Total |  |  | 62.46 |

| Amidament | Uts. | Llarg | Alt | Parcial |
|---|---|---|---|---|
|  | 3 | 1.76 | 0.2 | 1.06 |
|  | 3 | 4.94 | 0.2 | 2.96 |
| Subtotal |  |  |  | 4.02 |
| Total |  |  |  | 4.02 |

**E1192** u Subministrament olivera (Olea Europea) 25-30 cm perímetre (07/12/1994)
1 u × 187.98 = 187.98
Subministrament d'olivera (Olea Europaea) de 25 a 30 cm de perímetre, en contenidor de més de 80 litres.

| Codi | Ut | Descripció | Rendiment | Preu | Import |
|---|---|---|---|---|---|
| MN05 | u | Olea Europea 25-30 cm perimetre, en contenidor de més de 80 litres (material; 15/01/2025) | 1 | 177.34 | 177.34 |
| %16130 | % | Despeses indirectes | 6 % | 177.34 | 10.64 |
|  |  | Total |  |  | 187.98 |

**E1164** u Subministrament de romaní (Rosmarinus officinallis), test d'11cm (07/12/1994)
42 u × 0.78 = 32.76
Subministrament de romaní (Rosmarinus Officinalis) de 20 a 30 cm d'alçària, en contenidor d'1,5 litres.

| Codi | Ut | Descripció | Rendiment | Preu | Import |
|---|---|---|---|---|---|
| MN06 | u | Rosmarinus officinallis, test d'11cm (material; 15/01/2025) | 1 | 0.74 | 0.74 |
| %16130 | % | Despeses indirectes | 6 % | 0.74 | 0.04 |
|  |  | Total |  |  | 0.78 |

| Amidament | Uts. | Parcial |
|---|---|---|
| 4 plantes/m2 | 42 | 42.00 |
| Total |  | 42 |

**E1167** u Subministrament d'espígol (Lavandula angustifolia), test d'11cm (07/12/1994)
42 u × 0.78 = 32.76
Subministrament d'espígol (Lavandula Angustifolia) en test d'11 cm.

| Codi | Ut | Descripció | Rendiment | Preu | Import |
|---|---|---|---|---|---|
| MN07 | u | Lavandula angustifolia, test d'11cm (material; 15/01/2025) | 1 | 0.74 | 0.74 |
| %16130 | % | Despeses indirectes | 6 % | 0.74 | 0.04 |
|  |  | Total |  |  | 0.78 |

| Amidament | Uts. | Parcial |
|---|---|---|
| 4 plantes/m2 | 42 | 42.00 |
| Total |  | 42 |

**E1140** u Plantació de planta de petit port
84 u × 1 = 84.00
Plantació en massa de planta de petit port en test de volum inferior a 1 litre, en terreny prèviament preparat, amb un primer reg.

| Codi | Ut | Descripció | Rendiment | Preu | Import |
|---|---|---|---|---|---|
| O0102 | h | Oficial 1ª | 0.008 | 24.56 | 0.20 |
| O0110 | h | Peó | 0.012 | 20.41 | 0.24 |
| M0214 | h | Camió grua 12 tn | 0.005 | 42.07 | 0.21 |
| B05145 | m3 | Terra vegetal adobada, granel (material; 12/01/2009) | 0.01 | 26.59 | 0.27 |
| P1601 | m3 | Aigua | 0.01 | 1.95 | 0.02 |
| vg | % | Despeses indirectes | 0.009 | 7.2 | 0.06 |
|  |  | Total |  |  | 1 |

**E11551** u Plantació arbres perímetre 18-25 cm, mitjans mecànics
1 u × 40.58 = 40.58
Plantació d'arbre de 18 a 25 cm. de perímetre de tronc a 1 m d'alçària (a partir del coll de l'arrel), comprenent l'excavació del clot de 120x120x80 cm amb mitjans mecànics, aportació de terra vegetal, adob, plantació en el lloc determinat i primer reg.

| Codi | Ut | Descripció | Rendiment | Preu | Import |
|---|---|---|---|---|---|
| O0102 | h | Oficial 1ª | 0.25 | 24.56 | 6.14 |
| O0110 | h | Peó | 0.4 | 20.41 | 8.16 |
| M0278 | h | Minicarregadora amb acces.retro. (maquinària; 12/01/2009) | 0.15 | 47.92 | 7.19 |
| M0214 | h | Camió grua 12 tn | 0.3 | 42.07 | 12.62 |
| B05145 | m3 | Terra vegetal adobada, granel | 0.125 | 26.59 | 3.32 |
| B05144 | kg | Adob mineral simple, sulfat amoni (material; 12/01/2009) | 1.1 | 0.12 | 0.13 |
| P1601 | m3 | Aigua | 0.25 | 1.95 | 0.49 |
| vg | % | Despeses indirectes | 0.352 | 7.2 | 2.53 |
|  |  | Total |  |  | 40.58 |

**E1199PN** m Vorada amb perfil d'acer corten 200x8mm (07/12/1994)
47.21 m × 47.19 = 2227.84
Subministrament i instal·lació de vorada recta o corba de qualsevol radi amb perfil d'acer corten de 8mm de gruix i 200mm d'alçària, amb elements metàl·lics d'ancoratge soldats a la xapa, totalment col·locada.

| Codi | Ut | Descripció | Rendiment | Preu | Import |
|---|---|---|---|---|---|
| O0102 | h | Oficial 1ª | 0.15 | 24.56 | 3.68 |
| O0110 | h | Peó | 0.15 | 20.41 | 3.06 |
| MN08 | m | Perfil d'acer corten de 8mm de gruix i 200mm d'alçària amb elements metàl·lics d'ancoratge soldats a la xapa. (material; 15/01/2025) | 1.05 | 35.98 | 37.78 |
| %16130 | % | Despeses indirectes | 6 % | 44.52 | 2.67 |
|  |  | Total |  |  | 47.19 |

| Amidament | Uts. | Llarg | Parcial |
|---|---|---|---|
|  | 3 | 4.71 | 14.13 |
|  | 1 | 9.44 | 9.44 |
|  | 3 | 7.88 | 23.64 |
| Subtotal |  |  | 47.21 |
| Total |  |  | 47.21 |

#### 080202 REG (07/12/1994)
Import: 2701.12

**E0306** m3 Excavació rases i pous, mitjans mecànics, cànon abocador
18.48 m3 × 21.97 = 406.01

| Amidament | Uts. | Llarg | Ample | Alt | Parcial |
|---|---|---|---|---|---|
| Connexió xarxa - A01 | 1 | 5 | 0.4 | 0.6 | 1.20 |
| A01 - A02 | 1 | 9 | 0.4 | 1 | 3.60 |
| A02 - A03 | 1 | 23 | 0.4 | 0.6 | 5.52 |
| A03 - A04 | 1 | 14 | 0.4 | 0.6 | 3.36 |
| A04 - A05 | 1 | 12 | 0.4 | 1 | 4.80 |
| Subtotal |  |  |  |  | 18.48 |
| Total |  |  |  |  | 18.48 |

**E0317** m3 Rebliment i piconatge rasa, material pròpia obra, inclòs càrrega i transport
5.04 m3 × 4.69 = 23.64

| Amidament | Uts. | Llarg | Ample | Alt | Parcial |
|---|---|---|---|---|---|
| Connexió xarxa - A01 | 1 | 5 | 0.4 | 0.3 | 0.60 |
| A02 - A03 | 1 | 23 | 0.4 | 0.3 | 2.76 |
| A03 - A04 | 1 | 14 | 0.4 | 0.3 | 1.68 |
| Subtotal |  |  |  |  | 5.04 |
| Total |  |  |  |  | 5.04 |

**E03221** m3 Arena natural rentada 0/2
5.04 m3 × 34.46 = 173.68

| Amidament | Uts. | Llarg | Ample | Alt | Parcial |
|---|---|---|---|---|---|
| Connexió xarxa - A01 | 1 | 5 | 0.4 | 0.3 | 0.60 |
| A02 - A03 | 1 | 23 | 0.4 | 0.3 | 2.76 |
| A03 - A04 | 1 | 14 | 0.4 | 0.3 | 1.68 |
| Subtotal |  |  |  |  | 5.04 |
| Total |  |  |  |  | 5.04 |

**E0500** m3 Formigó HNE-15 no estructural
2.52 m3 × 71.98 = 181.39

| Amidament | Uts. | Llarg | Ample | Alt | Parcial |
|---|---|---|---|---|---|
| A01 - A02 | 1 | 9 | 0.4 | 0.3 | 1.08 |
| A04 - A05 | 1 | 12 | 0.4 | 0.3 | 1.44 |
| Subtotal |  |  |  |  | 2.52 |
| Total |  |  |  |  | 2.52 |

**E0320PN** m3 Rebliment i piconatge rasa, material granular o seleccionat, inclòs càrrega i transport
5.88 m3 × 23.42 = 137.71

| Amidament | Uts. | Llarg | Ample | Alt | Parcial |
|---|---|---|---|---|---|
| A01 - A02 | 1 | 9 | 0.4 | 0.7 | 2.52 |
| A04 - A05 | 1 | 12 | 0.4 | 0.7 | 3.36 |
| Subtotal |  |  |  |  | 5.88 |
| Total |  |  |  |  | 5.88 |

**E101003** m Tub de PEAD corrugat de Ø 110 mm doble paret
63 m × 3.33 = 209.79

| Amidament | Uts. | Llarg | Parcial |
|---|---|---|---|
| Connexió xarxa - A01 | 1 | 5 | 5.00 |
| A01 - A02 | 1 | 9 | 9.00 |
| A02 - A03 | 1 | 23 | 23.00 |
| A03 - A04 | 1 | 14 | 14.00 |
| A04 - A05 | 1 | 12 | 12.00 |
| Subtotal |  |  | 63.00 |
| Total |  |  | 63 |

**E101312** m Subministrament i col·locació de cinta senyalitzadora aigua (07/12/1994)
63 m × 1.27 = 80.01
Subministrament i col·locació de cinta de senyalització d'avís de canalització d'aigua de PVC de color blau i 200 mm d'amplada, disposada a una profunditat mínima a 0,10 m del paviment acabat i a 0,25 m sobre la generatriu superior del tub.

| Codi | Ut | Descripció | Rendiment | Preu | Import |
|---|---|---|---|---|---|
| O0101 | h | Cap de colla | 0.015 | 26.02 | 0.39 |
| O0110 | h | Peó | 0.02 | 20.41 | 0.41 |
| PE0001 | m | Cinta senyalitzadora PVC 200 mm color blau (material; 11/11/2019) | 1.05 | 0.38 | 0.40 |
| %16130 | % | Despeses indirectes | 6 % | 1.20 | 0.07 |
|  |  | Total |  |  | 1.27 |

| Amidament | Uts. | Llarg | Parcial |
|---|---|---|---|
| Connexió xarxa - A01 | 1 | 5 | 5.00 |
| A01 - A02 | 1 | 9 | 9.00 |
| A02 - A03 | 1 | 23 | 23.00 |
| A03 - A04 | 1 | 14 | 14.00 |
| A04 - A05 | 1 | 12 | 12.00 |
| Subtotal |  |  | 63.00 |
| Total |  |  | 63 |

**E1210** u Pericó registre 45x45x60 cm, amb tapa (aigua potable, base formigó)
5 u × 105.58 = 527.90
Pericó de registre de 40x40x60 cm, amb tapa, totalment acabat

| Codi | Ut | Descripció | Rendiment | Preu | Import |
|---|---|---|---|---|---|
| O0101 | h | Cap de colla | 0.1 | 26.02 | 2.60 |
| O0102 | h | Oficial 1ª | 0.5 | 24.56 | 12.28 |
| O0110 | h | Peó | 1 | 20.41 | 20.41 |
| P0805 | u | Maó massís 29x14x5 cm. a rev. | 100 | 0.12 | 12.00 |
| E0108 | m3 | Morter de ciment elaborat a l'obra | 0.1 | 81.17 | 8.12 |
| P0841 | m2 | Enlluïment parets exteriors | 1.08 | 20.01 | 21.61 |
| P0503 | m3 | Formigó HM-20 posat a l'obra | 0.05 | 82.6 | 4.13 |
| P06207 | u | Tapa fosa 480x480x30, marc 500x500, classe B-125 | 1 | 18.07 | 18.07 |
| vg | % | Despeses indirectes | 0.884 | 7.2 | 6.36 |
|  |  | Total |  |  | 105.58 |

| Amidament | Uts. | Parcial |
|---|---|---|
| A01 - A05 | 5 | 5.00 |
| Total |  | 5 |

**E9933** u Connexió de servei d'aigua tubs <DN110 mm (07/12/1994)
1 u × 152.81 = 152.81
Connexió de servei d'aigua, inclòs tall subministrament, excavació en els punts de tall, maneguets d'unió i rebliment amb sorra.

| Codi | Ut | Descripció | Rendiment | Preu | Import |
|---|---|---|---|---|---|
| O0101 | h | Cap de colla | 0.025 | 26.02 | 0.65 |
| O0102 | h | Oficial 1ª | 1 | 24.56 | 24.56 |
| O0110 | h | Peó | 2 | 20.41 | 40.82 |
| A0905 | pp | Accessoris per a tub de polietilè (material; 09/10/2009) | 0.1 | 15.15 | 1.52 |
| P03150 | m3 | Sorra de riu a peu d'obra (material) | 0.17 | 13.19 | 2.24 |
| A0901 | pp | Elements de muntatge (12/01/2009) | 1 | 0.18 | 0.18 |
| P1609 | m3 | Excavació de terres | 4 | 11.12 | 44.48 |
| M0207 | h | Retroexcavadora 100 hp | 0.5 | 59.41 | 29.71 |
| %16130 | % | Despeses indirectes | 6 % | 144.16 | 8.65 |
|  |  | Total |  |  | 152.81 |

**E09101** m Tub PEAD Ø32 PN-10
63 m × 2.19 = 137.97
Tub de polietilè d'alta densitat PE-100, de Ø32 mm de diàmetre nominal, de 10 bar de pressió nominal, inclòs pp de peces especials i accessoris, soldat i col·locat.

| Codi | Ut | Descripció | Rendiment | Preu | Import |
|---|---|---|---|---|---|
| O0101 | h | Cap de colla | 0.01 | 26.02 | 0.26 |
| O0102 | h | Oficial 1ª | 0.02 | 24.56 | 0.49 |
| O0110 | h | Peó | 0.02 | 20.41 | 0.41 |
| P0907 | m | Tub PEAD DN32 mm, PE-100, PN-10 (material) | 1.02 | 0.41 | 0.42 |
| A0905 | pp | Accessoris per a tub de polietilè | 0.02 | 15.15 | 0.30 |
| A0901 | pp | Elements de muntatge | 1 | 0.18 | 0.18 |
| % | % | Despeses generals | 6 % | 2.06 | 0.12 |
|  |  | Total |  |  | 2.19 |

| Amidament | Uts. | Llarg | Parcial |
|---|---|---|---|
| Connexió xarxa - A01 | 1 | 5 | 5.00 |
| A01 - A02 | 1 | 9 | 9.00 |
| A02 - A03 | 1 | 23 | 23.00 |
| A03 - A04 | 1 | 14 | 14.00 |
| A04 - A05 | 1 | 12 | 12.00 |
| Subtotal |  |  | 63.00 |
| Total |  |  | 63 |

**E09177** u Vàlvula bola Ø32 mm.
4 u × 44.06 = 176.24
Subministrament i instal·lació de vàlvula de bola DN32 mm, i 10 bar de PN.

| Codi | Ut | Descripció | Rendiment | Preu | Import |
|---|---|---|---|---|---|
| O0101 | h | Cap de colla | 0.05 | 26.02 | 1.301 |
| O0102 | h | Oficial 1ª | 0.35 | 24.56 | 8.596 |
| O0110 | h | Peó | 0.35 | 20.41 | 7.144 |
| P09803 | u | Vàlvula de bola 32 mm,PN-10 (material) | 1 | 24.52 | 24.520 |
| % | % | Despeses generals | 6 % | 41.561 | 2.494 |
|  |  | Total |  |  | 44.06 |

| Amidament | Uts. | Parcial |
|---|---|---|
| Escomesa | 1 | 1.00 |
| Parterres | 2 | 2.00 |
| Rotonda | 1 | 1.00 |
| Subtotal |  | 4.00 |
| Total |  | 4 |

**E09032** m Manguera Tech-Line 17 mm, 30 cm distància
60 m × 3.91 = 234.60
Manguera tipus Tech-Line 17 mm, inclòs pp de peces especials, colzes i TE d'unió a una distància de 30 cm. entre ells, col·locat sota la superfície i muntat.

| Codi | Ut | Descripció | Rendiment | Preu | Import |
|---|---|---|---|---|---|
| O0101 | h | Cap de colla | 0.01 | 26.02 | 0.26 |
| O0102 | h | Oficial 1ª | 0.02 | 24.56 | 0.49 |
| O0110 | h | Peó | 0.02 | 20.41 | 0.41 |
| P09311 | m | Manguera tipologia Tech-Line 17 mm (material) | 1 | 0.75 | 0.75 |
| A0903 | pp | Accessori per a tub tecnologia Tech-Line (material) | 0.1 | 16 | 1.60 |
| A0901 | pp | Elements de muntatge | 1 | 0.18 | 0.18 |
| % | % | Despeses generals | 6 % | 3.69 | 0.22 |
|  |  | Total |  |  | 3.91 |

| Amidament | Uts. | Llarg | Parcial |
|---|---|---|---|
| Parterres | 1 | 20 | 20.00 |
|  | 1 | 10 | 10.00 |
| Rotonda | 1 | 30 | 30.00 |
| Subtotal |  |  | 60.00 |
| Total |  |  | 60 |

**E09033** u Escomesa per instal·lació reg degoteig Tech-line
1 u × 259.37 = 259.37
Escomesa per la instal·lació de reg per degoteig amb tecnologia tipus Tech-line, inclosos els següents elements: arqueta rectangular de PVC de 40x26x30 cm, programador Rain Bird autònom WP 1 est amb piles, electrovàlvula 100 JTV 1", filtre de malla 1", presa simple a PE de 3/8", vàlvula PVC per rentat per a PE 32mm i dos enllaços rosca-femella, completament instal·lat.

| Codi | Ut | Descripció | Rendiment | Preu | Import |
|---|---|---|---|---|---|
| O0101 | h | Cap de colla | 0.5 | 26.02 | 13.01 |
| O0102 | h | Oficial 1ª | 2 | 24.56 | 49.12 |
| O0110 | h | Peó | 2 | 20.41 | 40.82 |
| A09226 | ut | Arqueta rectangular de PVC de 40x26x30 cm. (material) | 1 | 20.39 | 20.39 |
| A0903 | pp | Accessori per a tub tecnologia Tech-Line | 7.5 | 16 | 120.00 |
| A0901 | pp | Elements de muntatge | 7.5 | 0.18 | 1.35 |
| % | % | Despeses generals | 6 % | 244.69 | 14.68 |
|  |  | Total |  |  | 259.37 |

### 0803 ESCULLERA
Import: 9115.66

**E0306** m3 Excavació rases i pous, mitjans mecànics, cànon abocador
28.2 m3 × 21.97 = 619.55

| Amidament | Uts. | Llarg | Alt | Parcial |
|---|---|---|---|---|
|  | 0.5 | 12 | 4.7 | 28.20 |
| Total |  |  |  | 28.2 |

**E04111** t Escullera amb blocs pedra calcària 400-800 kg
209.28 t × 30.89 = 6464.66
Escullera amb blocs de pedra calcària de 400 kg a 800 kg, com a màxim, col.locats amb pala carregadora, inclòs càrrega i transport.

| Codi | Ut | Descripció | Rendiment | Preu | Import |
|---|---|---|---|---|---|
| O0101 | h | Cap de colla | 0.01 | 26.02 | 0.26 |
| O0102 | h | Oficial 1ª | 0.05 | 24.56 | 1.23 |
| O0110 | h | Peó | 0.1 | 20.41 | 2.04 |
| P03251 | t | Bloc pedra calcària.esc.400-800 kg (material; 13/12/2011) | 1 | 17.75 | 17.75 |
| M0205 | h | Pala carregadora sobre orugues | 0.1 | 73.35 | 7.34 |
| M0212B | h | Camió de trabuc 16 m³ | 0.015 | 45.4 | 0.68 |
| vg | % | Despeses indirectes | 0.221 | 7.2 | 1.59 |
|  |  | Total |  |  | 30.89 |

| Amidament | Uts. | Parcial |
|---|---|---|
|  | 134.4 | 134.40 |
|  | 74.88 | 74.88 |
| Subtotal |  | 209.28 |
| Total |  | 209.28 |

**E0502** m3 Formigó HM-20 fonaments
11.23 m3 × 96.04 = 1078.53
Formigó en massa tipus HM-20 (amb un 5% d'àrids reciclats) en fonaments i soleres, elaborat en planta, col·locat.

| Codi | Ut | Descripció | Rendiment | Preu | Import |
|---|---|---|---|---|---|
| O0101 | h | Cap de colla | 0.025 | 26.02 | 0.65 |
| O0102 | h | Oficial 1ª | 0.1 | 24.56 | 2.46 |
| O0110 | h | Peó | 0.2 | 20.41 | 4.08 |
| P0503 | m3 | Formigó HM-20 posat a l'obra | 1.02 | 82.6 | 84.25 |
| M0225 | h | Vibrador | 0.16 | 2.09 | 0.33 |
| vg | % | Despeses indirectes | 0.593 | 7.2 | 4.27 |
|  |  | Total |  |  | 96.04 |

| Amidament | Uts. | Llarg | Ample | Parcial |
|---|---|---|---|---|
|  | 0.3 | 12 | 3.12 | 11.23 |
| Total |  |  |  | 11.23 |

**E0319** m3 Rebliment i piconatge localitzat amb material filtrant
21.6 m3 × 26.09 = 563.54
Rebliment amb material filtrant darrera d'alçats d'obres de fàbrica i murs d'escullera, inclòs càrrega, transport, estesa i piconatge.

| Codi | Ut | Descripció | Rendiment | Preu | Import |
|---|---|---|---|---|---|
| O0101 | h | Cap de colla | 0.05 | 26.02 | 1.30 |
| O0102 | h | Oficial 1ª | 0.09 | 24.56 | 2.21 |
| O0110 | h | Peó | 0.15 | 20.41 | 3.06 |
| P0308 | m3 | Material filtrant (material; 09/10/2009) | 1 | 16.36 | 16.36 |
| M0207 | h | Retroexcavadora 100 hp | 0.025 | 59.41 | 1.49 |
| vg | % | Despeses indirectes | 0.232 | 7.2 | 1.67 |
|  |  | Total |  |  | 26.09 |

| Amidament | Uts. | Llarg | Alt | Parcial |
|---|---|---|---|---|
|  | 1 | 12 | 1.8 | 21.60 |
| Total |  |  |  | 21.6 |

**E0650** m2 Feltre geotextil de polipropilè 350 g/m2
76.2 m2 × 5.11 = 389.38
Feltre geotextil de polipropilè amb un pes mínim de 350 g/m2 no teixit, 100% foradat per ambdues cares, amb resistència a la perforació igual o superior a 4250 N, inclòs pèrdues per retalls i encavalcaments, regularització i anivellament de superfície d'assentament, totalment col·locat.

| Codi | Ut | Descripció | Rendiment | Preu | Import |
|---|---|---|---|---|---|
| O0101 | h | Cap de colla | 0.003 | 26.02 | 0.08 |
| O0102 | h | Oficial 1ª | 0.03 | 24.56 | 0.74 |
| O0110 | h | Peó | 0.03 | 20.41 | 0.61 |
| P06426 | m2 | Geotèxtil 350 g/m2 resist>= 4250 N (material; 12/01/2009) | 1.1 | 3.05 | 3.36 |
| vg | % | Despeses indirectes | 0.045 | 7.2 | 0.32 |
|  |  | Total |  |  | 5.11 |

| Amidament | Uts. | Llarg | Alt | Parcial |
|---|---|---|---|---|
| Material filtrant | 1 | 12 | 6.35 | 76.20 |
| Total |  |  |  | 76.2 |

### 0804 MARQUESINA TRANSPORTS PÚBLICS
Import: 6340.93

**E1625** u Trasllat de marquesina de parada de bus a nova ubicació i desmuntatge de l'existent
1 u × 5902.03 = 5902.03
Trasllat de marquesina de parada de bus a nova ubicació, incloent el desmuntatge de l'existent, demolició de l'obra civil existent i neteja, transport i emmagatzematge, instal·lació i indicació provissional de la nova parada de bus i posterior muntatge e instal·lació de la marquesina a la nova ubicació, deixant la partida completament acabada i tot seguint les especificacions proposades per la Direcció General del Transport Terrestre.

| Codi | Ut | Descripció | Rendiment | Preu | Import |
|---|---|---|---|---|---|
| O0101 | h | Cap de colla | 15 | 26.02 | 390.30 |
| O0102 | h | Oficial 1ª | 55 | 24.56 | 1350.80 |
| O0110 | h | Peó | 55 | 20.41 | 1122.55 |
| M0214 | h | Camió grua 12 tn | 20 | 42.07 | 841.40 |
| M0207B | h | Retroexcavadora amb martell trencador | 5 | 68.89 | 344.45 |
| M0207 | h | Retroexcavadora 100 hp | 5 | 59.41 | 297.05 |
| P10209 | pp | Petit material | 40 | 29.83 | 1193.20 |
| vg | % | Despeses indirectes | 50.317 | 7.2 | 362.28 |
|  |  | Total |  |  | 5902.03 |

**E0306** m3 Excavació rases i pous, mitjans mecànics, cànon abocador
3.2 m3 × 21.97 = 70.30

| Amidament | Uts. | Llarg | Ample | Alt | Parcial |
|---|---|---|---|---|---|
| Trasllat marquesina | 4 | 0.6 | 0.6 | 0.3 | 0.43 |
|  | 1 | 4.4 | 2.1 | 0.3 | 2.77 |
| Subtotal |  |  |  |  | 3.20 |
| Total |  |  |  |  | 3.2 |

**E0501** m3 Formigó HL-150 solera neteja
0.92 m3 × 85.6 = 78.75
Formigó de neteja tipus HL-150 (amb un 5% d'àrids reciclats) elaborat en planta,col·locat.

| Codi | Ut | Descripció | Rendiment | Preu | Import |
|---|---|---|---|---|---|
| O0101 | h | Cap de colla | 0.02 | 26.02 | 0.52 |
| O0102 | h | Oficial 1ª | 0.08 | 24.56 | 1.96 |
| O0110 | h | Peó | 0.15 | 20.41 | 3.06 |
| P0502 | m3 | Formigó HL-150 posat a l'obra | 1.02 | 74.35 | 75.84 |
| M0225 | h | Vibrador | 0.08 | 2.09 | 0.17 |
| vg | % | Despeses indirectes | 0.562 | 7.2 | 4.05 |
|  |  | Total |  |  | 85.6 |

| Amidament | Uts. | Llarg | Ample | Alt | Parcial |
|---|---|---|---|---|---|
| Trasllat marquesina | 1 | 4.4 | 2.1 | 0.1 | 0.92 |
| Total |  |  |  |  | 0.92 |

**E0505** m3 Formigó HA-25 fonaments i soleres
2.28 m3 × 100.88 = 230.01
Formigó tipus HA-25 (amb un 5% d'àrids reciclats) en fonaments i soleres, elaborat en planta,col·locat.

| Codi | Ut | Descripció | Rendiment | Preu | Import |
|---|---|---|---|---|---|
| O0101 | h | Cap de colla | 0.025 | 26.02 | 0.65 |
| O0102 | h | Oficial 1ª | 0.1 | 24.56 | 2.46 |
| O0110 | h | Peó | 0.2 | 20.41 | 4.08 |
| P0505 | m3 | Formigó HA-25 posat a l'obra | 1.02 | 87.25 | 89.00 |
| M0225 | h | Vibrador | 0.1 | 2.09 | 0.21 |
| vg | % | Despeses indirectes | 0.622 | 7.2 | 4.48 |
|  |  | Total |  |  | 100.88 |

| Amidament | Uts. | Llarg | Ample | Alt | Parcial |
|---|---|---|---|---|---|
| Trasllat marquesina | 4 | 0.6 | 0.6 | 0.3 | 0.43 |
|  | 1 | 4.4 | 2.1 | 0.2 | 1.85 |
| Subtotal |  |  |  |  | 2.28 |
| Total |  |  |  |  | 2.28 |

**E0515** m2 Encofrat de fusta per a fonaments i/o formigó ocult
0.96 m2 × 25.73 = 24.70
Encofrat de fusta per a fonaments i formigó ocult, col·locat.

| Codi | Ut | Descripció | Rendiment | Preu | Import |
|---|---|---|---|---|---|
| O0101 | h | Cap de colla | 0.02 | 26.02 | 0.52 |
| O0102 | h | Oficial 1ª | 0.11 | 24.56 | 2.70 |
| O0110 | h | Peó | 0.11 | 20.41 | 2.25 |
| P0602 | kg | Filferro recuit | 0.3 | 1.57 | 0.47 |
| P0604 | kg | Claus d'acer zincats | 0.15 | 1.71 | 0.26 |
| P0701 | m | Tauló de fusta de pi | 2 | 0.42 | 0.84 |
| P0702 | m3 | Llata de fusta de pi | 0.001 | 288.46 | 0.29 |
| P0704 | m2 | Tauler de fusta de pi 22 mm. | 1 | 15.05 | 15.05 |
| P0706 | u | Puntal telescòpic. | 0.05 | 11.29 | 0.56 |
| P0707 | l | Desencofrant | 0.05 | 1.6 | 0.08 |
| M0214 | h | Camió grua 12 tn | 0.025 | 42.07 | 1.05 |
| vg | % | Despeses indirectes | 0.231 | 7.2 | 1.66 |
|  |  | Total |  |  | 25.73 |

| Amidament | Uts. | Llarg | Alt | Parcial |
|---|---|---|---|---|
| Trasllat marquesina | 1 | 4.4 | 0.2 | 0.88 |
|  | 1 | 0.38 | 0.2 | 0.08 |
| Subtotal |  |  |  | 0.96 |
| Total |  |  |  | 0.96 |

**E0517** kg Acer especial B-500S de límit elàstic 500 N/mm2 en barres corrugades
28.34 kg × 1.24 = 35.14
Subministrament d'acer B 500 S de límit elàstic 500 n/mm2 en barres corrugades, inclòs muntatge, distanciadors i col·locació.

| Codi | Ut | Descripció | Rendiment | Preu | Import |
|---|---|---|---|---|---|
| O0101 | h | Cap de colla | 0.002 | 26.02 | 0.05 |
| O0102 | h | Oficial 1ª | 0.004 | 24.56 | 0.10 |
| O0110 | h | Peó | 0.004 | 20.41 | 0.08 |
| P0602 | kg | Filferro recuit | 0.008 | 1.57 | 0.01 |
| P0607 | kg | Acer corrugat B500S en barres (material) | 1 | 0.92 | 0.92 |
| M0245 | h | Cisalla elèctrica | 0.003 | 3.73 | 0.01 |
| M0246 | h | Màquina de doblegar rodó d'acer | 0.003 | 3 | 0.01 |
| vg | % | Despeses indirectes | 0.009 | 7.2 | 0.06 |
|  |  | Total |  |  | 1.24 |

| Amidament | Uts. | Parcial |
|---|---|---|
| Trasllat marquesina |  |  |
| 200x200x10 | 10.99 | 10.99 |
| 200x200x6 | 17.35 | 17.35 |
| Subtotal |  | 28.34 |
| Total |  | 28.34 |

### 0805 MUR DE CONTENCIÓ (07/12/1994)
Import: 2630.56

**E0306** m3 Excavació rases i pous, mitjans mecànics, cànon abocador
14.3 m3 × 21.97 = 314.17

| Amidament | Uts. | Llarg | Ample | Alt | Parcial |
|---|---|---|---|---|---|
|  | 1 | 10 | 1.1 | 1.3 | 14.30 |
| Total |  |  |  |  | 14.3 |

**E0501** m3 Formigó HL-150 solera neteja
1.1 m3 × 85.6 = 94.16

| Amidament | Uts. | Llarg | Ample | Alt | Parcial |
|---|---|---|---|---|---|
|  | 1 | 10 | 1.1 | 0.1 | 1.10 |
| Total |  |  |  |  | 1.1 |

**E0505** m3 Formigó HA-25 fonaments i soleres
4.4 m3 × 100.88 = 443.87

| Amidament | Uts. | Llarg | Ample | Alt | Parcial |
|---|---|---|---|---|---|
|  | 1 | 10 | 1.1 | 0.4 | 4.40 |
| Total |  |  |  |  | 4.4 |

**E0508** m3 Formigó HA-25 alçats
2.4 m3 × 106.38 = 255.31
Formigó tipus HA-25 (amb un 5% d'àrids reciclats) en alçats, elaborat en planta, col·locat.

| Codi | Ut | Descripció | Rendiment | Preu | Import |
|---|---|---|---|---|---|
| O0101 | h | Cap de colla | 0.03 | 26.02 | 0.78 |
| O0102 | h | Oficial 1ª | 0.08 | 24.56 | 1.96 |
| O0110 | h | Peó | 0.12 | 20.41 | 2.45 |
| P0505 | m3 | Formigó HA-25 posat a l'obra | 1.02 | 87.25 | 89.00 |
| M0225 | h | Vibrador | 0.1 | 2.09 | 0.21 |
| M0234 | h | Camió amb bomba de formigonar (maquinària; 12/01/2009) | 0.08 | 88.92 | 7.11 |
| vg | % | Despeses indirectes | 0.677 | 7.2 | 4.87 |
|  |  | Total |  |  | 106.38 |

| Amidament | Uts. | Llarg | Ample | Alt | Parcial |
|---|---|---|---|---|---|
|  | 1 | 10 | 0.3 | 0.8 | 2.40 |
| Total |  |  |  |  | 2.4 |

**E0515** m2 Encofrat de fusta per a fonaments i/o formigó ocult
8.88 m2 × 25.73 = 228.48

| Amidament | Uts. | Llarg | Alt | Parcial |
|---|---|---|---|---|
|  | 2 | 10 | 0.4 | 8.00 |
|  | 2 | 1.1 | 0.4 | 0.88 |
| Subtotal |  |  |  | 8.88 |
| Total |  |  |  | 8.88 |

**E0516** m2 Encofrat de fusta per a formigó vist
16.48 m2 × 32.52 = 535.93
Encofrat de fusta per a formigó vist, col·locat.

| Codi | Ut | Descripció | Rendiment | Preu | Import |
|---|---|---|---|---|---|
| O0101 | h | Cap de colla | 0.02 | 26.02 | 0.52 |
| O0102 | h | Oficial 1ª | 0.2 | 24.56 | 4.91 |
| O0110 | h | Peó | 0.2 | 20.41 | 4.08 |
| P0602 | kg | Filferro recuit | 0.3 | 1.57 | 0.47 |
| P0604 | kg | Claus d'acer zincats | 0.15 | 1.71 | 0.26 |
| P0701 | m | Tauló de fusta de pi | 2 | 0.42 | 0.84 |
| P0702 | m3 | Llata de fusta de pi | 0.001 | 288.46 | 0.29 |
| P0704 | m2 | Tauler de fusta de pi 22 mm. | 1 | 15.05 | 15.05 |
| P0706 | u | Puntal telescòpic. | 0.05 | 11.29 | 0.56 |
| P0707 | l | Desencofrant | 0.06 | 1.6 | 0.10 |
| M0214 | h | Camió grua 12 tn | 0.08 | 42.07 | 3.37 |
| vg | % | Despeses indirectes | 0.288 | 7.2 | 2.07 |
|  |  | Total |  |  | 32.52 |

| Amidament | Uts. | Llarg | Alt | Parcial |
|---|---|---|---|---|
|  | 2 | 10 | 0.8 | 16.00 |
|  | 2 | 0.3 | 0.8 | 0.48 |
| Subtotal |  |  |  | 16.48 |
| Total |  |  |  | 16.48 |

**E0517** kg Acer especial B-500S de límit elàstic 500 N/mm2 en barres corrugades
356.16 kg × 1.24 = 441.64

**E0533** m2 Pintura bituminosa en extradós de murs (tres capes)
16 m2 × 2.46 = 39.36

| Codi | Ut | Descripció | Rendiment | Preu | Import |
|---|---|---|---|---|---|
| O0102 | h | Oficial 1ª | 0.02 | 24.56 | 0.49 |
| O0110 | h | Peó | 0.08 | 20.41 | 1.63 |
| P0412 | kg | Emulsió bituminosa tipus C50BF4 IMP | 1.8 | 0.19 | 0.34 |
|  |  | Total |  |  | 2.46 |

| Amidament | Uts. | Llarg | Ample | Alt | Parcial |
|---|---|---|---|---|---|
|  | 1 | 10 |  | 0.8 | 8.00 |
|  | 1 | 10 | 0.8 |  | 8.00 |
| Subtotal |  |  |  |  | 16.00 |
| Total |  |  |  |  | 16 |

**E0867** m Tub dren DN 200 mm PE corrugat i doble paret TP (07/12/1994)
11 m × 12 = 132.00
Tub dren de 200 mm de diàmetre nominal de PE corrugat i doble paret, totalment ranurat, col·locat en rasa de trasdós de mur per al drenatge.

| Codi | Ut | Descripció | Rendiment | Preu | Import |
|---|---|---|---|---|---|
| O0102 | h | Oficial 1ª | 0.05 | 24.56 | 1.23 |
| O0110 | h | Peó | 0.05 | 20.41 | 1.02 |
| P1151 | m | Tub PE DN200 mm doble paret TP (material) | 1 | 7.31 | 7.31 |
| P1171 | pp | Accessoris i connexions PVC (material; 12/01/2009) | 1 | 1.76 | 1.76 |
| %16130 | % | Despeses indirectes | 6 % | 11.32 | 0.68 |
|  |  | Total |  |  | 12 |

**E0319** m3 Rebliment i piconatge localitzat amb material filtrant
1.6 m3 × 26.09 = 41.74

| Amidament | Uts. | Llarg | Ample | Alt | Parcial |
|---|---|---|---|---|---|
|  | 1 | 10 | 0.8 | 0.2 | 1.60 |
| Total |  |  |  |  | 1.6 |

**E0650** m2 Feltre geotextil de polipropilè 350 g/m2
20 m2 × 5.11 = 102.20

| Amidament | Uts. | Llarg | Ample | Parcial |
|---|---|---|---|---|
|  | 1 | 10 | 2 | 20.00 |
| Total |  |  |  | 20 |

**E0525** m Junt de poliuretà expandit de 20 mm. de gruix
0.18 m × 9.46 = 1.70
Junt de poliuretà expandit de 20 mm. de gruix, col.locada amb adhesiu de cautxu sintetic en dissolució.

| Codi | Ut | Descripció | Rendiment | Preu | Import |
|---|---|---|---|---|---|
| O0102 | h | Oficial 1ª | 0.16 | 24.56 | 3.93 |
| O0110 | h | Peó | 0.16 | 20.41 | 3.27 |
| P09124 | m2 | Planxa poliuretà exp. 2 cm (material; 12/01/2009) | 1 | 1.71 | 1.71 |
| vg | % | Despeses indirectes | 0.077 | 7.2 | 0.55 |
|  |  | Total |  |  | 9.46 |

| Amidament | Uts. | Ample | Alt | Parcial |
|---|---|---|---|---|
|  | 2 | 0.3 | 0.3 | 0.18 |
| Total |  |  |  | 0.18 |

### 0806 OBRES ACCESSÒRIES (15/01/2025)
Import: 15000

**E1600** pa A justificar obres no previstes i imprescindibles (15/01/2025)
1 pa × 10000 = 10000.00
Partida alçada a justificar per a obres no previstes i imprescindibles de realitzar.

**E1620** pa Cobrament íntegre seguretat viària, senyalització i desv provisionals (15/01/2025)
1 pa × 5000 = 5000.00
Partida alçada d'abonament íntegre per a la seguretat viària, inclòs senyalistes, instal·lacions de semàfors, senyalització horitzontal i vertical, abalisament, proteccions, barreres de seguretat, tancaments i de tots els desviaments provisionals durant les diferents fases d'execució de les obres i d'acord amb el seu avanç, inclòs els desplaçaments, muntatge i desmuntatge, manteniment, trasllats i tots els mitjans i elements auxiliars que requereixin, mà d'obra, maquinària i materials, segons indicacions de la Direcció de l'Obra.

## 07 SENYALITZACIÓ I ABALISAMENT (07/12/1994)
Import: 45356.15

### 0901 SENYALITZACIÓ HORITZONTAL
Import: 2465.13

**E0704** m Premarcatge de marca viària longitudinal
897.39 m × 0.16 = 143.58

| Codi | Ut | Descripció | Rendiment | Preu | Import |
|---|---|---|---|---|---|
| O0101 | h | Cap de colla | 0.001 | 26.02 | 0.03 |
| O0110 | h | Peó | 0.006 | 20.41 | 0.12 |
| vg | % | Despeses indirectes | 0.001 | 7.2 | 0.01 |
|  |  | Total |  |  | 0.16 |

| Amidament | Uts. | Llarg | Parcial |
|---|---|---|---|
| M-2.2 | 1 | 4 | 4.00 |
|  | 1 | 8.53 | 8.53 |
|  | 1 | 5.99 | 5.99 |
|  | 1 | 50.45 | 50.45 |
|  | 1 | 86.39 | 86.39 |
|  | 1 | 39.92 | 39.92 |
| M-2.6 | 1 | 4 | 4.00 |
|  | 1 | 17.62 | 17.62 |
|  | 1 | 35.48 | 35.48 |
|  | 1 | 23.42 | 23.42 |
|  | 1 | 12.77 | 12.77 |
|  | 1 | 40.91 | 40.91 |
|  | 1 | 30.05 | 30.05 |
|  | 1 | 93.76 | 93.76 |
|  | 1 | 36.81 | 36.81 |
|  | 1 | 17.14 | 17.14 |
|  | 1 | 58.02 | 58.02 |
|  | 1 | 51.76 | 51.76 |
|  | 1 | 95.49 | 95.49 |
| M-1.12 | 1 | 16.2 | 16.20 |
|  | 1 | 11.63 | 11.63 |
|  | 2 | 8 | 16.00 |
|  | 2 | 11.81 | 23.62 |
| M-7.9 (groc) | 2 | 10.5 | 21.00 |
|  | 2 | 10.35 | 20.70 |
| M-1.7 | 1 | 4.5 | 4.50 |
|  | 1 | 4.09 | 4.09 |
|  | 1 | 14.63 | 14.63 |
|  | 1 | 22.33 | 22.33 |
| M-2.4b | 1 | 15.07 | 15.07 |
|  | 1 | 15.11 | 15.11 |
| Subtotal |  |  | 897.39 |
| Total |  |  | 897.39 |

**E0706** m Marca viària longitudinal 15 cm. amplada, pintura acrílica
787.94 m × 0.58 = 457.01
Marca viària longitudinal de 15 cm d'amplada de pintura acrílica amb base solvent postmesclada amb microesferes de vidre, aplicada amb màquina autopropulsada pinta franges.

| Codi | Ut | Descripció | Rendiment | Preu | Import |
|---|---|---|---|---|---|
| O0101 | h | Cap de colla | 0.001 | 26.02 | 0.03 |
| O0110 | h | Peó | 0.002 | 20.41 | 0.04 |
| P14220 | kg | Pintura (material; 12/01/2009) | 0.135 | 2.27 | 0.31 |
| P14210 | kg | Microesferes de vidre (material; 12/01/2009) | 0.082 | 0.96 | 0.08 |
| M0220 | h | Escombradora autopropulsada | 0.001 | 42.15 | 0.04 |
| M0224 | h | Màquina pintura bandes autop. (maquinària; 12/01/2009) | 0.001 | 41.57 | 0.04 |
| vg | % | Despeses indirectes | 0.005 | 7.2 | 0.04 |
|  |  | Total |  |  | 0.58 |

| Amidament | Uts. | Llarg | Parcial |
|---|---|---|---|
| M-2.2 | 1 | 4 | 4.00 |
|  | 1 | 8.53 | 8.53 |
|  | 1 | 5.99 | 5.99 |
|  | 1 | 50.45 | 50.45 |
|  | 1 | 86.39 | 86.39 |
|  | 1 | 39.92 | 39.92 |
| M-2.6 | 1 | 4 | 4.00 |
|  | 1 | 17.62 | 17.62 |
|  | 1 | 35.48 | 35.48 |
|  | 1 | 23.42 | 23.42 |
|  | 1 | 12.77 | 12.77 |
|  | 1 | 40.91 | 40.91 |
|  | 1 | 30.05 | 30.05 |
|  | 1 | 93.76 | 93.76 |
|  | 1 | 36.81 | 36.81 |
|  | 1 | 17.14 | 17.14 |
|  | 1 | 58.02 | 58.02 |
|  | 1 | 51.76 | 51.76 |
|  | 1 | 95.49 | 95.49 |
| M-1.12 | 8.1 |  | 8.10 |
|  | 5.82 |  | 5.82 |
|  | 8 |  | 8.00 |
|  | 11.81 |  | 11.81 |
| M-7.9 (groc) | 2 | 10.5 | 21.00 |
|  | 2 | 10.35 | 20.70 |
| Subtotal |  |  | 787.94 |
| Total |  |  | 787.94 |

**E0707** m Marca viària longitudinal 30 cm. amplada, pintura acrílica
52.97 m × 0.98 = 51.91
Marca viària longitudinal de 30 cm d'amplada amb base solvent postmesclada amb microesferes de vidre, aplicada amb màquina autopropulsada pinta franges.

| Codi | Ut | Descripció | Rendiment | Preu | Import |
|---|---|---|---|---|---|
| O0101 | h | Cap de colla | 0.001 | 26.02 | 0.03 |
| O0110 | h | Peó | 0.002 | 20.41 | 0.04 |
| P14220 | kg | Pintura | 0.27 | 2.27 | 0.61 |
| P14210 | kg | Microesferes de vidre | 0.164 | 0.96 | 0.16 |
| M0220 | h | Escombradora autopropulsada | 0.001 | 42.15 | 0.04 |
| M0224 | h | Màquina pintura bandes autop. | 0.001 | 41.57 | 0.04 |
| vg | % | Despeses indirectes | 0.009 | 7.2 | 0.06 |
|  |  | Total |  |  | 0.98 |

| Amidament | Uts. | Llarg | Parcial |
|---|---|---|---|
| M-1.7 | 2.25 |  | 2.25 |
|  | 2.05 |  | 2.05 |
|  | 7.32 |  | 7.32 |
|  | 11.17 |  | 11.17 |
| M-2.4b | 1 | 15.07 | 15.07 |
|  | 1 | 15.11 | 15.11 |
| Subtotal |  |  | 52.97 |
| Total |  |  | 52.97 |

**E0732** m Marca viària transversal 40 cm. amplada, pintura blanca
50.98 m × 1.47 = 74.94
Marca viària transversal de 40 cm d'amplada de pintura acrílica amb base solvent postmesclada amb microesferes de vidre, aplicada amb màquina autopropulsada pinta franges.

| Codi | Ut | Descripció | Rendiment | Preu | Import |
|---|---|---|---|---|---|
| O0101 | h | Cap de colla | 0.001 | 26.02 | 0.03 |
| O0110 | h | Peó | 0.003 | 20.41 | 0.06 |
| P14220 | kg | Pintura | 0.4 | 2.27 | 0.91 |
| P14210 | kg | Microesferes de vidre | 0.3 | 0.96 | 0.29 |
| M0220 | h | Escombradora autopropulsada | 0.001 | 42.15 | 0.04 |
| M0224 | h | Màquina pintura bandes autop. | 0.001 | 41.57 | 0.04 |
| vg | % | Despeses indirectes | 0.014 | 7.2 | 0.10 |
|  |  | Total |  |  | 1.47 |

| Amidament | Uts. | Llarg | Parcial |
|---|---|---|---|
| M-4.1 | 2 | 3 | 6.00 |
|  | 1 | 2.65 | 2.65 |
|  | 1 | 3.72 | 3.72 |
|  | 1 | 8.77 | 8.77 |
|  | 1 | 3 | 3.00 |
|  | 1 | 3.87 | 3.87 |
|  | 1 | 4.23 | 4.23 |
|  | 1 | 3.48 | 3.48 |
| M-4.2 | 1.77 |  | 1.77 |
|  | 4.65 |  | 4.65 |
|  | 4.31 |  | 4.31 |
|  | 4.53 |  | 4.53 |
| Subtotal |  |  | 50.98 |
| Total |  |  | 50.98 |

**E0708** m2 Marca viària transversal, fletxes, inscripcions i zebrats, pintura acrílica
94.79 m2 × 13.02 = 1234.17
Marca viària transversal, fletxes, inscripcions i zebrats, amb pintura acrílica amb base solvent postmesclada amb microesferes de vidre, aplicada mecànicament, totalment acabada.

| Codi | Ut | Descripció | Rendiment | Preu | Import |
|---|---|---|---|---|---|
| O0101 | h | Cap de colla | 0.095 | 26.02 | 2.47 |
| O0110 | h | Peó | 0.286 | 20.41 | 5.84 |
| P14220 | kg | Pintura | 0.9 | 2.27 | 2.04 |
| P14210 | kg | Microesferes de vidre | 0.55 | 0.96 | 0.53 |
| M0220 | h | Escombradora autopropulsada | 0.002 | 42.15 | 0.08 |
| M0224 | h | Màquina pintura bandes autop. | 0.031 | 41.57 | 1.29 |
| vg | % | Despeses indirectes | 0.107 | 7.2 | 0.77 |
|  |  | Total |  |  | 13.02 |

| Amidament | Uts. | Llarg | Ample | Parcial |
|---|---|---|---|---|
| M-4.3 | 6 | 4 | 0.5 | 12.00 |
|  | 7 | 4 | 0.5 | 14.00 |
|  | 6 | 2 | 0.5 | 6.00 |
|  | 6 | 4 | 0.5 | 12.00 |
|  | 12 | 4 | 0.5 | 24.00 |
| M-6.2 (groc) | 2 | 1.05 |  | 2.10 |
| M-6.4 | 1 | 1.23 |  | 1.23 |
| M-6.5 | 4 | 1.43 |  | 5.72 |
| M-7.2a | 1 | 1.18 |  | 1.18 |
|  | 1 | 1.05 |  | 1.05 |
|  | 1 | 0.77 |  | 0.77 |
| illetes | 1 | 3.51 |  | 3.51 |
|  | 1 | 6.61 |  | 6.61 |
|  | 1 | 1.65 |  | 1.65 |
|  | 1 | 2.97 |  | 2.97 |
| Subtotal |  |  |  | 94.79 |
| Total |  |  |  | 94.79 |

**E07082** m Pintura en vorades de color alternatiu blanc i vermell
84.2 m × 5.98 = 503.52
Pintura acrílica amb base solvent aplicada en vorades de qualsevol mida de color alternatiu blanc i vermell amb microesferes de vidre, totalment acabada.

| Codi | Ut | Descripció | Rendiment | Preu | Import |
|---|---|---|---|---|---|
| O0101 | h | Cap de colla | 0.05 | 26.02 | 1.30 |
| O0110 | h | Peó | 0.14 | 20.41 | 2.86 |
| M0220 | h | Escombradora autopropulsada | 0.002 | 42.15 | 0.08 |
| M0224 | h | Màquina pintura bandes autop. | 0.012 | 41.57 | 0.50 |
| P14220 | kg | Pintura | 0.385 | 2.27 | 0.87 |
| P14210 | kg | Microesferes de vidre | 0.095 | 0.96 | 0.09 |
| vg | % | Despeses indirectes | 0.039 | 7.2 | 0.28 |
|  |  | Total |  |  | 5.98 |

| Amidament | Uts. | Llarg | Parcial |
|---|---|---|---|
|  | 1 | 13.74 | 13.74 |
|  | 1 | 17.96 | 17.96 |
|  | 1 | 41.94 | 41.94 |
|  | 1 | 10.56 | 10.56 |
| Subtotal |  |  | 84.20 |
| Total |  |  | 84.2 |

### 0902 SENYALITZACIÓ VERTICAL (07/12/1994)
Import: 11799.89

**E0709** u Placa reflectora triangular L=90 cm., nivell 2 HIP
10 u × 96.23 = 962.30
Placa reflectora triangular de 90 cm. de costat, per a senyals de trànsit, nivell 2 HIP, inclòs ancoratges i cargoleria.

| Codi | Ut | Descripció | Rendiment | Preu | Import |
|---|---|---|---|---|---|
| O0102 | h | Oficial 1ª | 0.175 | 24.56 | 4.30 |
| O0110 | h | Peó | 0.2 | 20.41 | 4.08 |
| P1401 | u | Placa triang. reflect. 90 cm. (material; 12/01/2009) | 1 | 81.49 | 81.49 |
| vg | % | Despeses indirectes | 0.884 | 7.2 | 6.36 |
|  |  | Total |  |  | 96.23 |

| Amidament | Uts. | Parcial |
|---|---|---|
| P-04 | 2 | 2.00 |
| P-20a | 1 | 1.00 |
| P-22b | 2 | 2.00 |
| R-01 | 5 | 5.00 |
| Subtotal |  | 10.00 |
| Total |  | 10 |

**E0711** u Placa reflectora circular Ø60 cm, nivell 2 HIP
9 u × 90.17 = 811.53
Placa reflectora circular de 60 cm. de diàmetre, per a senyals de trànsit, nivell 2 HIP, inclòs ancoratges i cargoleria.

| Codi | Ut | Descripció | Rendiment | Preu | Import |
|---|---|---|---|---|---|
| O0102 | h | Oficial 1ª | 0.175 | 24.56 | 4.30 |
| O0110 | h | Peó | 0.2 | 20.41 | 4.08 |
| P1403 | u | Placa circular reflect. 60 cm. (material; 12/01/2009) | 1 | 75.83 | 75.83 |
| vg | % | Despeses indirectes | 0.828 | 7.2 | 5.96 |
|  |  | Total |  |  | 90.17 |

| Amidament | Uts. | Parcial |
|---|---|---|
| R-301 | 3 | 3.00 |
| R-401a | 3 | 3.00 |
| R-402 | 3 | 3.00 |
| Subtotal |  | 9.00 |
| Total |  | 9 |

**E0715** u Placa reflectora quadrada de 60 cm. costat, nivell 2 HIP
2 u × 78.85 = 157.70
Placa reflectora quadrada de 60 cm. de costat, per a senyals de trànsit, nivell 2 HIP, inclòs ancoratges i cargoleria.

| Codi | Ut | Descripció | Rendiment | Preu | Import |
|---|---|---|---|---|---|
| O0102 | h | Oficial 1ª | 0.175 | 24.56 | 4.30 |
| O0110 | h | Peó | 0.2 | 20.41 | 4.08 |
| P1408 | u | Placa infor. refl. 60x60 cm. (material; 12/01/2009) | 1 | 65.27 | 65.27 |
| vg | % | Despeses indirectes | 0.722 | 7.2 | 5.20 |
|  |  | Total |  |  | 78.85 |

| Amidament | Uts. | Parcial |
|---|---|---|
| S-13 | 2 | 2.00 |
| Total |  | 2 |

**E0717** u Placa reflectora rectangular 90x60 cm, nivell 2 HIP
2 u × 158.5 = 317.00
Placa reflectora rectangular de 90x60 cm.,per a senyals de trànsit, nivell 2 HIP, inclòs ancoratges i cargoleria.

| Codi | Ut | Descripció | Rendiment | Preu | Import |
|---|---|---|---|---|---|
| O0102 | h | Oficial 1ª | 0.175 | 24.56 | 4.30 |
| O0110 | h | Peó | 0.2 | 20.41 | 4.08 |
| P1409 | u | Placa infor. refl. 60x90 cm. (material; 12/01/2009) | 1 | 139.57 | 139.57 |
| vg | % | Despeses indirectes | 1.465 | 7.2 | 10.55 |
|  |  | Total |  |  | 158.5 |

| Amidament | Uts. | Parcial |
|---|---|---|
| S-19 | 2 | 2.00 |
| Total |  | 2 |

**E0720** u Placa reflectora rectangular de 60x20 cm. complementaria
2 u × 64.64 = 129.28
Placa reflectora rectangular de 60x20 cm. complementària, nivell 2 HIP, inclòs ancoratges i cargoleria.

| Codi | Ut | Descripció | Rendiment | Preu | Import |
|---|---|---|---|---|---|
| O0102 | h | Oficial 1ª | 0.08 | 24.56 | 1.96 |
| O0110 | h | Peó | 0.12 | 20.41 | 2.45 |
| P1428 | u | Placa comp. refl. 60x20 cm. (material; 12/01/2009) | 1 | 55.94 | 55.94 |
| vg | % | Despeses indirectes | 0.596 | 7.2 | 4.29 |
|  |  | Total |  |  | 64.64 |

| Amidament | Uts. | Parcial |
|---|---|---|
| S-800 | 2 | 2.00 |
| Total |  | 2 |

**E0739** m Suport rectangular d'acer galvanitzat de 100x50x3 mm.
56.1 m × 25.52 = 1431.67
Suport rectangular d'acer galvanitzat de 100x50x3 mm.,col·locat.

| Codi | Ut | Descripció | Rendiment | Preu | Import |
|---|---|---|---|---|---|
| O0102 | h | Oficial 1ª | 0.05 | 24.56 | 1.23 |
| O0110 | h | Peó | 0.09 | 20.41 | 1.84 |
| P1439 | m | Suport acer galv. 100x50x3 mm (material; 12/01/2009) | 1 | 20.77 | 20.77 |
| vg | % | Despeses indirectes | 0.233 | 7.2 | 1.68 |
|  |  | Total |  |  | 25.52 |

| Amidament | Uts. | Llarg | Parcial |
|---|---|---|---|
| P-04 + R-01 + S-800 | 2 | 3.5 | 7.00 |
| P-20a + R-301 | 1 | 3.3 | 3.30 |
| R-301 | 2 | 2.7 | 5.40 |
| P-22b | 2 | 2.7 | 5.40 |
| S-13 + S-19 | 1 | 3.6 | 3.60 |
|  | 1 | 4.4 | 4.40 |
| R-401a | 3 | 2.7 | 8.10 |
| R-402 | 3 | 2.7 | 8.10 |
| R-01 | 3 | 2.7 | 8.10 |
| R-02 | 1 | 2.7 | 2.70 |
| Subtotal |  |  | 56.10 |
| Total |  |  | 56.1 |

**E0752** u Placa triangular d'alumini L= 70 cm, nivell 2 HIP
1 u × 72.62 = 72.62
Placa triangular d'alumini per a senyals de trànsit de L= 70 cm, nivell 2 HIP, inclòs ancoratges i cargoleria.

| Codi | Ut | Descripció | Rendiment | Preu | Import |
|---|---|---|---|---|---|
| O0102 | h | Oficial 1ª | 0.175 | 24.56 | 4.30 |
| O0110 | h | Peó | 0.2 | 20.41 | 4.08 |
| P14830 | u | Placa triangular alumini reflect. 70 cm. (material; 12/01/2009) | 1 | 59.46 | 59.46 |
| vg | % | Despeses indirectes | 0.664 | 7.2 | 4.78 |
|  |  | Total |  |  | 72.62 |

| Amidament | Uts. | Parcial |
|---|---|---|
| P-15a | 1 | 1.00 |
| Total |  | 1 |

**E0751** u Placa circular d'alumini Ø60 cm, nivell 2 HIP
1 u × 107.92 = 107.92
Placa circular d'alumini per a senyals de trànsit de Ø= 60 cm, nivell 2 HIP, inclòs ancoratges i cargoleria.

| Codi | Ut | Descripció | Rendiment | Preu | Import |
|---|---|---|---|---|---|
| O0102 | h | Oficial 1ª | 0.175 | 24.56 | 4.30 |
| O0110 | h | Peó | 0.2 | 20.41 | 4.08 |
| P14820 | u | Placa rodona alumini reflect. 60 cm. (material) | 1 | 93.84 | 93.84 |
| vg | % | Despeses indirectes | 0.791 | 7.2 | 5.70 |
|  |  | Total |  |  | 107.92 |

| Amidament | Uts. | Parcial |
|---|---|---|
| R-301 | 1 | 1.00 |
| Total |  | 1 |

**E0753** u Placa octogonal d'alumini 60 cm doble apotema, nivell 2 HIP
1 u × 111.93 = 111.93
Placa octogonal d'alumini per a senyals de trànsit de 60 cm, de doble apotema, nivell 2 HIP, inclòs ancoratges i cargoleria

| Codi | Ut | Descripció | Rendiment | Preu | Import |
|---|---|---|---|---|---|
| O0102 | h | Oficial 1ª | 0.175 | 24.56 | 4.30 |
| O0110 | h | Peó | 0.2 | 20.41 | 4.08 |
| P1484 | u | Placa octogonal alumini reflect. 60 cm. (material) | 1 | 97.63 | 97.63 |
| vg | % | Despeses indirectes | 0.822 | 7.2 | 5.92 |
|  |  | Total |  |  | 111.93 |

| Amidament | Uts. | Parcial |
|---|---|---|
| R-02 | 1 | 1.00 |
| Total |  | 1 |

**E0754** u Placa quadrada d'alumini, L=60 cm, nivell 2 HIP
6 u × 110.55 = 663.30
Placa quadrada d'alumini per a senyals de trànsit de L=60 cm, nivell 2 HIP, inclòs ancoratges i cargoleria.

| Codi | Ut | Descripció | Rendiment | Preu | Import |
|---|---|---|---|---|---|
| O0102 | h | Oficial 1ª | 0.175 | 24.56 | 4.30 |
| O0110 | h | Peó | 0.2 | 20.41 | 4.08 |
| P1485 | u | Placa quadrada alumini reflect. 60 cm. (material) | 1 | 96.34 | 96.34 |
| vg | % | Despeses indirectes | 0.81 | 7.2 | 5.83 |
|  |  | Total |  |  | 110.55 |

| Amidament | Uts. | Parcial |
|---|---|---|
| S-13 | 6 | 6.00 |
| Total |  | 6 |

**E0738** m Pal d'alumini anoditzat color plata, Ø60 mm. (07/12/1994)
7.6 m × 21.01 = 159.68
Pal d'alumini anoditzat color plata, estriat, de 60 mm. de diàmetre, col·locat.

| Codi | Ut | Descripció | Rendiment | Preu | Import |
|---|---|---|---|---|---|
| O0102 | h | Oficial 1ª | 0.05 | 24.56 | 1.23 |
| O0110 | h | Peó | 0.09 | 20.41 | 1.84 |
| P1480 | m | Pal alumini 60 mm. diàmetre (material; 12/01/2009) | 1 | 13.29 | 13.29 |
| %18533 | % | Resta d'obra (07/12/1994) | 20 % | 16.36 | 3.27 |
| vg | % | Despeses indirectes | 0.19 | 7.2 | 1.37 |
|  |  | Total |  |  | 21.01 |

| Amidament | Uts. | Llarg | Parcial |
|---|---|---|---|
| R-02 | 1 | 3.5 | 3.50 |
| P-15a + R-301 | 1 | 4.1 | 4.10 |
| Subtotal |  |  | 7.60 |
| Total |  |  | 7.6 |

**E0729** u Fonamentació de senyals (07/12/1994)
28 u × 34.14 = 955.92
Fonamentació de senyals, segons plànols, inclòs l'excavació, totalment acabada.

| Codi | Ut | Descripció | Rendiment | Preu | Import |
|---|---|---|---|---|---|
| O0101 | h | Cap de colla | 0.12 | 26.02 | 3.12 |
| O0110 | h | Peó | 0.48 | 20.41 | 9.80 |
| P1609 | m3 | Excavació de terres | 0.18 | 11.12 | 2.00 |
| E0502 | m3 | Formigó HM-20 fonaments | 0.18 | 96.04 | 17.29 |
| %16130 | % | Despeses indirectes | 6 % | 32.21 | 1.93 |
|  |  | Total |  |  | 34.14 |

| Amidament | Uts. | Parcial |
|---|---|---|
| Pal d'acer: |  |  |
| P-04 + R-01 + S-800 | 2 | 2.00 |
| P-20a + R-301 | 1 | 1.00 |
| R-301 | 2 | 2.00 |
| P-22b | 2 | 2.00 |
| S-13 + S-19 | 2 | 2.00 |
| R-401a | 3 | 3.00 |
| R-402 | 3 | 3.00 |
| R-01 | 3 | 3.00 |
| Pal d'alumini: |  |  |
| S-13 | 6 | 6.00 |
| Panell groc P-15a + R-301 | 2 | 2.00 |
| R-02 | 1 | 1.00 |
| P-15a + R-301 | 1 | 1.00 |
| Subtotal |  | 28.00 |
| Total |  | 28 |

**E0755** m2 Placa d'alumini fins a 0,25 m², nivell 2 HIP, amb abraçadores
0.46 m2 × 290.17 = 133.48
Placa d'alumini fins a 0,25 m², per a senyals de trànsit senyals d'orientació, amb revestiment reflectant nivell 2 HIP, inclosos abraçadores d'unió al suport i cargoleria corresponent, totalment col·locada.

| Codi | Ut | Descripció | Rendiment | Preu | Import |
|---|---|---|---|---|---|
| O0101 | h | Cap de colla | 0.15 | 26.02 | 3.90 |
| O0102 | h | Oficial 1ª | 0.3 | 24.56 | 7.37 |
| O0110 | h | Peó | 0.4 | 20.41 | 8.16 |
| P1495 | m2 | Placa d'alumini fins 0,25 m2 (material; 11/03/2009) | 1 | 251.49 | 251.49 |
| vg | % | Despeses indirectes | 2.674 | 7.2 | 19.25 |
|  |  | Total |  |  | 290.17 |

| Amidament | Uts. | Llarg | Alt | Parcial |
|---|---|---|---|---|
| Senyal 2 (TV-7048 groc) | 1 | 0.65 | 0.25 | 0.16 |
| Senyal 3 (TV-7048 groc) | 1 | 0.65 | 0.25 | 0.16 |
| Senyal 6 | 1 | 0.37 | 0.37 | 0.14 |
| Subtotal |  |  |  | 0.46 |
| Total |  |  |  | 0.46 |

**E0756** m2 Placa d'alumini >0,25 m² i <0,50 m², nivell 2 HIP, amb abraçadores
0.6 m2 × 270.68 = 162.41
Placa d'alumini superior a 0,25 m² i fins a 0,50 m², per a d'orientació, amb revestiment reflectant HIP nivell 2, inclosos abraçadores d'unió al suport i cargoleria corresponent, totalment col·locada.

| Codi | Ut | Descripció | Rendiment | Preu | Import |
|---|---|---|---|---|---|
| O0101 | h | Cap de colla | 0.15 | 26.02 | 3.90 |
| O0102 | h | Oficial 1ª | 0.3 | 24.56 | 7.37 |
| O0110 | h | Peó | 0.4 | 20.41 | 8.16 |
| P1496 | m2 | Placa d'alumini de 0,25 a 0,50 m2 (material; 11/03/2009) | 1 | 233.31 | 233.31 |
| vg | % | Despeses indirectes | 2.492 | 7.2 | 17.94 |
|  |  | Total |  |  | 270.68 |

| Amidament | Uts. | Llarg | Alt | Parcial |
|---|---|---|---|---|
| Senyal 6 | 2 | 1.5 | 0.2 | 0.60 |
| Total |  |  |  | 0.6 |

**E0757** m2 Placa d'alumini >0,50 m² i <1,00 m², nivell 2 HIP, amb abraçadores
2.2 m2 × 226.29 = 497.84
Placa d'alumini superior a 0,50 m² i fins a 1,00 m², per a senyals de trànsit d'orientació, amb revestiment reflectant HIP nivell 2, inclosos abraçadores d'unió al suport i cargoleria corresponent, totalment col·locada.

| Codi | Ut | Descripció | Rendiment | Preu | Import |
|---|---|---|---|---|---|
| O0101 | h | Cap de colla | 0.15 | 26.02 | 3.90 |
| O0102 | h | Oficial 1ª | 0.3 | 24.56 | 7.37 |
| O0110 | h | Peó | 0.4 | 20.41 | 8.16 |
| P14970 | m2 | Placa d'alumini de 0,50 m2 a 1,00 m2 (material; 11/03/2009) | 1 | 191.9 | 191.90 |
| vg | % | Despeses indirectes | 2.078 | 7.2 | 14.96 |
|  |  | Total |  |  | 226.29 |

| Amidament | Uts. | Llarg | Alt | Parcial |
|---|---|---|---|---|
| Senyal 2 | 1 | 1.45 | 0.6 | 0.87 |
| Senyal 3 | 1 | 1.7 | 0.45 | 0.77 |
| Senyal 6 | 1 | 1.5 | 0.37 | 0.56 |
| Subtotal |  |  |  | 2.20 |
| Total |  |  |  | 2.2 |

**E0758** m2 Placa d'alumini >1,00 m² i <1,50 m², nivell 2 HIP, amb abraçadores
3.6 m2 × 174.33 = 627.59
Placa d'alumini superior a 1,00 m² i fins a 1,50 m², per a senyals de trànsit d'orientació, amb revestiment reflectant HIP nivell 2, inclosos abraçadores d'unió al suport i cargoleria corresponent, totalment col·locada.

| Codi | Ut | Descripció | Rendiment | Preu | Import |
|---|---|---|---|---|---|
| O0101 | h | Cap de colla | 0.15 | 26.02 | 3.90 |
| O0102 | h | Oficial 1ª | 0.3 | 24.56 | 7.37 |
| O0110 | h | Peó | 0.4 | 20.41 | 8.16 |
| P14972 | m2 | Placa d'alumini superior a 1,50 m2 (material; 11/03/2009) | 1 | 143.42 | 143.42 |
| vg | % | Despeses indirectes | 1.594 | 7.2 | 11.48 |
|  |  | Total |  |  | 174.33 |

| Amidament | Uts. | Llarg | Alt | Parcial |
|---|---|---|---|---|
| Senyal 1 | 1 | 1.95 | 0.6 | 1.17 |
| Panell groc P-15a + R-301 | 2 | 0.9 | 1.35 | 2.43 |
| Subtotal |  |  |  | 3.60 |
| Total |  |  |  | 3.6 |

**E07581** m2 Placa d'alumini >1,50 m² , nivell 2 HIP, amb abraçadores
6.44 m2 × 172.16 = 1108.71
Placa d'alumini superior a 1,50 m² , per a senyals de trànsit d'orientació, amb revestiment reflectant HIP nivell 2, inclosos abraçadores d'unió al suport i cargoleria corresponent, totalment col·locada.

| Codi | Ut | Descripció | Rendiment | Preu | Import |
|---|---|---|---|---|---|
| O0101 | h | Cap de colla | 0.15 | 26.02 | 3.90 |
| O0102 | h | Oficial 1ª | 0.3 | 24.56 | 7.37 |
| O0110 | h | Peó | 0.4 | 20.41 | 8.16 |
| P14973 | m2 | Placa d'alumini superior a 1,50 m2 (material; 11/03/2009) | 1 | 141.4 | 141.40 |
| vg | % | Despeses indirectes | 1.573 | 7.2 | 11.33 |
|  |  | Total |  |  | 172.16 |

| Amidament | Uts. | Llarg | Alt | Parcial |
|---|---|---|---|---|
| Senyal 4 | 1 | 2.45 | 1.4 | 3.43 |
| Senyal 5 | 1 | 2.45 | 1.23 | 3.01 |
| Subtotal |  |  |  | 6.44 |
| Total |  |  |  | 6.44 |

**E0745** m Pal d'alumini anoditzat color plata, Ø90 mm. MC
20.21 m × 35.8 = 723.52
Pal d'alumini anoditzat color plata, estriat, de 90 mm. de diàmetre MC, col·locat.

| Codi | Ut | Descripció | Rendiment | Preu | Import |
|---|---|---|---|---|---|
| O0102 | h | Oficial 1ª | 0.05 | 24.56 | 1.23 |
| O0110 | h | Peó | 0.09 | 20.41 | 1.84 |
| P1472 | m | Pal alumini diàmetre 90 mm. MC (material) | 1 | 30.36 | 30.36 |
| vg | % | Despeses indirectes | 0.329 | 7.2 | 2.37 |
|  |  | Total |  |  | 35.8 |

| Amidament | Uts. | Llarg | Parcial |
|---|---|---|---|
| Senyal 1 | 1 | 3.25 | 3.25 |
| Senyal 2 | 1 | 3.55 | 3.55 |
| Senyal 3 | 1 | 3.4 | 3.40 |
| Senyal 6 | 1 | 2.01 | 2.01 |
| Panell groc P-15a + R-301 | 2 | 4 | 8.00 |
| Subtotal |  |  | 20.21 |
| Total |  |  | 20.21 |

**E0746** m Pal d'alumini anoditzat color plata, Ø114 mm. MD
4.37 m × 40.98 = 179.08
Pal d'alumini anoditzat color plata, estriat, de 114 mm. de diàmetre MD, col·locat.

| Codi | Ut | Descripció | Rendiment | Preu | Import |
|---|---|---|---|---|---|
| O0102 | h | Oficial 1ª | 0.05 | 24.56 | 1.23 |
| O0110 | h | Peó | 0.09 | 20.41 | 1.84 |
| P14730 | m | Pal alumini diàmetre 114 mm. MD (material) | 1 | 35.2 | 35.20 |
| vg | % | Despeses indirectes | 0.377 | 7.2 | 2.71 |
|  |  | Total |  |  | 40.98 |

| Amidament | Uts. | Llarg | Parcial |
|---|---|---|---|
| Senyal 5 | 1 | 2.02 | 2.02 |
| Senyal 6 | 1 | 2.35 | 2.35 |
| Subtotal |  |  | 4.37 |
| Total |  |  | 4.37 |

**E07461** m Pal d'alumini anoditzat color plata, Ø114/Ø140 mm. ME
4.55 m × 61.24 = 278.64
Pal d'alumini anoditzat color plata, estriat, de 114 / 140 mm. de diàmetre ME, col·locat.

| Codi | Ut | Descripció | Rendiment | Preu | Import |
|---|---|---|---|---|---|
| O0102 | h | Oficial 1ª | 0.05 | 24.56 | 1.23 |
| O0110 | h | Peó | 0.09 | 20.41 | 1.84 |
| P14731 | m | Pal alumini diàmetre 114 o 140 mm. ME (material; 12/01/2009) | 1 | 54.09 | 54.09 |
| vg | % | Despeses indirectes | 0.566 | 7.2 | 4.08 |
|  |  | Total |  |  | 61.24 |

| Amidament | Uts. | Llarg | Parcial |
|---|---|---|---|
| Senyal 4 | 1 | 2.2 | 2.20 |
| Senyal 5 | 1 | 2.35 | 2.35 |
| Subtotal |  |  | 4.55 |
| Total |  |  | 4.55 |

**E07462** m Pal d'alumini anoditzat color plata, Ø140 mm. MF
2.35 m × 99.59 = 234.04
Pal d'alumini anoditzat color plata, estriat, de 140 mm. de diàmetre MF, col·locat.

| Codi | Ut | Descripció | Rendiment | Preu | Import |
|---|---|---|---|---|---|
| O0102 | h | Oficial 1ª | 0.05 | 24.56 | 1.23 |
| O0110 | h | Peó | 0.09 | 20.41 | 1.84 |
| P14732 | m | Pal alumini diàmetre 140 mm. MF (material) | 1 | 89.87 | 89.87 |
| vg | % | Despeses indirectes | 0.924 | 7.2 | 6.65 |
|  |  | Total |  |  | 99.59 |

| Amidament | Uts. | Llarg | Parcial |
|---|---|---|---|
| Senyal 4 | 1 | 2.35 | 2.35 |
| Total |  |  | 2.35 |

**E07441** u Base d'acer galvanitzat per a suport de 90 mm.
3 u × 113.69 = 341.07
Base d'acer galvanitzat per a suport de 90 mm. col·locada.

| Codi | Ut | Descripció | Rendiment | Preu | Import |
|---|---|---|---|---|---|
| O0102 | h | Oficial 1ª | 0.05 | 24.56 | 1.23 |
| O0110 | h | Peó | 0.09 | 20.41 | 1.84 |
| P14711 | u | Base d'acer galvanit. suport 90 mm. (material; 12/01/2009) | 1 | 103.02 | 103.02 |
| vg | % | Despeses indirectes | 1.056 | 7.2 | 7.60 |
|  |  | Total |  |  | 113.69 |

| Amidament | Uts. | Parcial |
|---|---|---|
| Senyal 1 | 1 | 1.00 |
| Senyal 2 | 1 | 1.00 |
| Senyal 3 | 1 | 1.00 |
| Subtotal |  | 3.00 |
| Total |  | 3 |

**E07442** u Base d'acer galvanitzat per a suport de 114 mm.
1 u × 135.91 = 135.91
Base d'acer galvanitzat per a suport de 114 mm. col·locada.

| Codi | Ut | Descripció | Rendiment | Preu | Import |
|---|---|---|---|---|---|
| O0102 | h | Oficial 1ª | 0.05 | 24.56 | 1.23 |
| O0110 | h | Peó | 0.09 | 20.41 | 1.84 |
| P14712 | u | Base d'acer galvanit. suport 114 mm. (material; 12/01/2009) | 1 | 123.75 | 123.75 |
| vg | % | Despeses indirectes | 1.263 | 7.2 | 9.09 |
|  |  | Total |  |  | 135.91 |

| Amidament | Uts. | Parcial |
|---|---|---|
| Senyal 6 | 1 | 1.00 |
| Total |  | 1 |

**E07443** u Base d'acer galvanitzat per a suport de 140 mm.
2 u × 166.06 = 332.12
Base d'acer galvanitzat per a suport de 140 mm., col·locada.

| Codi | Ut | Descripció | Rendiment | Preu | Import |
|---|---|---|---|---|---|
| O0102 | h | Oficial 1ª | 0.05 | 24.56 | 1.23 |
| O0110 | h | Peó | 0.09 | 20.41 | 1.84 |
| P14713 | u | Base d'acer galvanit. suport 140 mm. (material; 12/01/2009) | 1 | 151.87 | 151.87 |
| vg | % | Despeses indirectes | 1.544 | 7.2 | 11.12 |
|  |  | Total |  |  | 166.06 |

| Amidament | Uts. | Parcial |
|---|---|---|
| Senyal 4 | 1 | 1.00 |
| Senyal 5 | 1 | 1.00 |
| Subtotal |  | 2.00 |
| Total |  | 2 |

**E0730** u Fonamentació de cartell de pre-senyalització
6 u × 153.18 = 919.08
Fonamentació de cartell de pre-senyalització, totalment acabada.

| Codi | Ut | Descripció | Rendiment | Preu | Import |
|---|---|---|---|---|---|
| O0101 | h | Cap de colla | 0.12 | 26.02 | 3.12 |
| O0102 | h | Oficial 1ª | 0.36 | 24.56 | 8.84 |
| O0110 | h | Peó | 1.2 | 20.41 | 24.49 |
| P1609 | m3 | Excavació de terres | 1.175 | 11.12 | 13.07 |
| E0502 | m3 | Formigó HM-20 fonaments | 1 | 96.04 | 96.04 |
| vg | % | Despeses indirectes | 1.059 | 7.2 | 7.62 |
|  |  | Total |  |  | 153.18 |

| Amidament | Uts. | Parcial |
|---|---|---|
| Senyal 1 | 1 | 1.00 |
| Senyal 2 | 1 | 1.00 |
| Senyal 3 | 1 | 1.00 |
| Senyal 4 | 1 | 1.00 |
| Senyal 5 | 1 | 1.00 |
| Senyal 6 | 1 | 1.00 |
| Subtotal |  | 6.00 |
| Total |  | 6 |

**E0723** u Fita quilomètrica amb placa reflectora de 40x60 cm, nivell 2 HIP
1 u × 209.1 = 209.10
Fita quilomètrica, amb placa reflectora de 600x400 mm, nivell 2 HIP, inclòs les 2 plaques, suports, ancoratges i cargoleria, totalment col·locada
.

| Codi | Ut | Descripció | Rendiment | Preu | Import |
|---|---|---|---|---|---|
| O0102 | h | Oficial 1ª | 0.18 | 24.56 | 4.42 |
| O0110 | h | Peó | 0.2 | 20.41 | 4.08 |
| P1431 | u | Placa qm. refl. 40x60 cm (material; 12/01/2009) | 2 | 71.51 | 143.02 |
| P1439 | m | Suport acer galv. 100x50x3 mm | 2.5 | 20.77 | 51.93 |
| vg | % | Despeses indirectes | 0.785 | 7.2 | 5.65 |
|  |  | Total |  |  | 209.1 |

| Amidament | Uts. | Parcial |
|---|---|---|
| S-572 | 1 | 1.00 |
| Total |  | 1 |

**E07311** u Trasllat de senyal existent
1 u × 36.45 = 36.45
Trasllat de senyal existent, inclòs fonamentació.

| Codi | Ut | Descripció | Rendiment | Preu | Import |
|---|---|---|---|---|---|
| O0101 | h | Cap de colla | 0.1 | 26.02 | 2.60 |
| O0110 | h | Peó | 0.4 | 20.41 | 8.16 |
| M0212B | h | Camió de trabuc 16 m³ | 0.1 | 45.4 | 4.54 |
| P1609 | m3 | Excavació de terres | 0.18 | 11.12 | 2.00 |
| E0502 | m3 | Formigó HM-20 fonaments | 0.18 | 96.04 | 17.29 |
| vg | % | Despeses indirectes | 0.258 | 7.2 | 1.86 |
|  |  | Total |  |  | 36.45 |

| Amidament | Uts. | Parcial |
|---|---|---|
| Senyal c/ Llevant | 1 | 1.00 |
| Total |  | 1 |

### 0903 ABALISAMENT I SISTEMES DE CONTENCIÓ (07/12/1994)
Import: 31091.13

**E0736X** m Barrera de seguretat metàl·lica simple sense separador, tipus AS-BLB.H (C4) o similar, amb nivell de contenció N2, índex de seve
272 m × 52.98 = 14410.56
Barrera de seguretat metàl·lica simple sense separador, tipus AS-BLB.H (C4) o similar, amb nivell de contenció N2, índex de severitat A, amplària de treball W4 i deflexió dinàmica 1,1 m, segons UNE-EN 1317-2, amb un perfil longitudinal de secció de doble ona i pals de perfil en "C" tipus CPN C-120 de 1,4 m de longitud cada 4 m, inclòs enclavament en terres o formigó, soldadures, peça reflectora a dues cares cada 8 m, topall final si s'escau, material auxiliar, totalment col·locada en recta o corba de qualsevol radi.

| Codi | Ut | Descripció | Rendiment | Preu | Import |
|---|---|---|---|---|---|
| O0101 | h | Cap de colla | 0.02 | 26.02 | 0.52 |
| O0102 | h | Oficial 1ª | 0.04 | 24.56 | 0.98 |
| O0110 | h | Peó | 0.04 | 20.41 | 0.82 |
| P1414X | m | Barrera de seguretat metàl·lica simple sense separador tipus AS-BLB.H (C4) o similar (material; 15/01/2025) | 1 | 39.24 | 39.24 |
| P1424 | u | Part proporc. mater. barreres (material; 11/05/2010) | 1 | 6.28 | 6.28 |
| M0253 | h | Màquina per a clavar muntants metàl·lics (maquinària; 12/01/2009) | 0.04 | 43.97 | 1.76 |
| vg | % | Despeses indirectes | 0.47 | 7.2 | 3.38 |
|  |  | Total |  |  | 52.98 |

| Amidament | Uts. | Llarg | Parcial |
|---|---|---|---|
| Eix 1 PK 0+010 al 0+130 MD | 1 | 120 | 120.00 |
| Eix 1 PK 0+065 al 0+125 ME | 1 | 56 | 56.00 |
| Eix 1 PK 0+150 MD al Eix 3 PK 0+000 ME | 1 | 96 | 96.00 |
| Subtotal |  |  | 272.00 |
| Total |  |  | 272 |

**E07366** u Extrem de barrera en accessos i altres, col·locat en corba a 90º
1 u × 154.84 = 154.84
Extrem de barrera de seguretat en accessos i altres, col·locat en corba a 90º o radi similar, incloent 4 m de tanca de secció doble ona, pals, separadors, topall final, elements de fixació, peça reflectora, inclòs enclavament i soldadures, totalment col·locat.

| Codi | Ut | Descripció | Rendiment | Preu | Import |
|---|---|---|---|---|---|
| O0101 | h | Cap de colla | 0.1 | 26.02 | 2.60 |
| O0102 | h | Oficial 1ª | 0.3 | 24.56 | 7.37 |
| O0110 | h | Peó | 0.3 | 20.41 | 6.12 |
| P1446 | u | Extrem de barrera, forma de corba, de 4 m de llargada (material) | 1 | 120.5 | 120.50 |
| P1424 | u | Part proporc. mater. barreres | 1 | 6.28 | 6.28 |
| M0253 | h | Màquina per a clavar muntants metàl·lics | 0.04 | 43.97 | 1.76 |
| vg | % | Despeses indirectes | 1.418 | 7.2 | 10.21 |
|  |  | Total |  |  | 154.84 |

| Amidament | Uts. | Parcial |
|---|---|---|
| Eix 1 PK 0+010 MD | 1 | 1.00 |
| Total |  | 1 |

**E07364** u Extrem de 8 m de barrera de seguretat metàl·lica
2 u × 342.75 = 685.50
Extrem de 8 m mínim de barrera de seguretat metàl·lica de qualsevol tipus, amb abatiment o encastament en talús del desmunt, galvanitzada en calent, incloent tanca de secció doble ona, pals cada 2 m, xapes de reforç, peça en angle, topall final, elements de fixació, peça reflectora a dues cares, inclòs enclavament i soldadures, totalment col·locat.

| Codi | Ut | Descripció | Rendiment | Preu | Import |
|---|---|---|---|---|---|
| O0101 | h | Cap de colla | 0.2 | 26.02 | 5.20 |
| O0102 | h | Oficial 1ª | 0.8 | 24.56 | 19.65 |
| O0110 | h | Peó | 0.8 | 20.41 | 16.33 |
| P14450 | u | Extrem de 8 metres (material) | 1 | 271 | 271.00 |
| P1424 | u | Part proporc. mater. barreres | 1 | 6.28 | 6.28 |
| M0253 | h | Màquina per a clavar muntants metàl·lics | 0.04 | 43.97 | 1.76 |
| vg | % | Despeses indirectes | 3.129 | 7.2 | 22.53 |
|  |  | Total |  |  | 342.75 |

| Amidament | Uts. | Parcial |
|---|---|---|
| Eix 1 PK 0+065 ME | 1 | 1.00 |
| Eix 1 PK 0+125 ME | 1 | 1.00 |
| Subtotal |  | 2.00 |
| Total |  | 2 |

**E0701** m Barana d'acer tipus EG,amb passamà 120x60 mm.
53 m × 155.65 = 8249.45
Barana d'acer tipus EG, amb passamà 120x60 mm., travessers inferior i superior de 60x30 mm.,muntants cada 100 cm. i brendoles de 40x20 mm. cada 10 cm., de 100 cm. d'alçària, emprimació i 2 capes de pintura color RAL 5009 incloses, amb ancoratges i soldadures, col·locada en recta o corba de qualsevol radi i totalment acabada.

| Codi | Ut | Descripció | Rendiment | Preu | Import |
|---|---|---|---|---|---|
| O0101 | h | Cap de colla | 0.05 | 26.02 | 1.30 |
| O0102 | h | Oficial 1ª | 0.25 | 24.56 | 6.14 |
| O0110 | h | Peó | 0.6 | 20.41 | 12.25 |
| P14230 | m | Barana acer tipus EG (material; 15/01/2025) | 1 | 120 | 120.00 |
| P1903 | kg | Pintura d'emprimació (material; 12/01/2009) | 0.17 | 6.4 | 1.09 |
| P1904 | kg | Pintura (material; 12/01/2009) | 2 × 0.34 | 7.2 | 4.90 |
| M0235 | h | Equip de soldadura elèctrica (maquinària; 12/01/2009) | 0.1 | 14.55 | 1.46 |
| M0226 | h | Grup electrògen de 20/30 kVA (maquinària; 12/01/2009) | 0.1 | 4.74 | 0.47 |
| vg | % | Despeses indirectes | 1.116 | 7.2 | 8.04 |
|  |  | Total |  |  | 155.65 |

| Amidament | Uts. | Llarg | Parcial |
|---|---|---|---|
| Eix 1 PK 0+130 al 0+150 MD | 1 | 23 | 23.00 |
| Eix 3 PK 0+040 MD al Eix 2 0+050 MD | 1 | 30 | 30.00 |
| Subtotal |  |  | 53.00 |
| Total |  |  | 53 |

**E07017** m Barana d'acer galvanitzat amb perfils superior i inferior 50x20x1.5 mm. (07/12/1994)
29 m × 122.28 = 3546.12
Barana d'acer de 100 cm d'alçària amb perfils superior i inferior de 50x20x1,5 mm, barres verticals de 20 mm de diàmetre disposades cada 10 cm., muntants cada 150 cm de 50x50x2 mm soldades i llimades, emprimació i 2 dues capes de pintura de color negre o termolacada en color RAL a determinar per la D.O., inclòs ancoratges a mur amb pletina d'1 cm., 4 espàrrecs d'acer inoxidable amb tacs químic, totalment col·locada en recta o corba de qualsevol radi.
.

| Codi | Ut | Descripció | Rendiment | Preu | Import |
|---|---|---|---|---|---|
| O0101 | h | Cap de colla | 0.05 | 26.02 | 1.30 |
| O0102 | h | Oficial 1ª | 0.25 | 24.56 | 6.14 |
| O0110 | h | Peó | 0.6 | 20.41 | 12.25 |
| P14231 | m | Barana acer passa. trave. 50x20x1,5 mm (material; 15/01/2025) | 1 | 90.2 | 90.20 |
| P1903 | kg | Pintura d'emprimació | 0.17 | 6.4 | 1.09 |
| P1904 | kg | Pintura | 2 × 0.17 | 7.2 | 2.45 |
| M0235 | h | Equip de soldadura elèctrica | 0.1 | 14.55 | 1.46 |
| M0226 | h | Grup electrògen de 20/30 kVA | 0.1 | 4.74 | 0.47 |
| %16130 | % | Despeses indirectes | 6 % | 115.36 | 6.92 |
|  |  | Total |  |  | 122.28 |

| Amidament | Uts. | Llarg | Parcial |
|---|---|---|---|
| Eix 2 PK 0+075 MD | 1 | 12 | 12.00 |
| Eix 4 PK 0+010 ME | 1 | 17 | 17.00 |
| Subtotal |  |  | 29.00 |
| Total |  |  | 29 |

**E07018PN** m Subministrament i col·locació de tanca tipus Texana de fusta de pi (07/12/1994)
38 m × 66.78 = 2537.64
Subministrament i col·locació de tanca tipus Texana de fusta de pi tractada en autoclau pera classe d'ús IV (segons norma UNE-EN 335), composta per muntants verticals de 1400 mm de longitud i D 100 mm, col·locats cada 2 m i ancorats al terreny mitjançant daus de formigó de 40x40x40 cm, i tres travessers horitzontals de D 80 mm i 2000 mm de longitud, subjectats als muntants mitjançant abraçadores i cargols d'acer galvanitzat en calent (segons norma UNE-EN ISO 1461 ). Altura efectiva sobre el terreny 1,10 m.

| Codi | Ut | Descripció | Rendiment | Preu | Import |
|---|---|---|---|---|---|
| O0102 | h | Oficial 1ª | 0.4 | 24.56 | 9.82 |
| O0110 | h | Peó | 0.4 | 20.41 | 8.16 |
| E0502 | m3 | Formigó HM-20 fonaments | 0.096 | 96.04 | 9.22 |
| PN001 | m | Tanca tipus Texana de fusta de pi tractada en autoclau pera classe d'ús IV (material; 15/01/2025) | 1 | 35.8 | 35.80 |
| %16130 | % | Despeses indirectes | 6 % | 63.00 | 3.78 |
|  |  | Total |  |  | 66.78 |

| Amidament | Uts. | Llarg | Parcial |
|---|---|---|---|
| Eix 4 PK 0+015 al Eix 2 PK 0+050 MD | 1 | 38 | 38.00 |
| Total |  |  | 38 |

**E0306** m3 Excavació rases i pous, mitjans mecànics, cànon abocador
4.99 m3 × 21.97 = 109.63

| Amidament | Uts. | Llarg | Ample | Alt | Parcial |
|---|---|---|---|---|---|
| Fonamentació barana EG: |  |  |  |  |  |
| Eix 1 PK 0+140 MD | 1 | 23 | 0.3 | 0.4 | 2.76 |
| Eix 2 PK 0+050 MD | 1 | 4.76 | 0.3 | 0.4 | 0.57 |
| Eix 3 PK 0+055 MD | 1 | 0.89 | 0.3 | 0.4 | 0.11 |
| Eix 3 PK 0+045 MD | 1 | 12.93 | 0.3 | 0.4 | 1.55 |
| Subtotal |  |  |  |  | 4.99 |
| Total |  |  |  |  | 4.99 |

**E0501** m3 Formigó HL-150 solera neteja
1.25 m3 × 85.6 = 107.00

| Amidament | Uts. | Llarg | Ample | Alt | Parcial |
|---|---|---|---|---|---|
| Fonamentació barana EG: |  |  |  |  |  |
| Eix 1 PK 0+140 MD | 1 | 23 | 0.3 | 0.1 | 0.69 |
| Eix 2 PK 0+050 MD | 1 | 4.76 | 0.3 | 0.1 | 0.14 |
| Eix 3 PK 0+055 MD | 1 | 0.89 | 0.3 | 0.1 | 0.03 |
| Eix 3 PK 0+045 MD | 1 | 12.93 | 0.3 | 0.1 | 0.39 |
| Subtotal |  |  |  |  | 1.25 |
| Total |  |  |  |  | 1.25 |

**E0505** m3 Formigó HA-25 fonaments i soleres
3.74 m3 × 100.88 = 377.29

| Amidament | Uts. | Llarg | Ample | Alt | Parcial |
|---|---|---|---|---|---|
| Fonamentació barana EG: |  |  |  |  |  |
| Eix 1 PK 0+140 MD | 1 | 23 | 0.3 | 0.3 | 2.07 |
| Eix 2 PK 0+050 MD | 1 | 4.76 | 0.3 | 0.3 | 0.43 |
| Eix 3 PK 0+055 MD | 1 | 0.89 | 0.3 | 0.3 | 0.08 |
| Eix 3 PK 0+045 MD | 1 | 12.93 | 0.3 | 0.3 | 1.16 |
| Subtotal |  |  |  |  | 3.74 |
| Total |  |  |  |  | 3.74 |

**E0516** m2 Encofrat de fusta per a formigó vist
11.69 m2 × 32.52 = 380.16

| Amidament | Uts. | Llarg | Alt | Parcial |
|---|---|---|---|---|
| Fonamentació barana EG: |  |  |  |  |
| Eix 2 PK 0+050 MD | 2 | 4.76 | 0.3 | 2.86 |
|  | 2 | 0.3 | 0.3 | 0.18 |
| Eix 3 PK 0+055 MD | 2 | 0.89 | 0.3 | 0.53 |
|  | 2 | 0.3 | 0.3 | 0.18 |
| Eix 3 PK 0+045 MD | 2 | 12.93 | 0.3 | 7.76 |
|  | 2 | 0.3 | 0.3 | 0.18 |
| Subtotal |  |  |  | 11.69 |
| Total |  |  |  | 11.69 |

**E0515** m2 Encofrat de fusta per a fonaments i/o formigó ocult
13.98 m2 × 25.73 = 359.71

| Amidament | Uts. | Llarg | Alt | Parcial |
|---|---|---|---|---|
| Fonamentació barana EG: |  |  |  |  |
| Eix 1 PK 0+140 MD | 2 | 23 | 0.3 | 13.80 |
|  | 2 | 0.3 | 0.3 | 0.18 |
| Subtotal |  |  |  | 13.98 |
| Total |  |  |  | 13.98 |

**E0517** kg Acer especial B-500S de límit elàstic 500 N/mm2 en barres corrugades
139.7 kg × 1.24 = 173.23

| Amidament | Uts. | Parcial |
|---|---|---|
| Fonamentació barana EG: |  |  |
| Eix 1 PK 0+140 MD (Cèrcol 20x20cm 4Ø10 eØ6/30cm) | 77.28 | 77.28 |
| Eix 2 PK 0+050 MD (Cèrcol 20x20cm 4Ø10 eØ6/30cm) | 15.99 | 15.99 |
| Eix 3 PK 0+055 MD (Cèrcol 20x20cm 4Ø10 eØ6/30cm) | 2.99 | 2.99 |
| Eix 3 PK 0+045 MD (Cèrcol 20x20cm 4Ø10 eØ6/30cm) | 43.44 | 43.44 |
| Subtotal |  | 139.70 |
| Total |  | 139.7 |

## 08 MESURES CORRECTORES D'IMPACTE AMBIENTAL
Import: 991.3

**E1147** m3 Tractament terra vegetal en acopi (12/01/2009)
85.51 m3 × 0.63 = 53.87
Tractament de terra vegetal d'obra en acopi, segons Plec de Condicions Tècniques.

| Codi | Ut | Descripció | Rendiment | Preu | Import |
|---|---|---|---|---|---|
| P1121 |  | Fens de quadra madurs (material; 12/01/2009) | 1 | 0.5 | 0.50 |
| P1124 | u | Altres conceptes (12/01/2009) | 1 | 0.09 | 0.09 |
| vg | % | Despeses indirectes | 0.006 | 7.2 | 0.04 |
|  |  | Total |  |  | 0.63 |

| Amidament | Uts. | Llarg | Alt | Parcial |
|---|---|---|---|---|
|  | 1 | 6.84 | 0.3 | 2.05 |
|  | 1 | 8.24 | 0.3 | 2.47 |
|  | 1 | 14.82 | 0.3 | 4.45 |
|  | 1 | 61.74 | 0.3 | 18.52 |
|  | 1 | 2.82 | 0.3 | 0.85 |
|  | 1 | 1.63 | 0.3 | 0.49 |
|  | 1 | 18.13 | 0.3 | 5.44 |
|  | 1 | 16.09 | 0.3 | 4.83 |
|  | 1 | 1.97 | 0.3 | 0.59 |
|  | 1 | 12.8 | 0.3 | 3.84 |
|  | 1 | 136.22 | 0.3 | 40.87 |
|  | 1 | 3.71 | 0.3 | 1.11 |
| Subtotal |  |  |  | 85.51 |
| Total |  |  |  | 85.51 |

**E1105** m2 Estesa terra vegetal en talussos (material pròpia obra)
341.6 m2 × 1.28 = 437.25
Estesa de terra vegetal en talús amb material de la pròpia obra, inclòs càrrega i transport.

| Codi | Ut | Descripció | Rendiment | Preu | Import |
|---|---|---|---|---|---|
| O0101 | h | Cap de colla | 0.003 | 26.02 | 0.08 |
| O0110 | h | Peó | 0.012 | 20.41 | 0.24 |
| M0205 | h | Pala carregadora sobre orugues | 0.003 | 73.35 | 0.22 |
| M0208 | h | Motoanivelladora | 0.003 | 73.35 | 0.22 |
| M0204 | h | Pala carregadora pneumàtics | 0.003 | 58.27 | 0.17 |
| M0212B | h | Camió de trabuc 16 m³ | 0.006 | 45.4 | 0.27 |
| vg | % | Despeses indirectes | 0.011 | 7.2 | 0.08 |
|  |  | Total |  |  | 1.28 |

| Amidament | Uts. | Llarg | Parcial |
|---|---|---|---|
|  | 1 | 48.63 | 48.63 |
|  | 1 | 38.07 | 38.07 |
|  | 1 | 68.44 | 68.44 |
|  | 1 | 26.83 | 26.83 |
|  | 1 | 29.35 | 29.35 |
|  | 1 | 2.42 | 2.42 |
|  | 1 | 23.04 | 23.04 |
|  | 1 | 22.39 | 22.39 |
|  | 1 | 6.34 | 6.34 |
|  | 1 | 76.09 | 76.09 |
| Subtotal |  |  | 341.60 |
| Total |  |  | 341.6 |

**E0327** m2 Estesa terra vegetal en talussos (material aportació)
50 m2 × 3.24 = 162.00
Estesa de terra vegetal procedent de préstec per talussos, inclòs càrrega i transport.

| Codi | Ut | Descripció | Rendiment | Preu | Import |
|---|---|---|---|---|---|
| O0101 | h | Cap de colla | 0.001 | 26.02 | 0.03 |
| O0102 | h | Oficial 1ª | 0.004 | 24.56 | 0.10 |
| O0110 | h | Peó | 0.025 | 20.41 | 0.51 |
| P1503 | m3 | Terra veg. adobada i garbell. (material; 12/01/2009) | 0.13 | 11.19 | 1.45 |
| M0250 | h | Dúmper 6 tn articulat basculant (maquinària; 12/01/2009) | 0.01 | 49.88 | 0.50 |
| M0212B | h | Camió de trabuc 16 m³ | 0.01 | 45.4 | 0.45 |
| vg | % | Despeses indirectes | 0.028 | 7.2 | 0.20 |
|  |  | Total |  |  | 3.24 |

**E1145** m2 Hidrosembra projectada en 1 fase
341.6 m2 × 0.99 = 338.18
Hidrosembra projectada en una fase amb espècies adaptades agroclimàticament a la zona, inclòs el subministrament de tots els components necessaris (aigua, llavors, estabilitzant, adobs, mulch) i regs d'arrelament; totalment acabada segons les característiques especificades al plec de condicions.

| Codi | Ut | Descripció | Rendiment | Preu | Import |
|---|---|---|---|---|---|
| O0110 | h | Peó | 0.01 | 20.41 | 0.20 |
| P1601 | m3 | Aigua | 0.025 | 1.95 | 0.05 |
| P1101 |  | Adob mineral d'anivellament lent (material; 12/01/2009) | 1 | 0.03 | 0.03 |
| P1122 |  | Fixador sintètic base acrílica (material; 12/01/2009) | 1 | 0.07 | 0.07 |
| P1120 |  | Bioactivador microbià (material; 12/01/2009) | 1 | 0.12 | 0.12 |
| P1505 |  | Barreja llavors herbàcies hidros (material; 12/01/2009) | 1 | 0.12 | 0.12 |
| P1123 |  | Mulch prot hidros fibra semi-cur (material; 12/01/2009) | 1 | 0.01 | 0.01 |
| M0213 | h | Camió cisterna de 8 m³ | 0.002 | 48 | 0.10 |
| P1126 | u | Altres conceptes (12/01/2009) | 1 | 0.29 | 0.29 |
|  |  | Total |  |  | 0.99 |

| Amidament | Uts. | Llarg | Parcial |
|---|---|---|---|
|  | 1 | 48.63 | 48.63 |
|  | 1 | 38.07 | 38.07 |
|  | 1 | 68.44 | 68.44 |
|  | 1 | 26.83 | 26.83 |
|  | 1 | 29.35 | 29.35 |
|  | 1 | 2.42 | 2.42 |
|  | 1 | 23.04 | 23.04 |
|  | 1 | 22.39 | 22.39 |
|  | 1 | 6.34 | 6.34 |
|  | 1 | 76.09 | 76.09 |
| Subtotal |  |  | 341.60 |
| Total |  |  | 341.6 |

## 09 GESTIÓ DE RESIDUS
Import: 1985.39

**E1551** u Acondicionament de la zona de residus
1 u × 190 = 190.00
Acondicionament del terreny per la implementació dels residus, inclou l'excavació i reperfilat de la superfície del terreny per col·locar posteriorment els diferents contenidors, zones d'apilament i aïllament, i la seva posterior retirada per deixar la zona en un correcte estat.

**E1552** m3 Classificació a peu d'obra de residus
34.71 m3 × 19.88 = 690.03
Classificació a preu d'obra de residus de la construcció o demolició en residus inerts, no especials i especials, amb mitjans manuals o mecànics.

**E1562** m3 Càrrega i transport residus inerts o no especials barrejats, contenidor 9 m3
29.85 m3 × 23.11 = 689.83
Càrrega amb mitjans manuals o mecànics i transport de residus inerts o no especials a instal·lació autoritzada de gestió de residus, amb contenidor de 9 m3 de capacitat, inclòs el seu subministrament.

| Amidament | Uts. | Llarg | Parcial |
|---|---|---|---|
|  | 1 | 4.97 | 4.97 |
|  | 1 | 11.53 | 11.53 |
|  | 1 | 13.35 | 13.35 |
| Subtotal |  |  | 29.85 |
| Total |  |  | 29.85 |

**E1561** m3 Càrrega i transport residus inerts o no especials barrejats, contenidor 5 m3
3.49 m3 × 27.48 = 95.91
Càrrega amb mitjans manuals o mecànics i transport de residus inerts o no especials a instal·lació autoritzada de gestió de residus, amb contenidor de 5 m3 de capacitat, inclòs el seu subministrament.

| Amidament | Uts. | Llarg | Parcial |
|---|---|---|---|
|  | 1 | 2.88 | 2.88 |
|  | 1 | 0.61 | 0.61 |
| Subtotal |  |  | 3.49 |
| Total |  |  | 3.49 |

**E1563** m3 Càrrega i transport residus no especials, contenidor 1 m3
1.03 m3 × 32.99 = 33.98
Càrrega amb mitjans manuals o mecànics i transport de residus no especials a instal·lació autoritzada de gestió de residus, amb contenidor d'1 m3 de capacitat, inclòs el seu subministrament.

| Amidament | Uts. | Llarg | Parcial |
|---|---|---|---|
|  | 1 | 0.49 | 0.49 |
|  | 1 | 0.54 | 0.54 |
| Subtotal |  |  | 1.03 |
| Total |  |  | 1.03 |

**E1564** m3 Càrrega i transport residus especials, bidó 200 l
0.34 m3 × 143 = 48.62
Càrrega amb mitjans manuals o mecànics i transport de residus especials a instal·lació autoritzada de gestió de residus, amb bidó de plàstic de 200 l de capacitat, inclòs el seu subministrament.

| Amidament | Uts. | Llarg | Parcial |
|---|---|---|---|
|  | 1 | 0.15 | 0.15 |
|  | 1 | 0.13 | 0.13 |
|  | 1 | 0.03 | 0.03 |
|  | 3 | 0.01 | 0.03 |
| Subtotal |  |  | 0.34 |
| Total |  |  | 0.34 |

**E1571** m3 Disposició controlada residus inerts o no especials barrejats
29.85 m3 × 5.9 = 176.12
Disposició controlada a centre de reciclatge de residus inerts o no especials barrejats, procedents de construcció o demolició.

| Amidament | Uts. | Llarg | Parcial |
|---|---|---|---|
|  | 1 | 4.97 | 4.97 |
|  | 1 | 11.53 | 11.53 |
|  | 1 | 13.35 | 13.35 |
| Subtotal |  |  | 29.85 |
| Total |  |  | 29.85 |

**E1572** m3 Disposició controlada residus de metalls no especials barrejats
0.61 m3 × 13.25 = 8.08
Disposició controlada a centre de reciclatge de residus de metalls no especials barrejats, procedents de construcció o demolició.

**E1573** m3 Disposició controlada residus de plàstics no especials
0.49 m3 × 8.2 = 4.02
Disposició controlada a centre de reciclatge de residus de plàstics no especials, procedents de construcció o demolició.

**E1574** m3 Disposició controlada residus de fusta no especials
2.88 m3 × 7.35 = 21.17
Disposició controlada a centre de reciclatge de residus de fusta no especials, procedents de construcció o demolició.

**E1575** m3 Disposició controlada residus especials barrejats
0.34 m3 × 81.26 = 27.63
Disposició controlada a centre de selecció i transferència de residus especials barrejats, procedents de construcció o demolició.

## 10 SEGURETAT I SALUT (15/01/2025)
Import: 11031.44

**E1600N1** pa Partida per la seguretat i salut a l'obra, segons Estudi de Seguretat i Salut. (15/01/2025)
1 pa × 11031.44 = 11031.44

## Preus auxiliars

**E0108** m3 Morter de ciment elaborat a l'obra
Preu: 81.17

| Codi | Ut | Descripció | Rendiment | Preu | Import |
|---|---|---|---|---|---|
| O0110 | h | Peó | 1 | 20.41 | 20.41 |
| P1601 | m3 | Aigua | 0.2 | 1.95 | 0.39 |
| P0301 | m3 | Sorra per a formigons i morters (material; 15/01/2025) | 0.67 | 37.5 | 25.13 |
| P0401 | kg | Ciment pòrtland P-350 (material; 15/01/2025) | 200 | 0.15 | 30.00 |
| M0218 | h | Formigonera 250 litres i 5 HP (maquinària; 10/07/2006) | 0.7 | 7.48 | 5.24 |
|  |  | Total |  |  | 81.17 |

**E05051** m3 Formigó prefabricat HA-25, tapes
Preu: 294.99
Formigó prefabricat HA-25 (amb un 5% d'àrids reciclats), inclusivament l'encofrat, armadures i col·locació, a les tapes, inclusivament la p.p. d'ancoratges

| Codi | Ut | Descripció | Rendiment | Preu | Import |
|---|---|---|---|---|---|
| O0101 | h | Cap de colla | 0.5 | 26.02 | 13.01 |
| O0102 | h | Oficial 1ª | 2.5 | 24.56 | 61.40 |
| O0110 | h | Peó | 2.5 | 20.41 | 51.03 |
| P0505 | m3 | Formigó HA-25 posat a l'obra | 1.01 | 87.25 | 88.12 |
| P0607 | kg | Acer corrugat B500S en barres | 50 | 0.92 | 46.00 |
| P0602 | kg | Filferro recuit | 0.3 | 1.57 | 0.47 |
| P0604 | kg | Claus d'acer zincats | 0.15 | 1.71 | 0.26 |
| P0701 | m | Tauló de fusta de pi | 0.5 | 0.42 | 0.21 |
| P0702 | m3 | Llata de fusta de pi | 0.001 | 288.46 | 0.29 |
| P0704 | m2 | Tauler de fusta de pi 22 mm. | 1 | 15.05 | 15.05 |
| P0707 | l | Desencofrant | 0.06 | 1.6 | 0.10 |
| M0214 | h | Camió grua 12 tn | 0.08 | 42.07 | 3.37 |
| M0225 | h | Vibrador | 0.1 | 2.09 | 0.21 |
| vg | % | Despeses indirectes | 2.148 | 7.2 | 15.47 |
|  |  | Total |  |  | 294.99 |

## Recursos

**M0212B** h Camió de trabuc 16 m³
Camió de trabuc de 20 t

**P1613** u Cànon d'abocador
Canon d'abocador

**M0229** h Compressor d'aire de gasoil 3m³
Electrobomba sumergible 20 kW

**M0201** h Compressor aire gasoil 13,3 m³/h
Compressor amb dos martells

**M0204** h Pala carregadora pneumàtics
Pala carregadora neumàtics

**M0207** h Retroexcavadora 100 hp
Retroexcavadora

**P0502** m3 Formigó HL-150 posat a l'obra
Formigó HL-150 (amb un 5% d'àrids reciclats) posat a l'obra

**M0214** h Camió grua 12 tn
Camió grua

**%1616** % Eines i mitjans auxiliars
Eines i medis auxiliars

**P1615** u Condicionament de l'abocador
Acondiciament de l'abocador

**M0208** h Motoanivelladora
Motonivelladora

**M0213** h Camió cisterna de 8 m³
Camió cisterna de 8 m3

**P03061** m3 Tot-u artificial SE>35 NP ZA20 ZA32
Tot-u artificial

**P04140** t M.B.C. tipus AC16 surf S en obra amb 5% de material reciclat
M.B.C. tipus AC16 surf S en obra

**M0237** h Piconadora de pneumàtics 15 tn
Piconadora de pneumàtics 15 t

**P0412** kg Emulsió bituminosa tipus C50BF4 IMP
Emulsió catiònica tipus ECI

**P0406** kg Emulsió bituminosa termoadherent C60B3 TER
Emulsió termoadherent catiònica tipus ECR-1d

**M0211** h Corró de llança 650 kg
Picó vibrant amb placa 60 cm.

**P0505** m3 Formigó HA-25 posat a l'obra
Formigó HA-25 (amb un 5% d'àrids reciclats) posat a l'obra

**P06102** m2 Malla electrosoldada en acer corrugat B500T, de 15x15 cm i 8 mm de diàmetre
Malla electrosoldada en acer corrugat B 500 T, de 20x20 cm i 8 mm de diàmetre

**P0503** m3 Formigó HM-20 posat a l'obra
Formigó HM-20 (amb un 5% d'àrids reciclats) posat a l'obra

**P0813** m2 Rajola hidràulica color 20x20x4 cm
Rajola hidr.color 20x20x4 c

**P19020** u Rigola blanca 20x20x8 cm
Rigola blanca 20x20x8

**P1007** m Vorada pref. form. 8x20 cm. tipus jardí
Vorada pref. form. 8x20 cm. jardí

**P0508** m3 Formigó HM-20-P-12-I-AI, posat a l'obra en revest. cunetes
Formigó HM-20 (amb un 5% d'àrids reciclats) posat a l'obra en revest. cunetes

**P10190** m Baixant prefabricat en forma d'U 60x31,5 cm
Baixant prefabricat secció en forma d'U, 60x35 cm.

**P10191** m Baixant prefabricat en forma d'U 41x15 cm
Baixant prefabricat secció en forma d'U, 40x18 cm.

**P0327** m3 Matacà de pedra gran. fonaments
Matacà de pedra gran. foname.

**P1242** m Tub de pp DN400 mm., SN 8 kN/m2
Tub de pp d 400 mm., SN 8 kN/m2

**P0619** u Tapa fosa Ø650 mm. exterior, marc 850x850 mm.,classe D-400
Tapa Ø650 mm. exterior i bastiment, pou 850x850 mm., estanca i insonora

**P0651** u Graó d'acer revestit de polipropilè, 40 cm d'amplada
Graó per a pou de registre 300x300x300 mm

**P0617** u Reixa i bastiment 985x495x70 mm D-400
Reixa i bastiment 985x495x70 mm.

**P0604** kg Claus d'acer zincats
Claus d'acer

**P091272** m Tub PEAD corrugat ext. llis int. DN90 mm
Tub corrugat Ø110 mm.

**P091270** m Tub PEAD corrugat ext. llis int. DN110 mm
Tub corrugat Ø110 mm.

**P0101** m Cinta senyalitzadora PVC 150 mm color groc
Cinta senyalitzadora PVC

**P10104** m Conductor Cu tetrapolar 4x6 rv 0,6/1 kV
Conductor Cu tetrapolar de 4x6 mm2

**P101102** m Conductor Cu nu unipolar d'1x35 mm2
Conductor Coure nu de 1x35 mm2

**P1680** u Placa d'ancoratge per a barreres metàl.liques
Placa, perns i cargoleria per ancoratge

**P990131** u Columna acer galvanitzat 5 m d'alçària pintada
Columna tipus NICKOLSON de 4 m d'alçada

**P10109** m Conductor Cu tripolar 3x2,5 rv 0,6/1 kV
Conductor Cu 3x2,5 rv 0,6/1 kV

**P101101** m Conductor Cu bipolar 2x2,5 rv 0,6/1 kV
Conductor Cu 2x2,5 rv 0,6/1 kV

**P990161** u Columna troncocònica 12 m
Columna troncocònica 9 m

**P03301** m3 Grava decorativa
Ceràmica triturada

**B05145** m3 Terra vegetal adobada, granel
Terra vegetal adobada, a granel

**M0278** h Minicarregadora amb acces.retro
Minicarregadora sobre pneumàtics, amb accessori retroexcavador de 25 a 39 cm d'amplària

**B05144** kg Adob mineral simple, sulfat amoni
Adob mineral solid de fons simple, sulfat amonic 21% gr

**A0905** pp Accessoris per a tub de polietilè
Accessori per a tub de polietilè

**P0907** m Tub PEAD DN32 mm, PE-100, PN-10
Tub PE DN32 mm, PN-10

**A0903** pp Accessori per a tub tecnologia Tech-Line
Anell 50 a 32 amb capçal d'stop

**P06426** m2 Geotèxtil 350 g/m2 resist>= 4250 N
Geotextil 350 g/m2 resist>= 4250 N

**P0607** kg Acer corrugat B500S en barres
Acer corrugat B-500s en barres

**P1151** m Tub PE DN200 mm doble paret TP
Tub porós de Ø200mm

**P1409** u Placa infor. refl. 60x90 cm
Placa reflectora rectangular de 90x60 cm.,per a senyals de

**P1439** m Suport acer galv. 100x50x3 mm
Suport acer galv. 100x50x3mm

**P14830** u Placa triangular alumini reflect. 70 cm
Placa triangular alumini reflect.70 cm.

**P1484** u Placa octogonal alumini reflect. 60 cm
Placa octogonal alumini reflect.60 cm.

**P1485** u Placa quadrada alumini reflect. 60 cm
Placa quadrada alumini reflect.60 cm.

**%18533** % Resta d'obra
Resto de obra.

**P14970** m2 Placa d'alumini de 0,50 m2 a 1,00 m2
Placa d'alumini de 0,50 m2 a 1.00 m2

**P1472** m Pal alumini diàmetre 90 mm. MC
Pal alumini 90 mm. diàmetre

**P14730** m Pal alumini diàmetre 114 mm. MD
Pal alumini diàmetre 114 o 140 mm. ME

**P14731** m Pal alumini diàmetre 114 o 140 mm. ME
Pal alumini 114 mm. diàmetre

**P14732** m Pal alumini diàmetre 140 mm. MF
Pal alumini 140 mm. diàmetre

**P1431** u Placa qm. refl. 40x60 cm
Fita qm. refl. 40x40 cm

**P14230** m Barana acer tipus EG
Barana acer galv.passa.trave.

**P14231** m Barana acer passa. trave. 50x20x1,5 mm
Barana acer galv.passa.trave.

**M0250** h Dúmper 6 tn articulat basculant
Dumper 2 tn descàrrega hidrau.

**M0218** h Formigonera 250 litres i 5 HP
Formigonera de 250 l

**P0301** m3 Sorra per a formigons i morters
Sorra per a formigons i mort.
